# Elektro - Ersatzneubau Therapieräume GGS Am Höfling
Angebotsaufforderung (GAEB DA 2000 1.2, DA83)
Projekt: 2025_760
Währung: EUR
Auftragsnummer: 68c94ac4a67f0
Auftraggeber: Gebäudemanagement der Stadt Aachen, E26/41, Lagerhausstraße 20, 52058 Aachen, D, Ansprechpartner Granata, Telefon 0241-432-26413, E-Mail gilda.granata@mail.aachen.de
Erstellt mit: GAEB Toolbox V3.2 G90 R20170508, iTWO_64 V8.0.616, 24.11.2025

## Zusätzlicher Text
LEISTUNGSVERZEICHNIS
  (Ausschreibungsunterlagen)

Gewerk/Leistung  :Starkstrom-, Fernmelde- und
  informationstechnische Anlagen,
  Photovoltaikanlagen

Bauvorhaben  : Ersatzneubau Therapieraum
  GGS am Höfling
  52066 Aachen

Auftraggeber  : Stadt Aachen
  Lagerhausstraße 20
  52064 Aachen

Architekt  : Knapp & Knapp
  Architekten PartGmbB
  Lothringerstr. 19
  52062 Aachen

## Zusätzlicher Text
I N H A L T S V E R Z E I C H N I S

1.  DECKBLATT

  INHALTSVERZEICHNIS

2.0  ALLGEMEINE BAU-/ PROJEKTBESCHREIBUNG

2.1  ZUSÄTZLICHE VERTRAGSBEDINGUNGEN (ALLGEMEIN)

3.  ZUSÄTZLICHE TECHNISCHE VERTRAGSBEDINGUNGEN (ZTV)

4.  ANLAGENBESCHREIBUNG ELEKTRO

5.  ANLAGENBESCHREIBUNG PHOTOVOLTAIKANLAGEN
5.1  ALLGEMEINE ANGABEN ZUR AUSFÜHRUNG PV-ANLAGE
5.2  LEISTUNGS-/ PROJEKTBESCHREIBUNG PV- ANLAGEN

6.  LEISTUNGSBESCHREIBUNG

## Zusätzlicher Text
2.0  Allgemeine BAU-/ PROJEKTBESCHREIBUNG

Das vorliegende LV beinhaltet Leistungen für Arbeiten zwecks Ersatzneubau eines Therapiegebäudes der GGS Am Höfling.

Anschrift:  GGS Am Höfling
  Am Höfling 14
  52066 Aachen

Gebäudedaten Bestand:  - Der bestehende Pavillon wird voraussichtlich
  zum 14.07.2025 außer Betrieb genommen.
        - Dessen Abbruch findet bauseits in der zweiten
  Hälfte der Sommerferien statt (ab 04.08.2025).
        - Die Medienfreiheit wird voraussichtlich am
  14.07.2025 durch das Gebäudemanagement hergestellt.
        - Der Abbruch technischer Leitungen des
  Vorgängerbaus ist Bestandteil dieses LVs.
        - In Teilbereichen muss zur Baugrubenherstellung
  Asphalt / Pflaster aufgenommen werden.

Bauvorhaben:  - Eingeschossiger Ersatz-Neubau in Holz-Tafel-Bauweise
        - Wellblechgedecktes Satteldach mit shedartiger Gaube
        - Vorgehängte Metallfassade aus Wellblech
        - Innenwände als Holzständerkonstruktion mit
  Lehmbauplatten
        - Zusätzliche Lehmwand in Gebäude-Mittelachse
  als Speichermasse

Abmessungen Gebäude:  Ersatzneubau: 25,21 x 10,52 m

Geschossfläche:  ca. 285 m² BGF

Gebäudehöhen:  OKFF EG +/-0,00 m = 188,78 m ü. NHN
  First Satteldach: +5,15 m
  First Gaube:  +6,25 m

Planungshöhen:  OK Bodenplatte  -0,22 = 188,56 m
  UK Bodenplatte  -0,40 = 188,38 m
  OK Fundamente  -0,40 = 188,38 m
  UK Fundamente  -0,75 = 188,03 m
  Niveau Baugrube  -0,75 = 188,03 m
  OK Magerbetonplomben -0,75 = 188,03 m
  UK Magerbetonplomben -1,50 = 187,28 m
  -1,70 = 187,08 m
  -2,10 = 186,68 m
  -2,30 = 186,48 m

Geländehöhen:  Zugang Luise-Hensel-Str.: ca. 188,80 m ü. NHN
  Niveau Schulhof:  ca. 188,53 m bis
  ca.188,75 m ü. NHN

Windzone:  2
Erdbebenzone:  2 (laut geotechnischem Bericht)
Untergrundklasse:  R
Baugrundklasse:  B
Grundwasser:  Nicht vorgefunden bei der geotechnischen Erkundung
Kampfmittel:  Laut Luftbildauswertung der Bezirksregierung
  besteht Kampfmittelverdacht. Nach Abbruch
  erfolgt eine baubegleitende Kampfmittelräumung.

Zuwegung:  Das Baugrundstück liegt auf dem Schulhof der
  GGS Am Höfling in Aachen-Burtscheid in der
  Nähe der stadtauswärtsführenden Karl-Marx-
  Allee. Über die Nebenstraße Luise-Hensel-
  Straße lässt sich der Schulhof erreichen.
  Beschädigungen, die durch den Auftragnehmer
  an angrenzenden Oberflächen und Außenanlagen
  verursacht werden, sind unverzüglich,
  spätestens jedoch mit Abschluss der Arbeiten
  auf dessen Kosten zu beseitigen.
  Der Bieter hat sich vor Angebotsabgabe über
  den Umfang der auszuführenden Arbeiten und die
  örtlichen Gegebenheiten zu informieren. Dies
  betrifft insbesondere die
  Anfahrtsmöglichkeiten bei Transporten mit
  überlangen Fahrzeugen oder Schwertransporten.
  Eine Besichtigung der künftigen Baustelle ist
  möglich.
Baugrundstück:  Das Baugrundstück ist aufgrund der bisher
  bestehenden Nutzung erschlossen. Die
  Bestandsleitungen werden jedoch zurückgebaut
  und eine neue Erschließung hergestellt. Die
  Wasseranlagen und Elektrischen Anlagen werden
  über einen Leitungsgraben zum Hauptgebäude der
  Schule erschlossen. Die Abwasseranlagen sollen
  an die bestehende, öffentliche
  Mischkanalisation der Luise-Hensel-Straße
  angeschlossen werden. Wesentliche Flächen wie
  die Zuwegungen sind befestigt (Schwarzdecke
  bzw. Pflaster). Ein Großteil der Schulhof-
  Fläche ist ebenfalls befestigt. Sonstige Flächen
  sind begrünt und verfügen über Baumbestand
  sowie Buschwerk und Hecken. Die Bereiche
  werden im Zusammenhang mit dem Bauvorhaben
  teilweise neugestaltet. Das Grundstück befindet
  sich nach Kenntnis der Architekten im Eigentum
  der Stadt Aachen als Bauherrin.

Baumschutz:  Auf dem Gelände befinden sich schützenswerte
  Bäume. Dies ist insbesondere bei der
  Baustelleneinrichtung und der Lagerung von
  Baumaterialien zu beachten.

Denkmalschutz:  Das Hauptgebäude der Schule, hier nicht
  Gegenstand, steht unter Denkmalschutz.

Barrierefreiheit:  Das Gebäude ist ebenerdig vom Schulhof aus
  ohne Rampe erschließbar. Es ist ein barrierefreies
  WC in der Planung vorgesehen. Die Anforderungen
  nach DIN 18040 werden berücksichtigt.

Energetischer Standard:  Grundsätzlich wird der Neubau nach GEG
  hergestellt. Darüber hinaus sind die Vorgaben
  der Aachener Planungsbausteine / AachenStandard
  einzuhalten. Die Anforderungen ergeben sich
  ansonsten aus dem Wärmeschutzgutachten.

Zirkuläre Bauweise:  Es wird eine möglichst kreislaufgerechte und
  robuste Bauweise angestrebt werden. Der Fokus
  liegt dabei auf eine zukünftige
  Wiederverwendbarkeit der eingebauten Bauteile,
  sodass überall wo es möglich ist auf
  Verbundbaustoffe und eine Klebemontage verzichtet
  werden soll. Zugleich wird bei der Baustoffauswahl
  größter Wert auf Ökologische Baustoffe gelegt.

Brandschutz:  Geringe Anforderungen wegen GKL1, ansonsten
  gemäß Fachplanung. Östlich des Baufeldes führt
  eine Feuerwehrzufahrt auf den Schulhof. Diese
  Zufahrt muss während der gesamten Bauzeit
  bestehen bleiben und freigehalten werden und
  darf während der gesamten Bauzeit nicht durch
  den Schutzzaun, die Toranlage, Fahrzeuge,
  Material oder sonstige Objekte blockiert werden.

Sicherheit auf der Baustelle: Das Baugrundstück liegt auf dem Schulhof einer
  Grundschule. Dementsprechend ist auf alle
  Schutzmaßnahmen und das regelkonforme Arbeiten
  besondere Aufmerksamkeit zu legen! Die Sicherung
  der Baustelle gegen unbefugtes Betreten ist durch
  alle Gewerke sicherzustellen.

Gebäudetechnik:  Auf dem Satteldach des Ersatz-Neubaus werden
  PV-Module vorgesehen, die elektrischen Strom
  erzeugen. Eine Luft-Wasser-Wärmepumpe mit
  Außenaufstelleinheit wird das Gebäude beheizen.
  Die Wärme wird über eine Fußbodenheizung in die
  Räume verteilt. Weiterhin erhält das Gebäude eine
  Lüftungsanlage mit Zu- und Abluft und
  Wärmerückgewinnung. Im Erdgeschoss wird ein
  Barrierefrei-WC vorgesehen, die Warmwasserbereitung
  erfolgt dezentral. Die Elektroinstallation wird
  incl. Hausanschluss neu hergestellt. Ergänzend
  wird ein
Datennetz vorgesehen. Der Technische Ausbau erfolgt gemäß Fachplanung und
Aachener Standard, jedoch in bewusst vereinfachtem Umfang.

ERSATZNEUBAU:

Gründung:  Die Gründungskonstruktionen des Vorgängerbaus
  müssen rückgebaut werden. Aufgrund von
  schützenswerten Tragwurzeln im Kronentraufbereich
  einer Esche, sowie der seitlich liegenden
  Feuerwehrzufahrt ist eine konventionelle, geböschte
  Baugrube auf Niveau der UK der Fundamente nicht
  möglich. Dementsprechend wird die Betonage der
  Fundamente in zwei Abschnitten hergestellt:
        1. Zunächst werden in die ausgeschachteten
  Fundamentgräben direkt anschließend
  Magerbetontieferführungen bzw. Magerbeton-
  Wasserschürzen in Wildbetonage betoniert.
        2. Ab Niveau der Baugrube werden dann die
  bewehrten Streifenfundamente mithilfe
  entsprechender Schalung hergestellt.
  Der Pavillon wird auf Streifenfundamenten
  gegründet, welche aufgrund der Bebauung im
  Kronentraufbereich an gleicher Position wie die
  Bestandsfundamente, jedoch bis auf tragfähigen
  Boden und aufgrund von Frostsicherheit mindestes
  80cm tief eingebunden, hergestellt werden. Das
  östliche Fundament sowie der östliche Teil des
  nördlichen Fundaments erhalten eine im Gegensatz
  zum Bestandsfundament neue Position. Hier befindet
  sich das Gebäude außerhalb des Kronentraufbereichs
  der umliegenden Bäume. Ein weiteres
  Streifenfundament wird mittig unter dem Baukörper
  erstellt.
  Zur Bauwerksabdichtung werden die außenliegenden
  Magerbeton-Wasserschürzen und Streifenfundamente
  als WU-Konstruktion hergestellt!

Wände:  Die Außenwände werden als Holztafelwände
  (Vorfertigung) hergestellt, die außenseitig mit
  einer diffusionsoffenen Holzwolleleichtbauplatte
  und
  innen mit OSB-Tafeln beplankt werden. Die Planung
  sieht im Ausbau eine innere Außenwandbekleidung
  vorr. mit Lehmbauplatten (Installationsebene) vor.
  Die Balkenzwischenräume werden vollständig
  gedämmt. Die Wände werden mit Zug- und Schubankern
  in die Bodenplatte verankert.
  Sämtliche Innenwände werden als
  Holzständerkonstruktion errichtet, die ein- bzw.
  beidseitig beplankt werden und in die Bodenplatte
  verankert werden. Die Innenwände sollen analog zu
  den Außenwänden ebenfalls mit Lehmbauplatten
  beplankt werden. In Teilbereichen mit höheren
  Anforderungen (z.B. WC) kommen großformatige
  Tafeln zum Einsatz. Aus Akustikgründen müssen Wände
  teilweise mit Absorbtionsplatten versehen werden.
  Zu Speicherzwecken soll die Tragende Mittelwand mit
  einer Vorsatzschale aus verputzten Lehmziegeln
  versehen werden.

Dach:  Das Dach wir als Pfettendach konstruiert. Die
  Dachebenen sollen als Scheiben ausgebildet
  werden. Die Eindeckung soll analog zur Fassade aus
  Wellblech hergestellt werden.

Innendecken:  Das Dach wird in den Bereichen „Therapie“ und
  „Mehrzweckraum“ sowie im „Flur“ in Dachneigung mit
  z.B. Holzwolleplatten beplankt. Die anderen
  Bereiche sind mit horizontalen, revisionierbaren
  Abhangdecken, ebenfalls aus Holzwolle geplant.

Fußböden:  Alle Räume erhalten einen Schwimmenden Estrich
  mit Fußbodenheizung. Alle Räume mit Ausnahme des
  Windfangs (Sauberlaufzone), des Putzmittelraumes
  (Fliesen), des HAR (Fliesen) und des WCs (Fliesen)
  erhalten elastische Oberböden.

Fassaden:  Die Fassade soll in (voraussichtlich rotem)
  Wellblech als hinterlüftete Fassade hergestellt
  werden. Der Sockelbereich erhält eine
  Stahlblechbekleidung in verzinkter Ausführung.

Fenster und Außentüren:  Die Fenster werden in Holz-Alu geplant. Die
  Entwurfsplanung sieht Fenster mit zum Teil
  geschlossenen Paneelen vor, welche als Lüftungsflügel
  dienen sollen. Diese sollen von außen mit einem
  Lochblech geschützt werden, damit eine Nachtlüftung
  (ggf. elektromotorischer Antrieb) gewährleistet
  werden kann. Die Außentüren werden in Aluminium
  geplant.

Innentüren:  Neben verglasten Flurtüren kommen
  konventionelle Stahlzargen mit Sperrtüren
  aus Holzwerkstoff zum Einsatz.

Sonstiges:  Zur Aufbewahrung von Spielgeräten sowie
  Aufstellung der Wärmepumpe wird ein
  Teilbereich mit einem Streckmetall
  eingehaust. Das Streckmetall schließt bündig
  in Fassadenebene an und ergänzt dem
  Baukörper somit zu einer rechteckigen
  Kubatur. Die Wärmepumpe ist über
  Revisionsöffnungen im Screen zugänglich.

## Zusätzlicher Text
2.1  ZUSÄTZLICHE VERTRAGSBEDINGUNGEN (ALLGEMEIN)

Es gelten grundsätzlich die beigefügten Zusätzlichen Vertragsbedingungen
der Stadt Aachen (VOB/B).

Allgemeine Vorgaben
Der Bauvertrag als Langzeitvertrag bedarf einer Kooperation beider Vertragspartner. Dazu gehören insbesondere die Mitwirkungs- und Informationspflichten.
Der Auftraggeber hat das Ziel, dass der Auftragnehmer seine Arbeiten gemäß Bauzeitenplan und ohne Unterbrechung durchführen kann. Der Auftragnehmer hat jedoch keinen Anspruch darauf, dass die Montage ohne Unterbrechungen durchgeführt werden kann. Unterbrechungen im Bauablauf berechtigen nicht zu
Nachforderungen des Auftragnehmers.
Abweichungen im Bauablaufplan werden dem AN rechtzeitig mitgeteilt. Die Arbeiten sind so auszuführen, dass im Zuge der Gesamtarbeiten ein zügiges Arbeiten ermöglicht wird. Der gesamte Bau- und Montageablauf muss in enger Koordination mit der Bauleitung des Auftraggebers und den übrigen am Bau Beteiligten erfolgen.
Der Auftragnehmer hat einen deutschsprachigen, verantwortlichen Fachbauleiter zu benennen, der als Ansprechpartner für den täglichen Baustellenbetrieb zur Verfügung steht. Darüber hinaus muss mindestens einer der ausführenden Handwerker über ausreichende Deutschkenntnisse verfügen, um im täglichen
Bauablauf gewerke-spezifisch und übergreifend mit der Bauleitung sowie Fachbauleitern und ausführenden Handwerkern anderer Gewerke kommunizieren zu können.
Vorgaben zum Schutz der Umgebung
Auf die benachbarten Wohn- und Geschäftshäuser ist Rücksicht zu nehmen. Erforderliche Sicherungsmaßnahmen sind auf Kosten des Auftragnehmers/-in zu treffen. Es darf zu keinerlei Beschädigung der umgebenden Bebauung und Infrastruktur kommen. Lärmintensive Abbruch, Stemm- und Bohrarbeiten sowie Fahrzeugverkehr von und zur Baustelle sind nur werktags im Rahmen der gesetzlich
geregelten Zeiten gestattet.
Alle erforderlichen Sicherungsmaßnahmen zum Schutz von Passanten, Gebäuden und Anlagen sind so zu treffen, dass es zu keinerlei Schäden kommt. Staubentwicklung ist während der gesamten Baumaßname zu vermeiden oder auf ein Minimum zu reduzieren.
Die an das Gebäude grenzenden Flächen der Grundstücksgrenzmauern/-zäune sind vor Verschmutzung und Beschädigung zu schützen. Bäume, Sträucher und Vegetationsflächen in und nahe der Baustelleneinrichtungsfläche sind angemessen zu schützen.
Sicherheit / Gesundheitsschutz
Der Auftragnehmer/-in verpflichtet sich, die jeweils gültigen Vorschriften der Arbeitsstättenverordnung und alle Unfallverhütungsvorschriften der Bau-Berufsgenossenschaft (BG) einzuhalten, sowie Schutz- und Sicherungsmaßnahmen laufend zu kontrollieren.
Entsprechend der Verordnung über Sicherheits- und Gesundheitsschutz auf Baustellen (Baustellenverordnung BaustellV) hat der Bauherr für diese Baumaßnahme einen Sicherheits- und Gesundheitsschutzkoordinator (SiGe-Ko) beauftragt. Der AN hat alle zur Sicherung der Baustelle nach den
gesetzlichen Unfallverhütungsvorschriften erforderlichen Maßnahmen unter eigener Verantwortung auszufüllen oder zu veranlassen.
Sauberkeit, Schutt- und Abfallbeseitigung, Lärm und Umweltschutz
Die Lagerung von Schutt und Abfällen auf der Baustelle ist zu vermeiden. Der Auftraggeber ist berechtigt, eine Abfallbeseitigung auf Kosten des Auftragnehmers durch Dritte durchführen zu lassen, sofern der
Auftragnehmer seinen Verpflichtungen nach einer schriftlichen Aufforderung durch die Bauleitung oder den Auftraggeber nicht innerhalb der gesetzten Frist und Nachfrist nachkommt.
Bei der Entsorgung sind die einschlägigen Gesetze und Vorschriften, insbesondere auch die satzungsrechtlichen Vorgaben, zu beachten.
Zum Schutz gegen Verschmutzung oder Beschädigung eigener und fremder Bauteile sowie zur Vermeidung der Gefährdung von Personen sind vom Auftragnehmer der Verkehrssitte entsprechende und zumutbare Vorkehrungen zu treffen (Abdeckungen, Hinweisschilder, Absperrungen u.dgl.).

VOC-Messungen
Nach Abschluss von Neubaumaßnahmen und aller Baumaßnahmen, bei denen die Oberflächen der Innenräume überarbeitet wurden, werden Raumluftmessungen durchgeführt. Diese Messungen haben in einem betriebsfertigen Zustand der Räumlichkeiten (ohne Möblierung) zu erfolgen.
Die VOC haben einen entscheidenden Einfluss auf die Luftqualität 3 vor allem in Innenräumen. Dieser Umstand ist bei allen Ausschreibungen zu berücksichtigen, es sind schadstoffarme Produkte zu verbauen.
Jegliche durch den Bauprozess eingebrachten flüchtigen Stoffe und Gase sind im Idealfall >raus zu lüften<.
Um dies gewährleisten zu können, ist es anzustreben das erstellte Objekt mind. 2 Monate ohne Nutzer zu betreiben.
Die VOC-Messungen werden durch den Schadstoffbeauftragten der Stadt Aachen begleitet. Es obliegt seinem Verantwortungsbereich das Gebäude zur Nutzung freizugeben.

## Zusätzlicher Text
3.1  ZUSÄTZLICHE TECHNISCHE VERTRAGSBEDINGUNGEN (ZTV)

3.1.1  Abkürzungen
  -----------
  AG  Auftraggeber

  AN  Auftragnehmer

  AU  Ausschreibungsunterlagen

  BÜ  Bauüberwachung/Objektüberwachung

  EP  Einheitspreis

  LL  Lieferungen und Leistungen

  WBU  Wartungs- und Bestandsunterlagen

3.1.2  Geltungsbereich
  ---------------
  Die ZTV sind Vertragsbedingungen und gelten für sämtliche LL
  des AN, die Gegenstand der AU und seines Auftrages sind.
  Spezielle Bedingungen gelten grundsätzlich vorrangig vor allgemeinen Bedingungen.

3.1.3  Eintragungen in AU durch AN
  ---------------------------
  Bei einigen Positionen in den AU werden vom Bieter Eintragungen
  hinsichtlich Fabrikat, Typ, Abmessungen, technische Daten und/
  oder sonstiger Angaben verlangt.
  Erreichen die Eintragungen des AN nicht die betreffenden Vorgaben
  des AG im Hinblick auf Abmessungen, Leistung, Qualität und Wirtschaftlichkeit etc., behalten die Vorgaben des AG Vorrang vor den
  Eintragungen des AN, ohne daß der AN dafür eine zusätzliche Vergütung fordern kann; der AN kann sich insofern nicht auf seine
  Eintragungen berufen.
  Fehlende und den Vorgaben der AU nicht entsprechende Eintragungen
  berechtigen zum Ausschluß des Angebotes.

3.1.4  Verwendung von Dübeln
  ---------------------
  Befestigungen am Baukörper (einschl. Bohren) sind Sache des AN.
  Für Dübelbefestigungen sind grundsätzlich Metalldübel mit
  bauaufsichtlicher Zulassung einzusetzen.

3.1.5  Wanddurchführungen
  ------------------
  Bei der Durchdringung von Kabel, Leitungen, Kanälen und Rohren
  durch Wände ohne brandschutztechnischen Anforderungen, sind
  die offenen Restquerschnitte der Durchführungen schalldämmend
  und rauchdicht zuverschließen.

3.1.6  Brennbare Materialien
  ---------------------
  Unabhängig von der generellen Verpflichtung des AN, Verunreinigungen aus dem Bereich seiner LL zu entfernen, obliegt ihm in
  jedem Fall die besondere Verpflichtung -unabhängig von der allgemeinen Baureinigung- brennbare Verpackungsmaterialien
  unverzüglich selbst aus dem Gebäude zu entfernen.

3.1.7  Wartungs- und Bestandsunterlagen (WUB)
  --------------------------------------

  Der Auftragnehmer hat die vollständigen WUB über seine
  gesamten Leistungsumfang zu erstellen und vor der Abnahme
  dem AG in 3-facher Ausfertigung, in Ordnern DIN A4
  (Zeichnungen 1-fach, farbig geplottet), zu liefern.
  Alle Bestand- und Revisionspläne sind auf CAD zu erstellen
  und zusätzlich im DXF- Format auf Datenträger zu übergeben.

  Sämtliche WBU sind so zu erstellen und zu kennzeichnen, daß
  sie die betreffende Anlage bzw. das betreffende Anlagenteil
  unverwechselbar und umfassend bezeichnen und darstellen.

3.1.8  Werkstatt- und Montagezeichnungen
  ---------------------------------
  Der AN hat nach Auftragserteilung die übergebenen Ausführungsunterlagen vollverantwortlich zu prüfen und hat folgende
  Zeichnungen ohne besondere Vergütung zu erstellen:
  Werkstatt- und Montagezeichnungen als Fortsetzung und Ergänzung
  der Ausführungszeichnungen. Diese Zeichnungen sind so zu
  erstellen, daß alle Werkstatt- und Montagearbeiten durchgeführt
  werden können.
  Sie sind vor Beginn der Arbeiten der Fachbauleitung zur
  Freigabe einzureichen.

  Die Prüfung durch den AG entbindet den AN nicht von seiner
  Verantwortung für die Richtigkeit der Unterlagen.

  Die alleinige Haftung für einwandfreie Ausführung und Funktion
  der Anlage liegt beim AN.

3.1.9  Kalkulationshinweis
  -------------------
  Die Einheitspreise sind Festpreise bis zur Abnahme.
  In die Einheitspreise sind alle Nebenkosten für Auslösung,
  Fahrgelder sowie die Kosten für Transport, Fracht, Verpackung,
  Versicherung und das Gestellen von Arbeitsgerät einzukalkulieren.
  Überstunden, Sonntags- und Nachtarbeiten, sofern sie der AN zur
  Termineinhaltung zu vertreten hat, berechtigen nicht zu
  Nachforderungen.

Die Positionen Photovoltaikanlage sowie NSHV sind aufgrund einer getrennten Kostenstelle separat abzurechnen.

## Zusätzlicher Text
3.2  Teil 2: HAUSALARMANLAGE/BRANDWARNANLAGE

3.2.1  ALLGEMEINES

  Beschriftungen

  Eine Melderbeschriftung Melder/Linie erfolgt als Klebeschild
  aus biegsamer Folie (Abmessung: 15x50 mm / Schriftgrösse: 10mm).
  Alarmierungseinrichtungen sind ebenfalls mit einem Klebeschild
  mit der Beschriftung "Feueralarm" zu versehen.
  Melder in der Zwischendecke erhalten zusätzlich ein Melderschild
  am Deckenraster oder der Revisionsöffnung.
  Alle Bedien- und Anzeigeelemente an der Zentrale und
  dem Meldetableau müssen eindeutig beschriftet sein.
  Jede Gruppe und der Allgemeinbereich erhalten eine eigene
  Meldelinie, die am Tableau eindeutig gekennzeichnet ist.

  In der BWA-Zentrale muss ein Bezeichnungsschild mit
  eingetragenem Inbetriebnahmedatum, Modell, Baureihe,
  Errichterdaten etc. angeklebt sein.

  Abnahme

  Zur Abnahme sind durch den AN alle notwendigen
  Hilfsmittel und Meßgeräte beizustellen, mit denen eine
  klare Funktionsprüfung vorgenommen werden kann. Hier
  z.B. für Rauchmelder das "Melderprüfgerät".

3.2.2  ANFORDERUNGEN BRANDWARNANLAGE

  Technische Konzeption

  Die BWA ist als kombiniertes Ringbussystem für Melder und
  Alarmierungseinrichtungen vorgesehen.
  Alle Melder, Parallelanzeigen, Blitzleuchten und Alarmhupen
  werden über eine gemeinsame Ringbusleitung angeschlossen
  und sind über die BWA Zentrale frei programmierbar.

  Die Spannungsversorgung der Busteilnehmer erfolgt ebenfalls
  ausschliesslich über die Ringbusleitung.

  Das System soll eine Eigendiagnose aller mit dem System
  verknüpften Melder auf Empfindlichkeit, Verschmutzungsgrad,
  etc. durchführen können.

  Die Zentrale muss eine LCD-Matrixanzeige als Klartext-Display mit Bedienerführung und Statusübersicht
  im Klartext sowie Soft-Key-Tasten besitzen.

  Linienbetriebsarten

  Jede Meldergruppe (Meldelinie) muß per Software
  folgende Betriebsarten zulassen:

        -  Alarmzwischenspeicherung
        -  Nur Auslösung der örtlichen Alarmmittel

  Kabelnetz Brandmelder / Alarmierungseinrichtungen

  Ringbusleitungen, die gleichzeitig als Alarmierungsleitungen
  dienen, dürfen jeden Brandabschnitt nur einmal durchlaufen.

  Ist dies aus baulichen Gründen nicht möglich, muss mindestens
  1 Ringbusleitung in diesem Brandabschnitt mit Funktionserhalt
  E30 verlegt werden.

  Kabelnetz Einzel-Alarmierungseinrichtungen

  Zusätzlich zur E30-Verkabelung sind alle Alarmierungseinrichtungen als Primärleitungen (ständige Überwachung)
  auszuführen.

  Kabelverlegung mit Funktionserhalt E30

  Sind entsprechend den Herstellervoschriften als
  Einzelverlegung in E30 nach DIN 4702 zu verlegen.
  Eine Verlegung auf neue oder vorhandene Kabeltrassen
  ist nur dann zulässig, wenn diese ebenfalls nach DIN 4702
  ausgeführt sind.

3.2.4  VORSCHRIFTEN UND RICHTLINIEN

  Hinweis auf besonders zu beachtende Vorschriften

  Es sind alle zutreffenden Vorschriften und Richtlinien zu beachten, insbesondere die DIN 14 675,
  die DIN EN 54, VDE 0800, VDE 0826-2 und VDE 0804,
  sowie die Anschaltbedingungen der Feuerwehr
  Hürtgenwald, jeweils in der neuesten Fassung.

## Zusätzlicher Text
4.  ANLAGENBESCHREIBUNG ELEKTRO

Wichtiger Hinweis

Auf den Bestandsdächern der Schule wird bauseits eine umfangreiche Photovoltaikanlage realisiert. Aufgrund des damit verbundenen erhöhten Leistungsbedarfs kann der bestehende Hausanschluss diesen nicht mehr abdecken.

Der derzeitige Hausanschluss befindet sich im Kellergeschoss der Hausmeisterwohnung und versorgt sowohl das Schulgebäude als auch die Turnhalle über eine bestehende Erdleitung. Diese bestehende elektrische Verbindung zwischen der Hausmeisterwohnung und der Schule ist im Rahmen der Maßnahme vollständig zu trennen.

Die elektrische Infrastruktur wird wie folgt angepasst:

Durch die Regionetz wurde an der Grundstücksgrenze zur Luise-Hensel-Straße eine neue Anschlusssäule errichtet. Dort erfolgt zukünftig die Gesamtzählung der Schule. Die Hausmeisterwohnung wird mit der Turnhalle als eigene Liegenschaft anerkannt und wird über den bestehenden Hausanschluss versorgt.

Im Zuge der Rohbauarbeiten wird von der Anschlusssäule an der Luise-Hensel-Straße ein Kabelgraben mit entsprechender Leerrohrtrasse bis zum Schulgebäude geführt.

Im Schulgebäude wird eine neue NSHV errichtet. Diese erhält folgende Abgänge:

- bestehende Hauptverteilung Schule
- UV Pavillion
- PV-Anlage mit Batteriespeicher für Eigenbedarf (geförderte Anlage)
- PV-Anlage zur Volleinspeisung

Das Messkonzept der Stadt Aachen ist zwingend zu berücksichtigen.

Die geförderte PV-Anlage unterliegt einer Inbetriebnahmefrist. Daher ist die Inbetriebnahme der neuen NSHV zwingend bis spätestens zum 31.07.2026 sicherzustellen. Dies beudetet, dass die Realisierung der NSHV als Vorabmaßnahme erfolgen muss.

Planungsgrundlagen

Die Planung und Ausführung der Starkstrom-, Fernmelde- und Informationstechnischen Anlagen liegen nachfolgend aufgeführten Normen, Richtlinien, Vorschriften und Empfehlungen zugrunde:

-Allgemein anerkannten Regeln der Technik und Normen
-International Electrotechnical Commission (IEC)
-Europäische Norm (EN)
-DIN- Vorschriften
-VDE- Vorschriften
-ELT- Bau- Verordnung
-LAR Leitungsanlagenrichtlinie
-Arbeitsstätten- Richtlinien ASR A3.4, A3.4/7
-Verordnung über Allgemeine Bedingungen für den Netzanschluss
-und dessen Nutzung für die Elektrizitätsversorgung
-Technischen Anschlussbedingungen (TAB) sowie ggf. darüber
 hinaus-gehende Vorschriften des zuständigen Verteilungsnetzbetreibers (VNB)

KG 200 Herrichtung und Erschließung

KG 220 Öffentliche Erschließung

Eine Anschlusssäule wurde seitens der Regionetz an der Grundstücksgrenze zur Luise-Hensel-Str. errichtet.

KG 440 Starkstromanlagen

KG 442 Eigenstromversorgungsanlagen

Photovoltaikanlage

Anlagengröße: ca. 30kWp
Modulfläche: versetztes Pultdach,
Einbausituation: Dachparallel

KG 443  Niederspannungsschaltanlagen

Die Niederspannungshauptverteilung/ Zähleranlagen werden als Standverteilung nach DIN EN 61439/ VDE 0660- 600 aufgebaut.  Die Aufstellung erfolgt im Kellergeschoss des Schulgebäudes. Die Zählerplätze werden gemäß den technischen Anschlussbedingungen für den Anschluss an das Niederspannungsnetz der Regionetz GmbH ausgeführt.
Der Gesamtverbrauch und diverse Einzelverbräuche werden gemäß dem Zählerkonzept der Stadt Aachen mit internen Zähleinrichtung in Bustechnologie erfasst und auf die Gebäudeleittechnik aufgeschaltet.

KG 444 Niederspannungs- Installationsanlagen

Energieverteilung / Kabelnetz
Die Energieverteilung erfolgt über halogenfreie Starkstromkabel von der Niederspannungs-Hauptverteilung in Form eines TN-S- Strahlennetzes mit getrennt geführten N- und PE- Leitern zu den Unterverteilungen bzw. zu den Schaltschränken der TGA.

Verlegsysteme,  Kabeltrassen
Die Kabel und Leitungen der verschiedenen Netzarten (Starkstrom und Telekommunikation) werden getrennt voneinander verlegt. Die horizontale Kabelführung erfolgt auf Kabelrinnen bzw. mit Sammelhalter im Deckenhohlraum innerhalb der Räume und vertikal auf Kabelleitern (Zuleitungen) bzw. unter Putz bis zu den Endgeräten.  Bei offener Verlegung (Technikbereiche) wird starres halogenfreies Installationsrohr verwendet.

Unterverteilungen
Der Ersatzneubau erhalt eine Unterverteilung. Aus der Unterverteilung werden die Beleuchtungsanlagen und die Kraft- und die Steckdosenverbraucher versorgt.
Die Unterverteilungen werden als Aufputzverteiler nach DIN VDE 0603 Teil 1 DIN 43871 ausgelegt.

Installationsanlagen
Die gesamte Installation erfolgt mit halogenfreien Kabeln und Leitungen, die ein verbessertes Brandverhalten aufweisen und keine Brandfolgeschäden durch säurehaltige Gase verursachen. Die Auswahl und Dimensionierung der Kabel und Leitungen erfolgt nach DIN VDE 0298.
Grundsätzlich wird die Installation als sog. Unterputzinstallation ausgeführt. Ausnahmen bilden nur Technik- und Abstellräume.

Potenzialausgleich
Der Hauptpotenzialausgleich wird gemäß VDE 0100, T 410/ T 540 errichtet.
Über die Hauptpotenzialausgleichschienen im Technikraum mit der direkten Anbindung an die Erdungsanlage, werden alle leitfähigen Anlagenteile in den Potenzialausgleich eingebunden.

Brandschutzmaßnahmen
Führung von Leitungen durch bestimmte Decken und Wände
Werden Leitungen durch raumabschließende Bauteile (Wände und Decken) für die eine Feuerwiderstandsfähigkeit vorgeschrieben ist hindurchgeführt, werden für diese Durchbrüche Abschottungen in der entsprechenden Feuerwiderstandsdauer der durchdrungenen Bauteile vorgesehen.
Als systembezogene Abschottungsmaterialien werden Bauprodukte und Bauarten verwendet, die gebrauchstauglich sind und über entsprechende bauaufsichtliche Verwendungsnachweise verfügen.

Leitungsanlagen in Rettungswegen
Werden Leitungen innerhalb von notwendigen Fluren geführt, die nicht ausschließlich zur Versorgung der Flure dienen, werden diese durch Kanäle abgeschottet. Die Kanäle werden einschließlich ihrer Abschlüsse für Öffnungen feuerhemmend aus nichtbrennbaren Baustoffen bestehen.
Bei der Ausführung der Kanäle werden die besonderen Anforderungen hinsichtlich der brandsicheren Befestigung der im Bereich zwischen den Geschossdecken und Unterdecken verlegten Leitungen geachtet.
Sofern haustechnische Leitungen nur punktuell den Flur queren, werden diese durch einen feuerhemmenden und aus nichtbrennbaren Baustoffen bestehenden Installationskanal abgeschottet.

Sonnenschutzsteuerung (Leistungsabgrenzung)
Die elektromotorisch betriebenen Sonnenschutzanlage wird in KNX-Bustechnologie ausgeführt. Die Steuerung erfolgt über Schlüsseltaster in den Räumen bzw. übergeordnet über Wetterstation. Zum Leistungsumfang gehören die Lieferung und betriebsfertige Montage sämtlicher Steuer-/ Relaismodule, Gruppen- und Zentralsteuereinrichtungen, Handbediengeräte und das gesamte Leitungsnetz. Bauseitig werden lediglich die Antriebsmotoren mit Kabelauslass vorgehalten.

KG 445 Beleuchtungsanlage

Allgemeinbeleuchtung
Für die Auslegung der Beleuchtungsanlagen wird die EN 12464 bzw. DIN 5035 zugrunde gelegt. Sämtliche Leuchten werden in LED- Technik ausgeführt.

Beleuchtungssteuerung

Die Beleuchtungssteuerung erfolgt über Präsenzmelder bzw. über Präsenzmelder mit tageslichtabhängiger Lichtregelung.

Bereiche:  Steuerung:
Mehrzweckraum/Therapie:  Tageslichtregelung/ Präsenz
Sozialarbeit/Logopädie:  Tageslichtregelung/ Präsenz
Flur:  Tageslichtregelung/ Präsenz
WC, Sanitärraume:  Präsenz
Abstellräume:  Präsenz
Technikraum:  Präsenz

Außenbeleuchtung
Die Gebäudezugänge und die außenliegenden Fluchtwege werden mit Wand- bzw. Deckenleuchten ausgestattet.
Die Steuerung der Außenbeleuchtung erfolgt über Dämmerungsschalter und Zeitschaltuhr.

Sicherheitsbeleuchtung
Es wird eine Sicherheitsbeleuchtung nach DIN VDE 0108-100, unabhängig vom Versorgungsnetz, für einen mindestens dreistündigen Betrieb vorgesehen.
Die Beleuchtungsstärke der Sicherheitsbeleuchtung wird auf den Achsen der Flucht- und Rettungswege auf 1 Lux dimensioniert.
Ausführung und Anordnung der Sicherheitsbeleuchtung werden gemäß nach DIN EN 1838 - Angewandte Lichttechnik, Notbeleuchtung- geplant.

Die Sicherheitsbeleuchtung wird von der bestehenden Zentralbatterieanlage versrogt.

KG 450 Fernmelde- und Informationstechnische Anlagen

KG 451 Telekommunikationsanlagen

Das Leitungsnetz wird als strukturiertes CAT7-Netz für Telefon-
und Datenanschlüsse verlegt.

KG 452 Such- und Signalanlagen

Behinderten Notruf
Im Behinderten WC wird eine Lichtrufanlage installiert.
Ein vom Behinderten mittels Zugtaster ausgelöster Ruf wird an der außerhalb des WC's angeordneten Signalleuchte optisch angezeigt. Erst durch die Betätigung der Abstelltaste im WC/Pflegebad wird der anstehende Ruf abgestellt.

KG 455 Fernseh- und Antennenanlagen
Eine Fernseh- und Antennenanlage ist nicht vorgesehen.

KG 456 Gefahrenmelde- und Alarmanlagen

Brandwarnanlage
Der Ersatzneubau wird zur Brandfrüherkennung flächendeckend mit einer Brandwarnanlage in Anlehnung an DIN 14676 und VDE 0833-2 ohne Aufschaltung auf die Feuerwehr vorgesehen. Es wird kein Schlüsseldepot eingerichtet. Zwischendecken werden in Abhängigkeit der vorhandenen Brandlast in Anlehnung an DIN 14675 überwacht.
Das Bedientableau wird im Eingangsbereich installiert. Die verwendeten Melder verfügen über integrierte Alarmtongeber, die bei Auslösung eines Melders eine flächendeckende Alarmierung aller Nutzer bewirken. Die geplante Anlage dient zur Brandfrüherkennung und zur internen Alarmierung aller Gebäudenutzer.
Bei Auslösung eines automatischen Melders oder Handfeuermelder wird  eine flächendeckende Alarmierung innerhalb der Einrichtung ausgelöst.
Über ein Anzeigetableau, welches im Wartebereich des Haupteinganges angeordnet wird, kann im Alarmfall abgelesen werden, welcher Melder ausgelöst hat. Da die Brandwarnanlage keine externe Alarmierung bewirkt, werden die manuellen Brandmelder als „Hausalarm“ (blaues Gehäuse) ausgeführt.

Einbruchmeldeanlage
Es ist eine Einbruchmeldeanlage ohne Außenhautsicherung vorgesehen. Die Anlage wird auf den Bestand aufgeschaltet.
Von außen zugängliche Räume werden mit Bewegungsmeldern versehen.

KG 457 Übertragungsnetze
Das LAN- Leitungsnetz wird als strukturiertes CAT7-Netz für Telefon- und Datenanschlüsse verlegt. Als LAN- Anschlussdosen wird eine KAT6-Datenanschlussdose (RJ45 2-fach) ausgeführt. Die Verkabelung erfolgt als strukturierte Verkabelung mittels KAT 7 Duplex-Kabel auf den gemeinsamen TK/Datenverteiler. Die Verteilung erfolgt als Patchfeld im TK/Datenverteiler.
Eine Einrichtung von Wireless-LAN-Routern ist nicht vorgesehen.
Für eine LWL-Anbindung zum Bestand ist eine 12-Faser Multimode-Leitung
bis zum Bestandsgebäude vorgesehen.
Alle aktiven Komponenten wie Hubs, Switches, Router und Server sowie die erforderliche Software gehören nicht zum Leistungsumfang.

KG 459 FM- Anlagen Sonstiges

RWA-Anlagen

Es sind keine RWA-Anlagen vorgesehen.

## Zusätzlicher Text
5.  ANLAGENBESCHREIBUNG PHOTOVOLTAIK

  Rechtzeitig vor Arbeitsbeginn hat der Auftragnehmer
  die Dachflächen, Dachränder, Untergründe und sonstige
  Randbedingungen auf ihre Eignung für die Folgearbeiten
  zu prüfen und entsprechende Vorbehalte anzumelden.

  Sämtliche notwendigen Maße sind vor der Fertigung bzw.
  Montage vor Ort zu prüfen.

5.01  Installationsort

  Angaben zum Anschluss- / Aufstellort:

  GGS am Höfling
  Am Höfling 14
  52066 Aachen

5.02  Anlagenkonzept

Angefragt wird die schlüsselfertige und betriebsfähige
Lieferung der Photovoltaikanlagen mit einer Leistung
von ca. 29,8 kWp (67 Module je 445W).

5.03  Erläuterung zu dem Gebäude

  Aufstellungs-/ Montageorte der PV-Module

  Dachfläche: Pultdach

Ausrichtung: Südlich
Dachneigung : 20°
Länge: ca. 25 m
Breite A: ca. 5m
Breite B: ca. 8,5 m
Montage: Dachparallel
Anzahl Module: ca. 67
Anlagenleistung: ca. 29,8 kWp
Dacheindeckung: Wellblechdach

Die Anordnung des Wechselrichters erfolgt im
Technikraum vom Ersatzneubau.

Die Versorgung des Wechselrichters erfolgt über einen kleinen Energiesammler, der ebenfalls im Technikraum untergebracht ist. Die Einspeisung des Energiesammlers erfolgt aus dem Schulgebäude.

5.04  Photovoltaik-Anlagenbeschreibung

Ausrichtung des Generatorfeldes
Bei einer Süd-Ausrichtung sind symmetrische Felder
vorzusehen.

Netzanschluss
Eine Einspeisezusage des Netzbetreibers liegt noch
nicht vor.
Die AC-seitige Anbindung der Anlage erfolgt direkt
am Wechselrichter, bzw. am mitzuliefernden AC-seitigen Energiesammler.
Von dort wird die AC-Leitung zur
Produktionsmessung zum Schulgebäude geführt.
Die Anbindung zum Schulgebäude verläuft über ein 60m langes Leerrohrsystem (Bauseits).

Der Übergabepunkt/ Anschlusspunkt des Gewerkes
Photovoltaik ist die Anschlussklemme am Wechselrichter bzw. die AC-seitige Einspeiseanschlussklemmen
im Photovoltaik-Hauptverteiler (Energiesammler).

  Photovoltaik-Unterverteilung
Es wird ein kleiner Unterverteiler im Technikraum vorgesehen. Dieser besteht aus einem Hauptschalter, Überspannungsschutz und einen Sicherungslasttrennschalter D02 als Abgang für den Wechselrichter.
  (Die Zählung und Regelung erfolgt in der NSHV)

Leitungsverlegung

Die Dach-Verlegung erfolgt außerhalb der
wasserführende Ebene.

Blitzschutzkonzept
Die Photovoltaikanlage wird ins Blitzschutzkonzept eingebunden. Dabei wird diese vor direkten Blitzeinschlägen geschützt.

Für sämtliche Stringleitungen sind am Gebäudeeintritt Überspannungsschutzmassnahmen auszuführen.

5.05  Dacheindeckung und Anforderung zum Montagegestell

Vor Beginn und nach Beendigung der Installationsarbeiten des Gewerkes Photovoltaik erfolgt eine bauseitige Prüfung
der Dachhaut/ Dacheindeckung im Beisein des Auftragnehmers und des Dachdeckers.
Dachschäden an der Dachhaut, die bei der Montagearbeit der PV-Anlage verursacht werden, sind unverzüglich der Bauleitung zu melden und fachgerecht zu beheben.

Anforderungen zum Traggestell für ein Wellblechdach

Es sind nur zugelassene Klemmen/Stockschrauben für ein Wellblechdach zu verwenden.
Die Module müssen ausreichend hinterlüftet sein.
Die Montageschienen sind aus Aluminium, die Schrauben, Muttern, Unterlegscheiben sowie die Dachhaken aus rostfreiem Edelstahl anzubieten.

Schneelasten, Dachränder und Sparrenabstand
Die Anzahl der Stockschrauben bzw. Stehpfalzklemmen und die Ausführung des Grundgestells richten sich nach Aufstellungsort, Wetterbedingungen und baulichen Gegebenheiten und ist unter Berücksichtigung der Montagerichtlinien des Modulherstellers zu dimensionieren.

## Zusätzlicher Text
5.1  ALLGEMEINE ANGABEN ZUR AUSFÜHRUNG PHOTOVOLTAIK

Die zu erbringenden Leistungen sind nach Bestimmungen der Bauordnung, der Unfallverhütungsvorschriften der BG, der Technischen Anschlussbedingungen, DIN/- und EN/- Normen, VDE Richtlinien und geltendem EEG zu errichten. Insbesondere sei hier verwiesen auf:
• DIN VDE 0100-712 (VDE 0100-712) Photovoltaik-(PV)-Stromversorgungssysteme
• DIN EN 62446 (VDE 0126-23) Photovoltaik(PV)-Systeme
• VDE-AR-N 4100, VDE-AR-N 4105, VDE-AR-N 4110

5.1.1 Aufbau
Die Absturzsicherung gemäß Arbeitsschutzgesetz, Unfallverhütungsvorschriften und technischen Regeln zur Betriebssicherheit (DGUV) hat durch den Errichter zu erfolgen. Der Arbeitsbereich ist abzusperren.

5.1.2 Sicherheits- und Gesundheitsschutz auf Baustellen
Der Unternehmer hat die erforderlichen Maßnahmen zur Verhütung von Arbeitsunfällen, Berufskrankheiten und arbeitsbedingten Gesundheitsgefahren sowie für eine wirksame Erste Hilfe zu treffen. Die zu treffenden Maßnahmen sind den jeweils aktuellen staatlichen Arbeitsschutzvorschriften, berufsgenossenschaftlichen Regelwerken und Unfallverhütungsvorschriften zu entnehmen.
Die berufsgenossenschaftlichen Regelwerke sind einzuhalten, deren Umsetzung wird Vertragsbestandteil. Dies gilt insbesondere für die Regelwerke:
BGR A1 Grundsätze der Prävention
BGV A10 Bauwirtschaft

Weitere staatliche Arbeitsschutzvorschriften, die Vertragsbestandteil sind, sind in ihrer jeweils gültigen Fassung zu beachten:
DIN 4420 T1-4 Arbeits- und Schutzgerüste
DIN 18299-ATV VOB/C - Arb.Sch.Gesetz v. 20.08.1996
Arbeitstättenverordnung mit ASR
Betriebssicherheitsverordnung
PSA-Benutzungsverordnung
Lastenhandhabungsverordnung
Baustellenverordnung v.1998
Biostoffverordnung
Gefahrstoffverordnung
Unfallverhütungsvorschriften (UVV) der BauBG

Sofern nicht in Leistungspositionen eine gesonderte Vergütung erfolgt, sind alle anfallenden Kosten und Maßnahmen zum Sicherheits- und Gesundheitsschutz, die für die Erbringung der Leistung notwendig werden, in die jeweilige Position mit einzukalkulieren. Im Sinne von § 4 der Baustellenverordnung wird das Bauvorhaben von einem Sicherheits- und Gesundheitsschutzkoordinator (SiGeKo) begleitet. Gefährdungen und Gegen- bzw. Schutzmaßnahmen werden in einem Sicherheits- und Gesundheitsschutzplan (SiGe-Plan) dargestellt, der als Grundlage für ein sicheres Arbeiten im Sinne der Baustellenverordnung auf der Baustelle ausgehangen wird. Die Einhaltung der aufgeführten Schutzmaßnahmen ist Grundlage der Auftragserteilung.

5.1.3 Photovoltaikmodule, Wechselrichter, Montagesystem und Verkabelung
Es gelten die nachfolgend genannten Mindestanforderungen. Es handelt sich um zwingend einzuhaltende Anforderungen (Ausschlusskriterien).
Der Bieter hat mit dem Angebot Datenblätter, welche die Einhaltung der vorgenannten Mindestanforderungen belegen, vorzulegen.

5.1.3.1 Anforderungen an die Photovoltaikmodule
• Zelltyp: monokristallin
• Leistung: mind. 430 Wp
• Leistungsgarantie: mind. 80% nach 25 Jahren
• Produktgarantie: mind. 20 Jahre
• Prüfnormen: IEC 61215, IEC 61730, IEC 61701, IEC 62716, 2 PfG 2387 (PID)
• Schutzklasse: II
• Stecker: MC4
• Ausführung: Vorder- und Rückseite Glas
• Modul- und Rahmenfarbe: Schwarz

5.1.3.2 Anforderung an den Wechselrichter
Transformatorloser dreiphasiger String-Wechselrichter für die Einspeisung von Solarstrom in das Niederspannungsnetz sowie zur Anbindung an Mittelspannungsnetze. Der String-Wechselrichter beinhaltet einen integrierten System Manager.

Integrierte Hauptmerkmale:
Integrierter System Manager mit Netzmanagementfunktion zur Wirk- und Blindleistungsregelung am Netzanschlusspunkt sowie Möglichkeit der direkten Einbindung eines Rundsteuersignalempfängers
Leistungsoptimierung bei verschatteten Modulen
Lichtbogenschutzfunktion
UI-Generatordiagnose (PV-Kennlinienmessung)
Steckplätze zur Ausstattung mit DC-seitigen Überspannungsschutzmodulen
Werkzeuglose DC-Steckverbinder
Blindleistungsbereitstellung auch bei Nacht
Normkonformer Netz- und Anlagenschutz (NA-Schutz) gemäß VDE-AR-N-4105
Keine externen Kuppelschalter notwendig
Servicefunktion (z.B. automatische Fehlerdiagnose und Bereitstellung von Austauschgeräten)

Schnittstellen:
• W-LAN, Ethernet (Modbus, Sunspec) Speedwire
• Monitoring Portal ohne zusätzlichen Datenlogger
• Webbasierte Benutzeroberfläche
• Apps für Installateure und Betreiber
• Sensor Modul
• IO-Modul
• Universal-Montagesystem
• DC-Überspannungsableiter - Typ II, Typ I/II
• AC-Überspannungsableiter - Typ II, Typ I/II

Möglichkeit zur Anbindung eines Datenloggers: erweitertes Monitoring, Anlagenregelung.

5.1.3.3 Anforderungen an das Montagesystem

Errichtungsanforderung:
Bei der PV-Fläche ist zwingend zu beachten, dass die vorhandene Funktionalität der Dachabdichtung auch nach der Installation weiterhin gewährleistet sein muss:
• Der Wasserablauf darf nicht behindert werden.
• Einläufe und Wartungsgänge müssen frei bleiben.
• Die Ausrichtung der Fließrichtung/Gefälledämmung zwingend zu berücksichtigen.
  Es darf zu keiner Zeit zu sogenannten „Wasseranstauungen“ durch das Traggestell kommen.
  Bei der Auswahl des Traggestells sind punktlastverteilende oder linienlastverteilende Traggestelle genau zu prüfen.
• Die Dachabdichtung und alle Detailausbildungen müssen auch nach der Installation
  der Solaranlage zu Wartungszwecken zugänglich sein.
• Die PV-Anlage ist so auf dem Dach aufzubringen, dass sie – auch bei vorhandener
  Dachneigung – nicht abrutschen kann.
• Leitungstrassen sind entsprechend schnittsicher (Grünpflege) auszuführen (geschlossene Leitungstrassen)

Material:
• Alle Befestigungselemente sowie Quer- und Längsträger sind so auszuwählen, dass sie den statischen Anforderungen und den jeweiligen Umweltbedingungen (z. B. Korrosion) entsprechen.
• Der Potentialausgleich ist normgerecht herzustellen.
• Ein Nachweis zur Statik und Standsicherheit der Unterkonstruktion ist nach Eurocode 1 (DIN 1055) unter Einbeziehung der Schneelastzone, Gebäude und Geländehöhe und dem daraufhin folgenden Druck und Zuglasten beizubringen.

5.1.3.4 Anforderungen an die Leitungsverlegung

Werden Leitungen durch eine Brandwand oder brandabschnittsbildende Wand verlegt, so müssen sie mit normgeprüften Leitungsschotts (im Außenbereich UV- und witterungsbeständig) versehen werden. Werden Leitungen über derartige Wände geführt, so müssen sie mit für die Außenanwendung geeigneten Brandschutzbandagen oder Brandschutzkanälen mit intumeszierender Innenauskleidung (mindestens in I30 nach DIN 4102-11, UV- und witterungsbeständig) geschützt werden. Brandschutzumhüllungen, welche nicht für den Außenbereich geeignet sind, stellen nach Erfahrungswerten keine dauerhafte Lösung dar.

Ausführung auf dem Dach
• Kabel im UV-beständigen Wellrohr
• Wellrohr: mind. 20 Jahre UV-beständig; Schutz gegen Marder- und Nagetierverbiss.
• Leitungsführung in offener Gitterrinne aus Edelstahl; bei Gründächern ist grundsätzlich Edelstahl-Gitterrinne zu verwenden, bei anderen Dacharten kann alternativ eine feuerverzinkte Gitterrinne eingesetzt werden. Herstellerangaben bei der Verarbeitung sind zu beachten. Geschnittene Stellen an feuerverzinkten Rinnen sind nachträglich zu verzinken.
• Alle Leitungen auf dem Dach müssen oberhalb der wasserführenden Schichten verlegt werden.

Ausführung auf der Wand
• Leitungsführung im Aluminium-Rohr (gemäß VDE 0605)
• Verlegung mit Abstandsschellen, unter Einhaltung des zul. max. Schellenabstands

Anforderungen an die Verkabelung

DC-Verkabelung
• Verwendung von PV-Leitungen mit Kennzeichnung H1Z2Z2-K
• Der DC-Kabelquerschnitt ist so zu wählen, dass die Verluste möglichst gering bleiben.
  Der Spannungsabfall soll möglichst unter 1 % liegen.
• Für die Stringverdrahtung von den Solarmodulen bis zum Wechselrichter ist eine
  Solarleitung mit einem Querschnitt von mind. 6 mm² vorzusehen.
• Witterungs-/ UV-beständig nach EN 50618/ VDE 0283-618
• Temperaturbeständigkeit mindestens von -40 °C bis 90 °C
• Halogenfrei nach IEC 60754-1
• Flammwidrigkeit nach IEC 60332-1-2
• Ozonbeständigkeit nach EN 50396
• Säuren- und Laugenbeständigkeit gemäß EN 60811-2-1
• Bei der Verwendung von MC 4 - Steckverbindern ist die Kreuzkompatibilität mit den
  Steckverbindern der PV -Module zwingend sicherzustellen. Ein entsprechender Nachweis
  ist zu erbringen.
• Steckverbindungen sind regengeschützt an der Unterkonstruktion zu befestigen
• Eine lose Verlegung (wie Durchhängen oder Aufliegen auf der Dachhaut) über das Dach
  ist nicht statthaft. Die Leitungen auf dem Dach sind „hochgeführt“ zu verlegen
  (außerhalb der wasserführenden Schicht). Hierfür sind UV-stabile Kabelbinder oder
  „Leitungsclips“ vom Montagegestell-Hersteller vorzusehen.

AC-Verkabelung
• Der AC-Kabelquerschnitt ist so zu wählen, dass der Spannungsabfall in der Regel 1 % nicht
  überschreitet. Geringfügige Abweichungen hiervon sind zulässig, sofern diese unter
  wirtschaftlichen Gesichtspunkten sinnvoll sind. Der Nachweis ist in der Werk- und
  Montageplanung zu erbringen.
• Halogenfrei nach IEC 60754-1

5.1.4 Anforderung an den Netzanschluss

Die Vorschriften der VDE-AR-N 4105 „Erzeugungsanlagen am Niederspannungsnetz“ in der aktuellen Fassung sowie die örtlichen TAB sind einzuhalten.

Der Auftragnehmer führt im Auftrag des Auftraggebers das Netzanschlussbegehren für die zu errichtende Photovoltaikanlage gegenüber dem lokalen Netzbetreiber durch. Folgende Daten des Auftraggebers müssen verwendet werden:

E26 Gebäudemanagement der Stadt Aachen
Lagerhausstrasse 20
52058 Aachen
E-Mail: PV-E26@mail.aachen.de

Falls dies aufgrund der Anlagengröße erforderlich ist, liefert, montiert der Auftragnehmer einen Funkrundsteuerempfänger gemäß den Vorgaben des Netzbetreibers und nimmt diesen in Betrieb.

5.1.5 Anforderung an den Blitzschutz

Für die Inbetriebnahme der PV-Anlage sind folgende Regeln zu beachten:
• VDE 0100-712
• DIN 62305-3 Bbl.5
• DIN CLC/TS 51643-32:2020

Erdungskabel ist grundsätzlich in 16 mm² fein drahtiger Kupfer-Leitung auszuführen. Unmittelbar bei Gebäudeeintritt ist immer ein Überspannungsschutz vorzusehen.

5.1.6 Anforderung an die Bauausführung

Montageplanung
Vor Montagebeginn ist die Montageplanung und ein Stringplan dem Auftraggeber vorzulegen. Änderungen des Stringplans durch den Auftraggeber sind umzusetzen. Die finale Verlegung der DC-Leitungen sowie die Modulverschaltung und die Wahl des Wechselrichterstandorts erfolgen in Rücksprache mit dem Auftraggeber.

Vor dem Montagebeginn sind dem mit dem Gebäude vertrauten Statiker zur Freigabe vorzulegen:
• eine prüffähige Systemstatik des Traggestells inkl. Montageanleitung vom Hersteller
• ein prüffähiger Lagesicherheitsnachweis bzw. Befestigungsnachweis

Bauausführung
Die Installationsanleitung des Modulherstellers ist zu beachten und umzusetzen. Hierbei sind z.B. Einbauabmessungen und Klammerhaltepunkte gemäß den statischen Vorgaben (wie z.B. durch ortsabhängige Schnee- und Windlasten) zu beachten. Abweichungen von der Installationsanleitung sind durch Freigaben des Modulherstellers zu dokumentieren und freizugeben. Vor Montagebeginn ist die Installationsanleitung (bzw. Freigaben des Modulherstellers) dem Auftraggeber vorzulegen.

Die Installationsanleitung des Wechselrichterherstellers ist zu beachten und einzuhalten (Einbauabmessungen, Leitungsanschlüsse, etc.). Die Modulstränge sind dauerhaft mit Beschriftungsclips zu kennzeichnen.

5.1.7 Inbetriebnahme, Abnahme & Dokumentation

Inbetriebsetzungsantrag:
Bei der Inbetriebnahme von Photovoltaikanlagen (PV-Anlagen), die dem Gebäudemanagement der Stadt Aachen zugeordnet sind, ist sicherzustellen, dass die Anlagen ordnungsgemäß einem Bilanzkreis zugewiesen werden. Die Anmeldung hat durch den jeweils beauftragten Dienstleister unter Angabe folgender Bilanzkreisdaten zu erfolgen:

Betreiber: Stadt Aachen - Gebäudemanagement E26
Adresse: Lagerhausstraße 20, 52058 Aachen
Allgemeine E-Mail: PV-E26@mail.aachen.de
Bilanzkreisverantwortlicher: Stawag
Bilanzkreiscode: 11Y0-0000-1788-9
Netzbetreiber: Regionetz

Nach bauseitiger Herstellung der AC-Anschlussseite ist bei der Inbetriebnahme der Photovoltaikanlage eine komplette Funktionsprüfung durchzuführen. Im Rahmen dieser Prüfung ist vom Auftragnehmer der Nachweis zu erbringen, dass alle Forderungen der Ausschreibung und des Vertrages erfüllt sind.

Der anzufertigende Prüfbericht gemäß VDE 0126-23 (DIN EN 62446) Anhang A bis C und der ZVEH-Vorlage (Prüfbericht der elektrischen Prüfung der AC-Seite der PV-Anlage) ist zu dokumentieren.

Das anzufertigende Messprotokoll, welches nach dem Einbau des Zählers anzufertigen ist, muss die Isolationsmessung der Strings, Durchgangsprüfung, Stringströme und Spannungen unter der Angabe des Datums und der vorhandenen Einstrahlung enthalten.

Folgende Unterlagen sind dem Auftraggeber gemäß DIN EN 62446-1 (VDE 0126-23-1) spätestens nach der Inbetriebnahme auszuhändigen:
• Angaben zu Standort, Besitzer, Planer, Errichter
• Anlagenkonfiguration und Anlagenschema
• Datenblätter mindestens der PV-Module, Wechselrichter und Unterkonstruktion
• Elektrischer Prinzipschaltplan mit Detailangaben
• Dachbelegungspläne
• Angaben zu Sicherheitseinrichtungen, Erdungsanlage, Blitzschutz und Brandschutz
• Betriebs- und Wartungsangaben
• Protokoll der Inbetriebnahmeprüfung
• Netzanschlussprotokoll Errichter / Netzbetreiber

Zusätzlich:
• Abnahme-/Übergabeprotokoll Betreiber / Errichter
• Standsicherheitsnachweis PV-Anlage (Unterkonstruktion)

5.1.8 Monitoring & Kommunikation

Die Anlagenüberwachung ist zwingend über ennexOS zu realisieren, da das Monitoring und die Steuerung für weitere Anlagen der Stadt Aachen bereits über diese Plattform erfolgen. Daraufhin muss zu diesem Zweck auch der SMA Data Manager M als Kommunikationsschnittstelle verwendet werden.

Hinweis: Bei unterschiedlicher Anlagenkonfigurationsart (Volleinspeisung & Überschusseinspeisung) muss zusätzlich für jede Anlagenkonfigurationsart ein eigener SMA Data Manager M geplant werden.

Es ist erforderlich, einen Erzeugungszähler für jede Anlagenkonfigurationsart zu installieren, um die Stromproduktion der Anlage im Energiemanagementsystem erfassen zu können.

5.1.9 Anforderung an die Wartung & Prüfung

Zusätzlich muss eine Sichtprüfung des PV-Generators und der dazugehörigen Komponenten (z. B. Unterkonstruktion, DC-Leitungen, Kabelwege) auf Verschmutzung und Beschädigung durchgeführt und dokumentiert werden. Die Prüfergebnisse sind dem Auftraggeber vorzulegen.

Eine jährliche Wartung über den Zeitraum von 4 Jahren ist anzubieten. Die Wartung der PV-Anlage sollte gemäß AMEV-Arbeitskarten für KG 442 PV-Anlagen Variante 1 erfolgen. Die entsprechenden Regelungen werden im Wartungsvertrag aufgeführt.

Die Reaktionszeit bei Störungen wird mit 3 Werktagen gefordert. Vor Ort ist ein Service- / Wartungsbuch zu hinterlegen und zu führen.

Gemeldete Fehlermeldungen vom Auftraggeber aus dem Monitoring-System sind bei der Wartung zu kontrollieren und zu beheben.

Die Überspannungsschutzgeräte sind auf Funktion zu kontrollieren.

Es ist ein Wartungs- / Messprotokoll zu erstellen. Folgende Werte sind mindestens zu dokumentieren:

Hinweis:
• Zählerstände
• Wechselrichterertragsdaten
• Durchgangsprüfung
• Isolationswiderstand (DC- und AC-seitig)
• Leerlaufspannung
• Kurzschlussstrom

Der anzugebende Preis bezieht sich auf 1 Wartung.
Der Preis ist auf 4 Jahre fest einzuplanen.

## Zusätzlicher Text
6.  LEISTUNGSBESCHREIBUNG

## 2503 Am Höfling 14,Elektro
Datum: 24.11.2025

### LOS 01 ELEKTROINSTALLATIONSANLAGEN

#### Bereich 01.01 EINRICHTEN DER BAUSTELLE

##### Abschnitt 01.01.01 EINRICHTEN, VORHALTEN, RÄUMEN

**01.01.01.0010 Einrichten**
Einrichten der Baustelle
für sämtliche in der Leistungsbeschreibung
aufgeführten Leistungen.
Einzukalkulieren ist das Verladen, Anfahren, Abladen und Aufstellen aller notwendigen Einrichtungen, Vorrichtungen, Geräte und Maschinen, der Anschluß und die Einrichtung der erforderlichen Energieversorgung.
Menge: 1,000 psch

**01.01.01.0020 Vorhalten**
Vorhalten der Baustelleneinrichtung
für sämtliche in der Leistungsbeschreibung
aufgeführten Leistungen über die gesamte Bauzeit.
Menge: 1,000 psch

**01.01.01.0030 Räumen**
Räumen der Baustelle
für sämtliche in der Leistungsbeschreibung
aufgeführten Leistungen.
Zur Räumung gehört auch die Beseitigung von jeglichem Abfall, Verpackungsmaterial und Bauschutt sowie die Wiederherstellung aller für die Einrichtungen benötigten Flächen in den ursprünglichen Zustand.
Menge: 1,000 psch

#### Bereich 01.02 PHOTOVOLTAIK-ANLAGE

##### Abschnitt 01.02.01 PV- ANLAGE

*Hinweis: Hinweis*
Angefragt wird die schlüsselfertige und betriebsfähige Lieferung und Montage einer Photovoltaikanlage.

Gemäß der planerischen Ermittlung ist die anzubietende Anlagenleistung in der beigefügten Projektbeschreibung definiert. Die objektspezifischen Anforderungen sind ebenfalls in der Projektbeschreibung enthalten und sind bei der Angebotslegung zu berücksichtigen.

Nachfolgend werden die Preise und zwingend erforderliche Angaben abgefragt.

Für die Vergabe ist der spezifische Nettopreis je Generatorleistung ( €/kWp ) maßgeblich.

spezifischer Nettopreis der Gesamtanlage: '....................................................'€/kWp

Dies sind zwingend erforderliche Angaben. Fehlende Angaben führen zum Ausschluss.

**01.02.01.0010 Arbeitsschutz/Baustelleneinrichtung**
Arbeitsschutz/Baustelleneinrichtung

entsprechend allgemeinen Angaben zur Ausführung PV liefern und montieren.
Menge: 1,000 psch

**01.02.01.0020 Montagegestell/ Montagesystem Wellblechdach**
Montagegestell/ Montagesystem
für Wellblechdach

Anzahl der Module: ca. 67 Stück.

entsprechend allgemeinen Angaben zur Ausführung PV liefern und montieren.

Gestell-Preis je Solarmodul: '....................................................'

Hersteller/ Typ: ..............................

(zwingend erforderliche Angaben. Fehlende Angaben führen zum Ausschluss)
Menge: 1,000 psch

**01.02.01.0030 Solarmodul**
Solarmodul

entsprechend allgemeinen Angaben zur Ausführung PV liefern und montieren.

Anzahl Solarmodule: 67 Stück.

PV-Generatorgesamtleistung: '....................................................'kWp

Solarmodulanzahl: '....................................................' Stück

spezifischer Wp-Preis eines Solarmoduls: '....................................................'€/Wp

Hersteller: '....................................................'

Modultyp/Bezeichnung: '....................................................'

(zwingend erforderliche Angaben. Fehlende Angaben führen zum Ausschluss)
Menge: 1,000 psch

**01.02.01.0040 Wechselrichter**
Wechselrichter

entsprechend allgemeinen Angaben zur Ausführung PV liefern und montieren.

Anzahl Module ca. 67 Stück.

Hersteller '....................................................'

Typen: '....................................................'

Wirkleistung der Wechselrichter '....................................................'kW

(zwingend erforderliche Angaben. Fehlende Angaben führen zum Ausschluss)
Menge: 1,000 psch

**01.02.01.0050 Photovoltaik-Unterverteiler**
Kleiner Photovoltaik-Wandverteiler
(Energiesammler)

Aufbau:

-Hauptschalter
-Überspannungsschutz Typ2
-Abgänge Wechselrichter

entsprechend Anlagenebschreibung Photovoltaik liefern und montieren.
Menge: 1,000 psch

**01.02.01.0060 Leitungsverlegung DC**
Leitungsverlegung DC

entsprechend allgemeinen Angaben zur Ausführung PV liefern und montieren.
Menge: 1,000 psch

**01.02.01.0070 Leitungsverlegung AC**
Leitungsverlegung AC

Leitungslänge zwischen Energiesammler und Wechselrichter ca. 15m.

entsprechend allgemeinen Angaben zur Ausführung PV liefern und montieren.
Menge: 1,000 psch

**01.02.01.0080 Netzanschluss**
Netzanschluss

entsprechend allgemeinen Angaben zur Ausführung PV liefern und montieren.
Menge: 1,000 psch

**01.02.01.0090 Funktionsprüfung bei Inbetriebnahme**
Funktionsprüfung bei Inbetriebnahme

entsprechend allgemeinen Angaben zur Ausführung PV liefern und montieren.
Menge: 1,000 psch

**01.02.01.0100 Dokumentation/Inbetriebnahme**
Dokumentation/Inbetriebnahme

entsprechend allgemeinen Angaben zur Ausführung PV liefern und montieren.
Menge: 1,000 psch

**01.02.01.0110 Wartung**
Wartung

entsprechend allgemeinen Angaben zur Ausführung PV liefern und montieren.
Menge: 1,000 psch

##### Abschnitt 01.02.02 FREISCHALTUNG FEUERWEHR

**01.02.02.0010 Feuerwehrschalter**
Feuerwehrschalter für 2 Strings

Motorbetriebener Feuerwehrschalter. Abschalten durch Unterspannungsauslösung. Automatisches Einschalten nach Spannungswiederkehr. Mit Signalkontakt. Das Gerät Schaltet die DC Strings bei einem Versagen der 230V
Hilfsspannung selbsttätig ab. Bei Wiederkehr der Hilfsspannung schaltet der DC Trennschalter eigenständig wieder zu. Nennspannung mind. 1000V. Stromtragfähigkeit DC 30A
Steckerfertiger Anschluss der DC Leitungen mittels MC4 Steckverbindungen.
Entsprechend der Norm, DIN VDE 0100-712.

Einbau in Isolierstoffgehäuse.

Lieferung, Montage und betriebsfertiger An-
schluß.
Menge: 2,000 St

**01.02.02.0020 PV (NOT-) Ausschalter**
PV(NOT-) Ausschalter

zum Ansteuern der Feuerwehrschalter.

Lieferung, Montage und betriebsfertiger An-
schluß.
Menge: 1,000 St

#### Bereich 01.03 STARKSTROMANLAGEN

##### Abschnitt 01.03.01 VERLEGESYSTEME

*Hinweis: Vorbedingungen*
Vorbedingungen
==============

Dieser Abschnitt umfaßt die Herstellung,
Lieferung und Montage aller Kabeltragsysteme.

Zubehör, Klein- und Befestigungsteile sowie
Verbindungslaschen und Schrauben sind in die
Einheitspreise mit einzurechnen.

An allen endenden Konstruktionsteilen sind gelbe Kunststoff-Schutzkappen anzubringen.

Als Befestigungsmaterial sind nur baubaufsichtlich zugelassene  Befestigungssysteme zugelassen.

Die geforderten Belastungen sind nachzuweisen.

**01.03.01.0010 Kabelrinne 200/60 mm**
Kabelrinnen

Selbsttragend durch profilierte Abkantung,
mit Speziallochung, zur beliebigen
Kabeldurchführung, einschl. allen  Ver-bindungslaschen, Verschraubungen und einem Trennsteg auf Auslegern befestigen. Lieferung und betriebsfertige Montage.

Nennbreite  : 200 mm
Kantenhöhe  : 60 mm
Menge: 10,000 m

**01.03.01.0020 Kabelrinne 300/60 mm**
Kabelrinne
wie vor, jedoch

Nennbreite  : 300 mm
Kantenhöhe  : 60 mm
Menge: 45,000 m

**01.03.01.0030 Bogen 90° 200/60 mm**
Bogen 90°

für Kabelrinne 200/60mm
Lieferung und betriebsfertige Montage.
Menge: 1,000 Stck

**01.03.01.0040 Bogen 90° 300/60 mm**
Bogen 90°

für Kabelrinne 300/60mm
Lieferung und betriebsfertige Montage.
Menge: 1,000 Stck

**01.03.01.0050 T-Stück 300/60 mm**
T-Stück

für Kabelrinne 300/60mm
Lieferung und betriebsfertige Montage.
Menge: 1,000 Stck

**01.03.01.0060 Trennsteg zusätzlich**
Trennsteg zusätzlich

Aus abgekantetem L-Profil auf Kabelrinne bzw.
Kabelpritschen alle 30 cm anschrauben.
Lieferung und betriebsfertige Montage.

Für Rinnenhöhe  : 60 mm
Menge: 15,000 m

**01.03.01.0070 Ausleger 200 mm**
Wand- und Stielausleger

mit angeschweißter Kopfplatte,zur
stufenlosen Befestigung an I-Profil,
inkl. Spannklauen für Befestigung an Stahlträger oder inkl. Befestigungsanker
an Wänden.
Auch geeignet für Kabeltragsysteme mit
Funktionserhalt.
Lieferung und betriebsfertige Montage.

für Rinnenbreite  : 100 mm
Menge: 5,000 Stck

**01.03.01.0080 Ausleger 300 mm**
Ausleger
wie vor, jedoch
für Rinnenbreite  : 300 mm
Menge: 10,000 Stck

**01.03.01.0090 Ausleger 400 mm**
Ausleger
wie vor, jedoch
für Rinnenbreite  : 400 mm
Menge: 20,000 Stck

**01.03.01.0100 Stiele und Ständer bis 400 mm**
Stiele und Ständer

Aus I-Profil vollwandig, als Wand-,
Mittel- oder Hängestiel, mit Kopfplatte,
zur Aufnahme von Auslegern.
Profile sind auf das tatsächlich
erforderliche Längenmaß einzukürzen.
Lieferung und betriebsfertige Montage.

Länge bis  : bis 400 mm
Menge: 15,000 Stck

**01.03.01.0110 Stiele und Ständer bis 600 mm**
Stiele und Ständer
wie vor, jedoch
Länge  : bis 600 mm
Menge: 1,000 Stck

**01.03.01.0120 Steigetrasse 200 mm**
Steigetrassen wandständig oder freistehend

In feuerverzinkter Ausführung aus I- und C-
Profilen, Sprossenabstand 300 mm
(inkl. anteiliger Kabelbefestigung (Sammelbefestigung) an jeder Sprosse mit Bügelschellen), auch geeignet für Kabeltragsysteme mit Funktionserhalt E90.
Lieferung und betriebsfertige Montage.

Nennbreite  : 200 mm
Menge: 20,000 m

**01.03.01.0130 Steigetrasse 300mm**
Steigetrasse
wie vor, jedoch
Nennbreite  : 300 mm
Menge: 20,000 m

**01.03.01.0140 Steigetrasse 400 mm**
Steigetrasse
wie vor, jedoch
Nennbreite  : 400 mm
Menge: 15,000 m

**01.03.01.0150 Montageschiene**
Montageschiene

in feuerverzinkter Ausführung aus
C- Profil, 40x22, gelocht, in Teillängen
inkl. Befestigungsmaterial und Bügelschellen
liefern und ordnungsgemäß montieren.
Menge: 5,000 m

**01.03.01.0160 Kabelleiter Außenbereich 400 mm**
Kabelleiter aus Edelstahl, rostfrei für den Außenbereich
geschweiste befestigung der Sprossen, C30-Profil Sprossen, Sprossenabstand 300 mm
(inkl. anteiliger Kabelbefestigung (Sammelbefestigung) an jeder Sprosse mit Bügelschellen), auch geeignet für Kabeltragsysteme mit Funktionserhalt E90.
Lieferung und betriebsfertige Montage auf der Wand im Außenbereich

Nennbreite  : 400 mm
Menge: 15,000 m

**01.03.01.0170 Steigetrassenabdeckung 400 mm**
Kabelrinnenabdeckung für den Außenbereich

Abdeckung aus Edelstahl mit Drehriegelverschluß einschl. Kleinmaterial, liefern und betriebsfertig montieren.

für Kabelrinne  : 400 mm
Menge: 15,000 m

*Hinweis: Installationskanäle und Rohre*
Installationskanäle und Rohre
=============================

Die nachfolgenden Positionen umfassen die Lieferung u. ordnungsgemäße Montage des Installtionsmaterials wie Installationskanäle, Rohre, einschl. Zugdraht und allen
Klein- und Befestigungsmaterialien.

Es dürfen nur Kunststoff- Installations- materialien in halogenfreier Ausführung verwendet werden!

**01.03.01.0180 Installationskanal Stahlblech 30 mm**
Stahlblechinstallationskanal

mit Kanalabdeckung, Form-, Eck- und Verbindungs- und Zubehörteile,
Farbe weiss.
Lieferung und betriebsfertige Montage.

Breite  : ca. 30 mm
Tiefe  : ca. 16 mm
Menge: 50,000 m

**01.03.01.0190 Installationskanal Stahlblech 40 mm**
Stahlblechinstallationskanal
wie vor, jedoch

Breite  : 40 mm
Tiefe  : 40 mm
Menge: 5,000 m

**01.03.01.0200 Installationskanal halogenfrei 20 mm**
Kunststoffinstallationskanal
halogenfrei
mit unverlierbaren und wieder lösbaren Klammern, Kanalabdeckung, Form-, Eck- und Verbindungs-, Abdeck und Zubehörteile,
Farbe reinweiß, passend zum Schalterprogramm.
Lieferung und betriebsfertige Montage.

Breite  : ca. 20 mm
Höhe  : ca. 20 mm
Menge: 5,000 m

**01.03.01.0210 Installationskanal halogenfrei 60 mm**
Installationskanal halogenfrei
wie vor, jedoch
Breite  : 60 mm
Höhe  : 40 mm
Menge: 10,000 m

**01.03.01.0220 Installationskanal halogenfrei 150 mm**
Installationskanal halogenfrei
wie vor, jedoch mit Trennsteg
Breite  : 150 mm
Höhe  : 60 mm
Menge: 5,000 m

**01.03.01.0230 Stapa-Rohr M 20**
Stahlpanzerrohr ohne Isolierung, feuerverzinkt

Nach VDE 0605, DIN 49 020, einschl.
Muffen, Abstand- oder Bügelschellen, Steckendtüllen an Betonwänden und - decken verlegen,
Lieferung und betriebsfertige Montage.

Nenngröße  : M 20 (Pg 13,5)
Menge: 5,000 m

**01.03.01.0240 Stapa-Rohr M 25**
Stapa-Rohr ohne Isolierung, feuerverz.
wie vor, jedoch
Nenngröße  : M 25 (Pg 16)
Menge: 5,000 m

**01.03.01.0250 Aluminiumpanzerrohr, starr M25**
Aluminiumpanzerrohr, starr
nach VDE 0605, DIN 49020, glatt, starkwandig, mit Aluminium- Klemmschellen
(alle 0,3 m) für a.P.-Montage.

Nenngröße  : M 25
Menge: 25,000 m

**01.03.01.0260 Kunststoffstangenrohr M25**
Kunststoffstangenrohr
halogenfrei/ schwerentflammbar
NACH VDE 0605, DIN 49 016/4, glatt, starkwandig, einschl. Muffen, mit Iso-Abstand-
schellen (alle 0,3 m) für a.P.-Montage.

Nenngröße  : M 25 (Ng 16)
Menge: 50,000 m

**01.03.01.0270 Kunststoffstangenrohr M32**
Kunststoffstangenrohr
wie vor, jedoch
Nenngröße  : M 32 (Ng 21)
Menge: 20,000 m

**01.03.01.0280 Kunststoffstangenrohr M40**
Kunststoffstangenrohr
wie vor, jedoch
Nenngröße  : M 40 (Ng 29)
Menge: 10,000 m

**01.03.01.0290 Kunststoffpanzerrohr M20**
Kunststoffpanzerrohr, flexibel,
halogenfrei,
Temperaturbeständigkeit von -45 °C bis
105°C, nach DIN EN 61386-22, ohne Werkzeug biegbar, einschl. Muffen und Endtüllen, auf dem Rohfußboden verlegen und befestigen oder an Stahlbewehrung befestigen, einschließlich eingezogenem Zugdraht.
Lieferung und betriebsfertige Montage.

Nenngröße  : M20 (Ng 13,5)
Menge: 25,000 m

**01.03.01.0300 Kunststoffpanzerrohr M25**
Kunststoffpanzerrohr, flexibel,
wie vor, jedoch
Nenngröße  : M25 (Ng 16)
Menge: 25,000 m

**01.03.01.0310 Kabelklammer, zweiseitig**
Kabelklammer, zweiseitig
halogenfrei
an der Decke befestigen, Klemmhöhe 9mm
Lieferung und betriebsfertige Montage.

Fassungsvermögen: ca. 16 Leitungen 3x1,5mm²
Menge: 50,000 Stck

**01.03.01.0320 Kabelklammer, zweiseitig, Metall**
Kabelklammer zweiseitig
aus Metall
zur Verwendung in Rettungswegen gem LAR,
an Decke befestigen.
Lieferung und betriebsfertige Montage.

Fassungsvermögen: ca. 16 Leitungen 3x1,5mm²
Menge: 20,000 Stck

**01.03.01.0330 Sammelhalter aus Metall 30 Leitg.**
Sammelhalter
aus Metall
zur gebündelten Leitungsverlegung im Deckenhohlraum, mit Befestigung an der Decke.
Lieferung und betriebsfertige Montage.

Fassungsvermögen: 30 Leitungen 3x1,5mm²
Menge: 120,000 Stck

**01.03.01.0340 Sammelhalter aus Kunststoff für 30 Leitg.**
Sammelhalter aus Kunststoff
halogenfrei
zur gebündelten Leitungsverlegung im Deckenhohlraum, mit Befestigung an der Decke.
Lieferung und betriebsfertige Montage.

Fassungsvermögen: 30 Leitungen 3x1,5mm²
Menge: 300,000 Stck

**01.03.01.0350 Sammelhalter aus Kunststoff für 70 Leitg.**
Sammelhalter aus Kunststoff
halogenfrei
zur gebündelten Leitungsverlegung im Deckenhohlraum, mit Befestigung an der Decke.
Lieferung und betriebsfertige Montage.

Fassungsvermögen: 70 Leitungen 3x1,5mm²
Menge: 50,000 Stck

**01.03.01.0360 Bohrungen D= 30 mm, T= bis 300mm**
Bohrungen 30 mm Durchmesser

Herstellen von Bohrungen in Mauerwerks oder Betonwänden oder Decken oder Unterzügen.
Wand- bzw. Deckenstärke  : bis 300 mm
Menge: 25,000 Stck

**01.03.01.0370 Bohrungen D= 100 mm, T= bis 800mm**
Bohrungen 100 mm Durchmesser

Herstellen von Bohrungen in Mauerwerks oder Betonwänden oder Decken oder Unterzügen.
Wand- bzw. Deckenstärke  : bis 800 mm
Menge: 3,000 Stck

##### Abschnitt 01.03.02 NSHV

*Hinweis: Vorbedingungen*
Vorbedingungen
==============
Dieser Teil umfaßt die Lieferung und betriebsfertige Montage neuen NSHV des Schulgebäudes.

---------------------
Aufbau und Ausführung

Die Ausführung der Verteilung, sowie sämtliche
einzubauenden Geräte müssen den VDE-Richtlinien und der UVV entsprechen.

Sämtliche Kunststoffteile sind in halogenfreier
Ausführung zu verwenden.

Sämtliche Montageschienen und Bleche, Aussparungen und Bohrungen und die für nachfolgende Ausführungsbeschreibung erforderlichen Kleinmaterialien
sind enthalten.

Die Verteilungen sind in transportfähigen Teilen anzuliefern und an den hierfür vorgesehenen Platz einschl. allem Klein- und Befestigungsmaterial betriebsfertig zu montieren und auf einen Grundrahmen
aus Profilstahl zu stellen. (bei Standverteiler)

Für nachträglichen Einbau von Geräten ist eine
Platzreserve von ca. 25 % vorzuhalten.

In jedem Verteilerschrank bzw. mind. je Netzart ist eine Schaltplantasche zur Aufnahme der auf DIN A4 gefalteten Pläne anzubringen.

Die Sammelschienen, Schienenabgänge und auch sonstige spannungsführenden Teile sind mit Plexiglas so abzudecken, dass ein zufälliges Berühren spannungsführender Teile ausgeschlossen wird; dies gilt auch für Geräte in der Tür (nach VDE 0105/0106 und DGUV).

Alle Geräte sind durch dauerhafte Bezeichnungsschilder
(Resopal, schwarz mit weißer Schrift) sowohl  auf den Geräten als auch auf dem Montageblech entsprechend der Bezeichnung im Stromlaufplan dauerhaft zu kennzeichnen.
Muster sind dem AG vorzulegen!

Die einzelnen Klemmen werden dauerhaft mit
Klemmenbezeichnungen zum Aufklemmen versehen. Alle nach Ausschalten der Hauptschalter noch spannungsführenden Klemmen (auch an Geräten) werden als solche dauerhaft gekennzeichnet.

Jeder Klemmblock ist an der ersten Klemme mit einer Klemmleistenfront vorzuziehen.

Jede Klemme ist mit einer festsitzenden, fortlaufenden Klemmennummer zu versehen. Die Nummern sind auf der dem Betrachter zugewandten Klemmenseite anzubringen.
Sind Zusatzbezeichnungen erforderlich, sind diese Bezeichnungen in einer zweiten Reihe anzubringen.

Die Kabel und Leitungen sind mit einer gut sichtbaren und dauerhaften Bezeichnung zu versehen, die mit der Kabelbezeichnung und der Bezeichnung im Schaltplan übereinstimmt.

Die N-Klemmen bzw. PE-Klemmen sind mit einer gut sichtbaren und dauerhaften Farbkennzeichnung blau bzw. gelbgrün zu versehen.

Auf der Klemmenleiste ist keine Klemmstelle mit mehr als einer Ader zu belegen.

Befehlsorgane, Meldeleuchten und Anzeigeinstrumente werden - wenn nicht ausdrücklich anders verlangt - so
eingebaut, daß sie, ohne Öffnen der Türen, Deckel oder sonstigen Abdeckungen, sichtbar sind.

Bei Einbau von Geräten in Türen werden diese mittels flexibler Leitungen in einen Schlauch über eine Klemmleiste in der Verteilung verdrahtet.
Bei Geräten mit Spannungen über 50 V ist diese
mit einer flexiblen Cu-Leitung zu erden.

Kalkulationshinweis:

Beim Einsetzen der Preise für die Verteilungen ist darauf zu achten, daß sich diese aufgliedern in:

Gehäusepreis
------------
einschl. Sammelschienen, N- und PE- Schienen,
Klemmenaufreihschienen, Befestigungsschienen, Klein- ungund Befestigungsmaterial, Bezeichnungsschilder, Beschriftung, Zeichnungen und betriebsfertige Montage an Ort und Stelle, mit betriebsfertigem Anschluß aller
zu- und abgehenden Kabel und Leitungen.

Zum Anschluß gehört:

- Isolationsmessung einschl. Protokoll
- Befestigung der Kabel an den Abfangeisen
  einschl. Befestigungsmaterial
- Abmanteln
- Auflegen der Kabel auf die Sammelschiene
  oder Klemmen, einschl. Klein- und
  Befestigungsmaterial
- Beschriftung der Kabel mit einheitlichen
  Kabelbezeichnungsschildern

Gerätepreis
-----------
einschl. Klemmen, Beschriftung,
Befestigungsmaterial,anteilmäßige Verdrahtung,
Verdrahtungskanal mit Montage, Anschluß aller
anlageninternen Steuerleitungen, einschl. 25 %
Reserveklemmen, Steuer- und Meldeleitungen innerhalb der Anlage.

Bei Veränderungen der Gerätebestückung in den
Verteilungen werden die vorgenannten Einzelpreise verrechnet sowie der zugehörige Anschluß des abgehenden Kabels oder der Leitung.

*Hinweis: Technische Daten*
Niederspannungsschaltanlage mit 5-poligem Sammelschienensystem als freistehender Standverteiler mit Sockelleiste
mit Stahlblechtüre, gemäß DIN EN 61439 Teil 1 und 2 / -3.
Schutzart IP 55
Schutzklasse 1  (Schutzerdung)
Schranktiefe: 275mm
Farbe: RAL7035 (lichtgrau) - Sockel: RAL9005 (anthrazit)
Aufzubauen ist die Niederspannungsschaltanlage als bauartgeprüfte Verteilung mit dem System Hager UniversN mit VDE-Fertigungsüberwachung.
Zu berücksichtigen sind die zur Zeit gültigen TAB-Bestimmungen des zuständigen VNB´s sowie den entsprechenden DIN VDE Vorschriften, DGUV-Vorschriften und DIN-Normen.

Die Verdrahtung, Montage und Lieferung erfolgt nach DIN VDE-Vorschriften sowie den allgemein anerkannten Regeln der Technik inklusive allem erforderlichen systemgebundenem Zubehör wie Einbaugeräte, Sammelschienensysteme und -Klemmen, Reihenklemmen, Steuerleitungsklemmen, Isolierstücke für Hutschienen, Abdeckstreifen, Schrankverbinder, Verbindungs- und Montagematerial, etc.
Die nachfolgend aufgeführten Bauteile sind komplett verdrahtet und montiert anzubieten.
Alle Abgänge sind auf Reihenklemmen (N-Trennklemmen) zu verdrahten. Reihenklemmen sind im Weiteren nicht gesondert aufgeführt, diese sind in die Preise der Modulargeräte mit einzukalkulieren.

**01.03.02.0010 Stahlbelch Standschrank**
Schrank, univers, IP55/I, 1850x800x275mm + 200mm Sockel
Anzahl : 1 Stück.

und

Schrank, univers, IP55/I, 1850x1050x275mm + 200mm Sockel
Anzahl : 1 Stück

angebotenes
Fabrikat/Typ  :

................................

Das Innenausbausystem zu dem vorgenannten Verteilerschrank ist im weiteren nicht explizit ausgeschrieben, dieses ist entsprechend der Anforderung und dem notwendigen Verteilerzubehör wie Sockel, Flanschplatten, Schließungen, Verbindungssätze, Sammelschienensysteme und das komplette Innenausbausystem nach Erfordernis in dieser Position einzukalkulieren.

Bestückung mit nachfolgend aufgeführten Geräten:
(separate Positionen )
Menge: 1,000 Stk

**01.03.02.0020 Zählertragplatte**
Zählertragplatte, universN, 300x250mm
gewähltes

gebotenes
Fabrikat/Typ  :

................................
Menge: 2,000 Stck

**01.03.02.0030 Lasttrennschalter 250A**
Lasttrennschalter 3polig 250A mit Trennungsanzeige

einschl.
der erforderlichen NH-Sicherungseinsätze
und Schutzabdeckung Anschlussfahnen oben und unten HA354-HA357 3polig

Liefern und betriebsbereit in Schaltanlage
einbauen.

angebotenes
Fabrikat/Typ  :

................................
Menge: 1,000 Stck

**01.03.02.0040 Leistungsschalter 160 A**
Leistungsschalter h3+ P250 LSI 3P3D 160A 40kA FTC

inkl passender:

2x Unterspannungsauslöser für 24V DC

2x Hilfsschalter für Baugröße Wechslerkontakt
  250V AC

2x Motorantrieb 230 V AC ohne
  Autoreset

4x Anschlussverlängerung

2x Klemmenabdeckung für Anschlussverlängerung

Liefern und betriebsbereit in Schaltanlage
einbauen.

angebotenes
Fabrikat/Typ  :

................................
Menge: 2,000 Stck

**01.03.02.0050 Sicherungslasttrenner D01**
Kunststoff-Sicherungssockel D01 E14 16A 1polig Hutschiene Käfigklemme Abdeckung

liefern und betriebsbereit in
Schaltanlage einbauen.

angebotenes
Fabrikat/Typ  :

................................
Menge: 3,000 Stck

**01.03.02.0060 Sicherungslasttenner D01 3. pol**
Kunststoff-Sicherungssockel D01 E14 16A 3polig Hutschiene Rahmenklemme Abdeckung

liefern und betriebsbereit in
Schaltanlage einbauen.

angebotenes
Fabrikat/Typ  :

................................
Menge: 5,000 Stck

**01.03.02.0070 Sicherungslasttrennschalter NH00**
Sicherungslasttrennschalter LT NH00 160A,Rahmenklemme 95mm², Hutschiene

inkl. Prismenklemmensatz für Cu-/Al Leiter 6-70mm², Set = 3St.

einschl.
der erforderlichen NH-Sicherungseinsätze.
Liefern und betriebsbereit in Schaltanlage
einbauen.

abgebotenes
Fabrikat/Typ  :

................................
Menge: 4,000 Stck

**01.03.02.0080 Sicherungslasttrennschalter NH1**
Sicherungslasttrennschalter LT NH1 250A für Montageplatte, Schraubanschluss M10

inkl. Prismenklemmensatz für Cu/Al-Leiter 70-150mm², 3 St.

angebotenes
Fabrikat/Typ  :

................................
Menge: 2,000 Stck

**01.03.02.0090 NH-Sicherungslastschaltleiste NH1**
NH-Sicherungs-Lastschaltleiste LV NH1 185mm 3-polig  M12

inkl. Prismenklemmensatz für Cu/Al-Leiter 70-150mm², 3 St.

inkl. CU-Schiene, universN, 40x10mm, 2feldig, für 4Trennerleisten NH1-3, (3 Stück)

angebotenes
Fabrikat/Typ  :

................................
Menge: 3,000 Stck

**01.03.02.0100 Überspannungstyp 1+2, 1.pol**
Kombiableiter T1+T2 1P  Iimp 25kA Up 1.5kV Fernmeldekontakt Vorsicherung

angebotenes
Fabrikat/Typ  :

................................
Menge: 4,000 Stck

**01.03.02.0110 Spannungsversorgung 24V**
Spannungsversorgung 24 V DC 2,5A 70°C

angebotenes
Fabrikat/Typ  :

................................
Menge: 1,000 Stck

**01.03.02.0120 NA-Schutz**
Spannungs- und  Frequenzrelais, NA Schutz nach VDE AR-N 4105

angebotenes
Fabrikat/Typ  :

................................
Menge: 1,000 Stck

**01.03.02.0130 Zeitrelais**
Zeitrelais Einschaltverzögert 24-240V AC/DC, 1 Wechsler

angebotenes
Fabrikat/Typ  :

................................
Menge: 1,000 Stck

**01.03.02.0140 M-Bus Energiezähler, direkt**
M-Bus Energiezähler

digitaler Energiezähler, zur Hutschienenmontage, Spannungseingang 230/400V, für
Direktanschluß.

Produktvorgaben:

Aufgrund unterschiedlicher Merkmale von Produkten wären unverhältnismäßige Schwierigkeiten und der Aufwand bei der
Integration zu erwarten.

Festgelegtes Produkt: Wago 879-3020
Menge: 4,000 Stck

**01.03.02.0150 M-Bus Energiezähler, Wandler**
M-Bus Energiezähler

digitaler Energiezähler, zur Hutschienenmontage, Spannungseingang 230/400V,
für Wandleranschluß, inkl.
Stromwandler 0,2S/5A.

Produktvorgaben:

Aufgrund unterschiedlicher Merkmale von Produkten wären unverhältnismäßige Schwierigkeiten und der Aufwand bei der
Integration zu erwarten.

Festgelegtes Produkt: Wago 879-3040
Menge: 3,000 Stck

**01.03.02.0160 Energiemanager**
Energiemanager

entsprechend allgemeinen Angaben zur Ausführung PV liefern und montieren.

Produktvorgaben:

Aufgrund unterschiedlicher Merkmale von Produkten wären unverhältnismäßige Schwierigkeiten und der Aufwand bei der
Integration zu erwarten.

Festgelegtes Produkt: SMA-Data Manager M

................................
Menge: 2,000 Stck

**01.03.02.0170 Wandler 250/5A**
Meßwandler 250/5A Kl.0,2s MID-konform für Verrechnungszwecke

angebotenes
Fabrikat/Typ  :

................................
Menge: 3,000 Stck

**01.03.02.0180 Elektrische Trennung**
Elektrische Trennung

wie in der Anlagenbeschreibung Elektro beschrieben umfasst diese Position die elektrische Trennung der Hausmeisterwohnung mit dem Schulgebäude.

Folgende Arbeiten sind durchzuführen:

-Fachgerechtes Freischalten

-Abklemmen eines 4x50/25mm² an der HV Schule sowie in der HV Hausmeisterwohnung

-Änderung der Dokumentation

-Fachgerechtes Isolieren und Sichern der Leitungsenden
Menge: 1,000 psch

*Hinweis: Klemmen*
Klemmen

sind jeweils im Gerätepreis enthalten;
werden nur bei zusätzlichen Klemmen nach Absprache mit
der Bauleitung verrechnet.

**01.03.02.0190 Schaltanlagenreihenklemmen 4mm²**
Schaltanlagenreihenklemmen

mit Beschriftungshülsen und beiseitigem
Schraubanschluß, bis 4mm², nach VDE 0110,
in kriechstromfester Ausführung, mit
Beschriftungsträger, einschl. anteiliger Endplatten, Verbindungs- und Befestigungsschienen, einschl.
Auflegen der zu- und abgehenden Adern.
Liefern und betriebsbereit in Schaltanlage einbauen.
Menge: 10,000 Stck

**01.03.02.0200 Schaltanlagen-Trennklemmen 4mm²**
Schaltanlagenreihenklemmen

wie vor, jedoch
Ausführung als Wandler-Trennklemmen.
Menge: 10,000 Stck

##### Abschnitt 01.03.03 UNTERVERTEILUNG

*Hinweis: Vorbedingungen*
Vorbedingungen
==============
Es gelten die Vorbedingungen aus dem vorherigen
Abschnitt.

**01.03.03.0010 Stahlblech Wandverteilung**
Stahlblech Wandverteilung

als Stromkreisverteiler nach DIN VDE 0660/Teil 500 und DIN 43870, und nach den Anforderungen der Errichtervorschrift VDE 0100/ 729.

Stahlblechgehäuse, Blechstärke mind. 1 mm, mit
Traggerüst, Einbaurahmen, Isolierstoffhalter zur Aufnahme der Einbaueinheiten, Reihenabstand 125 mm, Berührungsschutzabdeckungen, Geräte- und Klemmraum mit Hutschienen, Tür mit
Stangenschloß für 2- Punkt Verriegelung und
Griffhebel ausklappbar mit Vorreibermechanismus
vorbereitet für bauseitigen Profilhalbzylinder,
Flanschplatten für Deck- und Bodenplatten, Seitenwände und Rückwand, Kabelrangierkanal oben über gesamte Breite.

Abmessungen  : Höhe  1250 mm
( Planwert )  Breite  800 mm
  Tiefe  225 mm

Schutzart  : mind. IP 54
Farbe  : Standard

einschl. anteilige Steuer-, Leiter-,
Neutralleitertrenn- und Schutzleiterklemmen kompl. Verdrahtung, Sicherungsmaterial, Erstellen der Verdrahtungs- und
Aufbauzeichnungen, Bezeichnungsschilder
unter den Schaltgeräten und aus Resopal graviert außen an der Türe, mit maschinen-geschriebener Legende, Plantasche auf der Innenseite der Türe.
Lieferung und betriebsfertig Montage.

angebotenes
Fabrikat/Typ  :

................................

Bestückung mit nachfolgend aufgeführten Geräten:
(separate Positionen)
Menge: 1,000 Stck

**01.03.03.0020 Hauptleiterklemmen 5-polig bis 35 qmm**
Hauptleiterklemmen 5-polig

bis 35 qmm nach DIN VDE 0603
für waagerechte und senkrechte Montage
Lieferung und betriebsfertige Montage.
Menge: 1,000 Stck

**01.03.03.0030 Lasttrennschalter 63 A**
Lasttrennschalter
(Hauptschalter)
3polig, Nennspannung 230/400 V, nach VDE 0660,
Handrücken- und Fingersicher nach VDE 0106,
Teil 100, plombierbar, Griff rot,
Frontplatte gelb für Schalttafeleinbau.
Liefern und betriebsbereit in Verteilung
einbauen.
Nennstrom  : 63 A,
Menge: 1,000 Stck

**01.03.03.0040 Überspannungsableiter Typ 2**
Überspannungsableiter Typ 2

nach DIN EN 61463-11,VDE 0675.
vierpolig mit optischer Defekt- und
Funktionsanzeige und integrierter Abtrennvorrichtung, potentialfreier
Meldekontakt auf Klemmen verdrahtet,
zum Einbau in Verteilung.

Liefern und betriebsbereit einbauen.
Menge: 1,000 Stck

**01.03.03.0050 M-Bus Energiezähler, direkt**
M-Bus Energiezähler

digitaler Energiezähler, zur Hutschienenmontage, Spannungseingang 230/400V, bis 80A
Direktanschluß.

Produktvorgaben:

Aufgrund unterschiedlicher Merkmale von Produkten wären unverhältnismäßige Schwierigkeiten und der Aufwand bei der
Integration zu erwarten.

Festgelegtes Produkt: Wago 879-3020

Liefern und betriebsfertig montieren.
Menge: 3,000 Stck

**01.03.03.0060 Sicherungslasttrennschalter Gr. 00**
Sicherungslasttrennschalter

nach VDE 0660, Nennspannung 500 V, 3polig,
für NH-Sicherungen als Kippeinheit, einschl.
der erforderlichen NH-Sicherungseinsätze.
Liefern und betriebsbereit in Schaltanlage
einbauen.
Größe  : 00
Menge: 1,000 Stck

**01.03.03.0070 Lasttrennschalter für D02- Einsätze**
Lasttrennschalter für D02-Einsätze

3polig, Nennspannung 230/400 V, nach VDE 0660,
Handrücken- und Fingersicher nach
VDE 0106, Teil 100, plombierbar, für Schalttafeleinbau.
Liefern und betriebsbereit in Verteilung
einbauen inkl. Sicherungseinsätze.

Nennstrom  : bis 63 A,
Menge: 6,000 Stck

**01.03.03.0080 Einbau-Sicherungssockel D02, 1-polig**
Einbau-Sicherungssockel

aus Isolierstoff, mit Schnappbefestigung, berührungssichere
Ausführung, Sicherung, Schraubkappe und Paßeinsatz,
liefern und betriebsbereit in
Schaltanlage einbauen.
NEOZED  :D02 bis 63 A, 1-polig
Menge: 3,000 Stck

**01.03.03.0090 Einbau-Automaten B 6A, 1-polig**
Einbau-Automaten

Typ B ; Schaltvermögen 6 kA,
für Installationsverteiler,
liefern und in Schaltanlage betriebsbereit einbauen.
Nennstrom :B 6A, 1-polig
Menge: 6,000 Stck

**01.03.03.0100 Einbau-Automaten B 10A, 1-polig**
Einbau-Automaten

wie vor, jedoch
Nennstrom :B 10 A, 1-polig
Menge: 12,000 Stck

**01.03.03.0110 Einbau-Automaten B 16A, 1-polig**
Einbau-Automaten

wie vor, jedoch
Nennstrom :B 16 A, 1-polig
Menge: 12,000 Stck

**01.03.03.0120 Einbau-Automaten B 16A, 3-polig**
Einbau-Automaten

wie vor, jedoch
Nennstrom :B 16 A, 3-polig
Menge: 3,000 Stck

**01.03.03.0130 Fehlerstrom-Schutzschalter 40/0,03A 4pol**
Fehlerstrom-Schutzschalter

mit Schnappbefestigung,
für Wechsel- und pulsierende Gleichfehlerströme, stromfest nach DIN
VDE 0664, Teil 1, für 125 - 230 V;
50 Hz,
Fehlerstrom : 30 mA,
Nennstrom  : 40 A/ 4-polig
liefern und in Schaltanlage
betriebsbereit einbauen.
Menge: 2,000 Stck

**01.03.03.0140 Fehlerstrom-Schutzschalter 40/0,03A 4pol TypB**
Fehlerstrom-Schutzschalter Typ B
mit Schnappbefestigung,
für Allstromsensitiv, stromfest nach DIN
VDE 0664, Teil 1, für 125 - 230 V;
50 Hz,
Fehlerstrom : 30 mA,
Nennstrom  : 40 A/ 4-polig
liefern und in Schaltanlage
betriebsbereit einbauen.
Menge: 1,000 Stck

**01.03.03.0150 FI-LS 1P+N B-16A 30mA**
FI/ LS- Schalter

nach DIN EN 61009-1, VDE 0664-20
für Installationsverteiler,
liefern und in Schaltanlage betriebsbereit einbauen.

FI-LS 1P+N B-16A 30mA
Menge: 32,000 Stck

**01.03.03.0160 FI-LS 3P+N B-16A 30mA**
FI/ LS- Schalter

nach DIN EN 61009-1, VDE 0664-20
für Installationsverteiler,
liefern und in Schaltanlage betriebsbereit einbauen.

FI-LS 3P+N B-16A 30mA
Menge: 1,000 Stck

**01.03.03.0170 Fernschalter elektronisch**
Fernschalter elektronisch

für Zentralschaltung EIN/AUS,
mit Steuerelektronik, 250 V, 16 A,
Betätigungsspannung 230 V,
100 % Einschaltdauer,
mit Schnappbefestigung,
Kontaktbestückung  : 1 W oder 2 S
Liefern und betriebsbereit in Schaltanlage montieren.
Menge: 1,000 Stck

**01.03.03.0180 Digitaler Dämmerungsschalter**
Digitaler Dämmerungsschalter mit Zeitprogrammm,
Digitales Lichtsteuergerät mit integrierter
Wochenschaltuhr und Dämmerungsschalter, als
Reiheneinbaugerät, Maße DIN 43880,
fingersicher DIN EN 50274, zur Montage auf Tragschiene DIN EN 60715, Bemessungsbetriebsspannung 230 V AC,
einschl. externer Lichtsensor, Helligkeitsbereich 1-99000 Lx
(digital getrennt), verschiedene Lux-Werte für jeden Tag programmierbar, 2 Sonderprogramme je Kanal mit freier Zuordnung von Schaltzeiten für definierbare Zeitbereiche, Aus- Zeiten (Nachtunterbrechung) unabhängig von der Helligkeit programmierbar, mit
Tages- und Wochenprogramm, mit DCF
77-Funksignal und externe Antenne, mind. 2 Kanäle, mit 2 Wechslern, Belastbarkeit jeweils 16 A, 230 V AC, min. Schaltabstand
1 min, Gangreserve 10 Jahre, EIN/Aus-
Schaltverzögerung bis 59 min, zwei externe
Steuereingänge für Schalter oder Taster
(Treppenlichtfunktion programmierbar),
Programmierung nach Vorgabe Bauherr und Einweisung.

angebotenes
Fabrikat  :

Typ  :

................................

Liefern und betriebsbereit in Schaltanlage einbauen.
Menge: 1,000 Stck

**01.03.03.0190 Wechselstromschütz, 3-pol. 40A**
Wechselstromschütz, 3-pol.

Ausführung bzw. Abdeckung gem. VBG 4,
Nennbetätigungsspannung 230 V; 50 Hz,
für Schnapp- und Schraubbefestigung,
Nennbetriebsstrom bis 20 A,
Hilfsschaltglieder 2 Ö + 2 S,
Gebrauchskategorie AC-2 und AC-3,
brummarme Ausführung,
liefern und betriebsbereit in
Schaltanlage einbauen.

Nennbetriebsstrom bis 40 A,
Menge: 3,000 Stck

**01.03.03.0200 Wechselstromschütz, 3-pol. 20A**
Wechselstromschütz, 3-pol.

wie vor, jedoch
Nennbetriebsstrom bis 20 A,
Menge: 2,000 Stck

*Hinweis: Klemmen*
Klemmen

sind jeweils im Gerätepreis enthalten;
werden nur bei zusätzlichen Klemmen nach Absprache mit
der Bauleitung verrechnet.

**01.03.03.0210 Schaltanlagenreihenklemmen 4mm²**
Schaltanlagenreihenklemmen

mit Beschriftungshülsen und beiseitigem
Schraubanschluß, bis 4mm², nach VDE 0110,
in kriechstromfester Ausführung, mit
Beschriftungsträger, einschl. anteiliger Endplatten, Verbindungs- und Befestigungsschienen, einschl.
Auflegen der zu- und abgehenden Adern.
Liefern und betriebsbereit in Schaltanlage einbauen.
Menge: 10,000 Stck

**01.03.03.0220 Schaltanlagen-Trennklemmen 4mm²**
Schaltanlagenreihenklemmen

wie vor, jedoch
Ausführung als Wandler-Trennklemmen.
Menge: 10,000 Stck

##### Abschnitt 01.03.04 INSTALLATIONSKABEL UND -LEITUNGEN

*Hinweis: Vorbedingungen*
Vorbedingungen
==============

Dieser Abschnitt umfaßt die Lieferung und
betriebsfertige Montage sämtlicher Installationskabel und -leitungen, das Herstellen von Anschlüssen an
bauseitige Geräte und die Bezeichnung der Kabel an den Enden.

Es dürfen nur Kabel und Leitungen in halogenfreier Ausführung verwendet werden!

Sämtliche Kabel sind gemäß Verlegungsart, in Teillängen einschl. Klein- und Befestigungs- material wie Schrauben, Nägel, Dübel, Schellen und Registerschienen usw. anzubieten und zu verlegen.

**01.03.04.0010 N2XCH 4 x 50/25 RRK**
Kabel mit Kunststoffmantel
Nennspannung 0,6 / 1 kV, nach VDE 0271

Lieferung und betriebsfertige Verlegung auf
Kabelrinnen (Kabelwannen, Kabelpritschen,
Gitterrinnen etc.) in Unterflurkanäle oder
in Rohr einziehen.

N2XCH 4 x 50/25 mm²
Menge: 50,000 m

**01.03.04.0020 NHXMH-J 3 x 1,5 mm²RRK**
Installationsleitung
Nennspannung 300/500 V, nach VDE 0250/0298
bzw. 0265

Lieferung und betriebsfertige Verlegung auf
Kabelrinnen (Kabelwannen, Kabelpritschen,
Gitterrinnen etc.) in Unterflurkanäle,
Leitungsführungskanälen oder in Installationsrohre einziehen.

NHXMH-J 3 x 1,5 mm²RRK
Menge: 500,000 m

**01.03.04.0030 NHXMH-J 3 x 2,5 mm²RRK**
Menge: 600,000 m

**01.03.04.0040 NHXMH-J 5 x 1,5 mm²RRK**
Menge: 250,000 m

**01.03.04.0050 NHXMH-JI 5 x 2,5 mm²RRK**
NHXMH-J 5 x 2,5 mm²RRK
Menge: 100,000 m

**01.03.04.0060 NHXMH-J 5 x 4 mm² RRK**
Menge: 50,000 m

**01.03.04.0070 NHXMH-J 5 x 6 mm² RRK**
Menge: 50,000 m

**01.03.04.0080 N2XH 7 x 1,5 mm² RRK**
Kabel mit Kunststoffmantel N2XH
Nennspannung 0,6 / 1 kV, nach VDE 0271
bzw. 0265.

Lieferung und betriebsfertige Verlegung auf
Kabelrinnen (Kabelwannen, Kabelpritschen,
Gitterrinnen etc.) in Unterflurkanäle oder
in Rohr einziehen.
Das Kabel ist bei waagerechten Kabelpritschen
im Abstand von 3,00 m, bei geneigten Kabelpritschen bwz. in Bögen alle 0,6 m mit Kunststoffbandschellen an der Kabelbahn zu befestigen.

N2XH 7 x 1,5 mm² RRK
Menge: 15,000 m

**01.03.04.0090 I-H(ST)H 2 X 2 X 0,8 RRK**
Installationsleitung halogenfrei
nach DIN VDE 0815/ 0816

Lieferung und betriebsfertige Verlegung auf
Kabelrinnen (Kabelwannen, Kabelpritschen,
Gitterrinnen etc.) in Unterflurkanäle,
Leitungsführungskanälen oder in Installationsrohre einziehen.
Das Kabel ist bei waagerechten Kabelpritschen
im Abstand von 3,00 m, bei geneigten Kabelpritschen bzw. in Bögen alle 0,6 m mit Kunststoffbandschellen an der Kabelbahn zu befestigen.

I-H(ST)H 2 X 2 X 0,8
Menge: 50,000 m

**01.03.04.0100 I-H(ST)H 4 X 2 X 0,8 RRK**
Menge: 100,000 m

**01.03.04.0110 KNX- Busleitung halogenfrei**
KNX- Busleitung 2x2x0,8
halogenfrei

für die Gebäudesystemtechnik. Die Leitung
gewährleistet eine einwandfreie Kommunikation nach DMX- Standard.
Zur Verlegung auf, in und unter Putz, auch in Rohren, in trockenen, feuchten und nassen Räumen.
Techn. Daten:
Leitungstyp : 2 x 2 x 0,8 grün halogenfrei

Lieferung und betriebsfertige Verlegung auf
Kabelrinnen (Kabelwannen, Kabelpritschen,
Gitterrinnen etc.) in Unterflurkanäle,
Leitungsführungskanälen oder in Installationsrohre einziehen.
Menge: 100,000 m

**01.03.04.0120 Anschluß bis 6 mm²**
Anschluß

von Kunststoffkabel/ und -leitungen, Nennspannung 300/
500 V, 3-bzw. 5-adrig, einschl. Lieferung von
Verschraubungen,
evtl. Schutzschlauch, Kabelschuhen und
sonstigem Zubehör, betriebsfertig
herstellen.

(Gilt nur für nicht im LV aufgeführte Geräte, die
bauseits beigestellt werden.)

Querschnitt: bis 6 mm²
Menge: 6,000 Stck

**01.03.04.0130 Anschluß bis 50 mm²**
Anschluß
wie vor, jedoch
Querschnitt  : 50 mm²
Menge: 2,000 Stck

**01.03.04.0140 Anschluß bis 95 mm²**
Anschluß
wie vor, jedoch
Querschnitt  : 95 mm²
Menge: 1,000 Stck

##### Abschnitt 01.03.05 LEITUNGSNETZ SICHERHEITSBELEUCHTUNG

*Hinweis: Vorbedingungen*
Vorbedingungen
==============

Es gelten die gleichen Vorbedingungen aus dem vorherigen Kapitel.

**01.03.05.0010 (N)HXH-J E30 3X2,5 mm² EV**
(N)HXH-J E30 3X2,5 mm² EV

Installationsleitung mit Funktionserhalt E30
Nennspannung 300/500 V, nach VDE 0250/0298
bzw. 0265

Als Einzelverlegung einschließlich Verlegung
mittels zugelassenen Schrauben
entsprechender Länge einschliesslich Schellen, im zulässigen Abstand.

einschl. Zulassungsbescheid für Kabel und
Schellen.

* Integriertem Funktionserhalt (Isolationserhalt) nach DIN 4702, Teil 12, von
  30 Minuten

* Mantelfarbe orange

* halogenfrei

Typ u. Dimension  : (N)HXH-J E30 3X2,5 mm²
Menge: 70,000 m

**01.03.05.0020 (N)HXH-J E30 3X2,5 mm² RRK**
(N)HXH-J E30 3X2,5 mm²RRK

Lieferung und betriebsfertige Verlegung auf
Kabelrinnen (Kabelwannen, Kabelpritschen,
Gitterrinnen etc.) in Unterflurkanäle,
Leitungsführungskanälen oder in Installationsrohre einziehen.
Menge: 110,000 m

**01.03.05.0030 NHXMH-J 3 x 2,5 mm²RRK**
Menge: 150,000 m

**01.03.05.0040 CAT 7 Aussenkabel, halogenfrei**
CAT 7 Aussenkabel

4x2xAWG 23.1, halogenfrei
doppelgeschirmtes S/FTP Datenkabel

Lieferung, betriebsfertige Verlegung in Kabelschutzrohr.
Einziehen in Kabelschutzrohr DN160.
Inkl. notwendiges Zug und Hilfmaterial.
Menge: 90,000 m

##### Abschnitt 01.03.06 INSTALLATIONSSYSTEME

*Hinweis: Vorbedingungen*
Vorbedingungen
==============

Wand- und Brüstungskanalsysteme

Dieser Abschnitt umfaßt die Lieferung und betriebsfertige Montage der Wand- und Brüstungskanalsysteme als Geräteeinbaukanäle, mit Kanal-Unterteilen, Kanalabdeckungen, Form- und Endstücken, Befestigungs- und Verbindungselementen für Montage an der Wand inkl. Geräteeinbaudosen, Geräte einschl.
der erforderlichen Klemmen und Kleinmaterials.

Geräteeinbaukanäle und Zubehör müssen den Anforderungen nach DIN 57 604, Teil 2/
VDE 0604, Teil 2 entsprechen.
Zum Schutz gegen zu hohe Berührungsspannung sind Geräteeinbaukanäle aus Metall auf der gesamten Kanallänge mit einem separaten, ungeschnittenen Schutzleiter von der nächstgelegenen Verteilung zu versehen und in die Schutzmaßnahme einzubeziehen.

Die Belastungsfähigkeit von Geräteeinbaukanälen muß einer Kraft von 2000 N/m bei einem maximalen Konsolenabstand von 600 mm entsprechen. Der Randabstand der Konsolen vom Kanalende darf 150 mm nicht übersteigen.

**01.03.06.0010 Gerätekanal aus Stahlblech 170/68**
Gerätekanal aus Stahlblech,
zur Aufnahme der UP-Dosen und Einsatzgeräte,
Kabelwanne, mit Trennsteg, mit Abdeckung aus Stahlblech, mit Montageschienen zum Befestigen der UP- Dosen, in Teillängen inkl. den erforderlichen Zu- und Ausschnitten, Klein-,
Verbindungs- und Befestigungsmaterial.
Liefern und betriebsfertig montieren.

Anwendung  : Montage an der Wand/
  Konsolen
Abmessungen  : 170 x 68 mm
Systemöffnung  : 76,5mm
Farbe  : RAL 9010

angebotenes
Fabrikat/ Typ  :

 ........................................
Menge: 18,000 m

**01.03.06.0020 Gerätekanal- Wandrahmen 170/68**
Gerätekanal-Wandrahmen
passend zu vorbeschriebenen
Gerätekanal,
Liefern und montieren.
Menge: 6,000 Stck

**01.03.06.0030 Gerätekanal-Flachwinkel 170/68**
Gerätekanal-Flachwinkel
passend zu vorbeschriebenen
Gerätekanal,
Liefern und montieren.
Menge: 1,000 Stck

**01.03.06.0040 Gerätekanal-Endstück 170/68**
Gerätekanal-Endstück
passend zu vorbeschriebenen
Gerätekanal,
Liefern und montieren.
Menge: 2,000 Stck

**01.03.06.0050 Befestigungskonsole 120-205**
Befestigungskonsole
passend zu vorbeschriebenen
Gerätekanal, mit einer
Tiefe  : 120-205 mm
Liefern und montieren.
Menge: 1,000 Stck

**01.03.06.0060 Gerätedosen halogenfrei**
Gerätedosen halogenfrei
(Leerdosen)
mit verriegelbarem Klemmbügel zur schraubenlosen Schnellbefestigung in der
C-Montage-Schiene des Kanalunterteils sowie jeweils 2 durchstoßbare Kabeleinführungen
mit Rastschlitzen für Zugentlastungen.
Lieferung, Montage inkl. Anfertigung der erforderlichen Ausschnitte in der Kanalabdeckung.

Verwendung  : Einbau von
  handelsüblichen
  Einbaugeräten

Fabrikat  : passend zum Kanalsystem
Menge: 60,000 Stck

**01.03.06.0070 Schallschutzbarriere**
Schallschutzbarriere passend zum oben genannnten System.
Menge: 2,000 Stck

##### Abschnitt 01.03.07 INSTALLATIONSGERÄTE

*Hinweis: Vorbedingungen*
Vorbedingungen
==============

Sämtliche Geräte etc. sind gemäß ihrer Befestigung bzw. Montageart einschl. Klein-
und Befestigungsmaterial wie Schellen, Dübel, Schrauben zu liefern, zu montieren und betriebsfertig anzuschließen sowie zu bezeichnen.

Unterputz-Schaltermaterial ist nur
mit Schrauben an der UP-Dose zu befestigen.
(Krallenbefestigung ist nicht zulässig)

*Hinweis: Schaltgeräte/ Steckdosen:*
Schaltgeräte/ Steckdosen:

Abdeckungen  : Abdeckung aus Duroplast
  mit Beschriftungsfeld

Schalter/ Taster  : beleuchtbar gem.
  Arbeitsstättenverordnung

Steckdosen  : mit integriertem
  erhöhten
  Berührungsschutz

Rahmen  : für senkrechte und
  waagerechte Anordnung

Farbe u.P.  : RAL 9010

Farbe a.P.  : grau/ anthrazit

angebotenes
Fabrikat u.P.  :

Typ  :

  ......................

angebotenes
Fabrikat a.P.  :

Typ  :

  ......................

**01.03.07.0010 Universal Aus-Wechsler u.P.**
Flächenwipp-Schalter u.P.
Universal Aus-Wechsler

250 V/ 10 A, nach DIN 49 200, mit Schraub-
oder Klemmanschluß, mit rechteckiger, aufsteckbarer Abdeckplatte oder anteilige Kombinationsabdeckung,
Lieferung, Montage und betriebsfertiger An-
schluß.
Menge: 1,000 Stck

**01.03.07.0020 Flächenwipp-Taster u.P.**
Flächenwipp-Taster u.P.

250 V/10 A, nach DIN 49 200, mit
Klemmanschluss, mit rechteckiger, aufsteckbarer Abdeckplatte oder anteiliger Kombinationsabdeckung mit auswechselbaren Tasterknöpfen.
Lieferung, Montage und betriebsfertiger An-
schluß.
Menge: 6,000 Stck

**01.03.07.0030 Flächenwipp-Taster u.P. mit LED**
Flächenwipp-Taster u.P.

250 V/10 A, nach DIN 49 200, mit
Klemmanschluss, mit rechteckiger, aufsteckbarer Abdeckplatte oder anteiliger Kombinationsabdeckung mit auswechselbaren Tasterknöpfen und LED.
Lieferung, Montage und betriebsfertiger An-
schluß.
Menge: 1,000 Stck

**01.03.07.0040 Blindabdeckung**
Blindabdeckung
passend zur Abdeckplatte oder Abdeckrahmen,
Standardausführung mit Schraubbefestigung.
Menge: 1,000 Stck

**01.03.07.0050 Präsenzmelder, 360°, DALI Deckenanbau**
Präsenzmelder, DALI
für Innenräume und Deckenanbaumontage,
zum Schalten von zwei Beleuchtungszonen

Nennspannung  : 230 V, 50 Hz
Erfassungsbereich  : 360°
Kanal 1  : Schalten/ Dimmen
Kanal 2  : Schalten/ Dimmen
Tasteingang  : 2 Stück
Ansteuerbare Dali  : 25 Stck pro Dali
Montagehöhe  : ca. 3-7 m
Reichweite  : D = 24m
Zeiteinstellung  : bis 15 min.

Einstellmöglichkeit : mechanisch über
  Einstellregler oder
  elektronisch über
  Infrarot-Fernbedienung

Automatische Empfindlichkeitsanpassung,
Anschlußmöglichkeit für Taster zur manuellen Schaltung der Beleuchtung,
Betrieb voll- oder halbautomatisch, umschaltbar, Tageslichtmessung,
Helligkeits- Schaltwert stufenlos einstellbar

kompl., inkl. Anbaugehäuse sowie aller Klein- und Befestigungsmaterialien liefern und betriebsfertig montieren.

angebotenes
Fabrikat  :

Typ  :

................................
Menge: 6,000 Stck

**01.03.07.0060 Präsenzmelder, 360°, DALI Deckeneinbau**
Präsenzmelder, 360°, DALI Deckeneinbau

wie vor jedoch, Dali Deckeneinbau

kompl., inkl. Einbau-Set für Deckenein- baumontage, Herstellung der erforderlichen Aussparung in der Deckenplatte sowie aller Klein- und Befestigungsmaterialien liefern und betriebsfertig montieren.
Menge: 3,000 Stck

**01.03.07.0070 Präsenzmelder, 360°, Deckenanbau**
Präsenzmelder, 360°
für Innenräume
Nennspannung  : 230 V, 50 Hz
Erfassungsbereich  : 360°
Nennstrom  : 2300W/ 10A
Kanal 1  : Licht
Kanal 2 (HKL)  : potenzialfrei
Montagehöhe  : ca. 2,5 bis 3 m
Reichweite  : D = 24 m
Zeiteinstellung  : einstellbar
Ausführung  : Mastergerät
Einstellmöglichkeit : mechanisch über
  Einstellregler oder
  elektronisch über
  Infrarot-Fernbedienung

kompl., inkl. Anbaugehäuse sowie aller Klein- und Befestigungsmaterialien liefern und betriebsfertig montieren.

angebotenes
Fabrikat  :

Typ  :

................................
Menge: 2,000 Stck

**01.03.07.0080 Präsenzmelder, 360°, Deckeneinbau**
Präsenzmelder, 360°

wie vor jedoch, Deckeneinbau

kompl., inkl. Einbau-Set für Deckenein- baumontage, Herstellung der erforderlichen Aussparung in der Deckenplatte sowie aller Klein- und Befestigungsmaterialien liefern und betriebsfertig montieren.
Menge: 2,000 Stck

**01.03.07.0090 Bewegungsmelder, 180°, Wandanbau**
Bewegungsmelder, 180°
für Innenräume
Nennspannung  : 230 V, 50 Hz
Erfassungsbereich  : 180°
Nennstrom  : 2300W/ 10A
Kanal 1  : Licht
Montagehöhe  : ca. 2,5 bis 3 m
Reichweite  : seitlich 16m
Zeiteinstellung  : einstellbar
Einstellmöglichkeit : mechanisch über
  Einstellregler oder
  elektronisch über
  Infrarot-Fernbedienung
Zubehör  : Abdeckung IP 44

kompl. für Wandmontage,  liefern und betriebsfertig montieren.

angebotenes
Fabrikat  :

Typ  :

................................
Menge: 1,000 Stck

**01.03.07.0100 FR-Schalter a.P.**
FR-Schalter a.P.
Universal Aus-Wechsler

250 V/ 10 A, nach DIN 49 200, Schutzart IP 44,
mit Würgenippel und Kontrollampe
Lieferung, Montage und betriebsfertiger An-
schluß.
Menge: 5,000 Stck

**01.03.07.0110 Schlüsselschalter u.P.**
Schlüsselschalter u.P.
Aus-Wechsler

250 V/10 A, nach DIN 49 200, mit Schraub-
oder Klemmanschluß, mit rechteckiger, aufsteckbarer Abdeckplatte oder anteilige Kombinationsabdeckung, inkl. Profilhalbzylinder
Lieferung, Montage und betriebsfertiger An-
schluß.
Menge: 2,000 Stck

**01.03.07.0120 Schukosteckdose u.P.**
Schukosteckdose u.P.

250 V/16 A, nach DIN 49 440 und VDE 0620, mit
Schraubanschluß, mit rechteckiger, aufsteckbarer Abdeckplatte oder anteilige
Kombinationsabdeckung, mit integriertem
erhöhten Berührungsschutz und geerdetem Geräteträger,
mit Beschriftungsfeld.
Lieferung, Montage und betriebsfertiger
Anschluß.
Menge: 50,000 Stck

**01.03.07.0130 FR-Schukosteckdose a.P.**
FR-Schukosteckdose a.P.

250 V/ 16 A, nach DIN 49 440, mit Klappdeckel,
Schutzart IP 54, mit Würgenippel, in rechteckiger Ausführung.
Lieferung, Montage und betriebsfertiger An-
schluß.
Menge: 3,000 Stck

**01.03.07.0140 FR-Doppelsteckdose a.P.**
FR-Doppelsteckdose a.P.

250 V/ 16 A, nach DIN 49 440, mit Klappdeckel,
Schutzart IP 54, mit Würgenippel, in rechteckiger Ausführung.
Lieferung, Montage und betriebsfertiger An-
schluß.
Menge: 2,000 Stck

**01.03.07.0150 Cekon-Kragenwandsteckdose a.P. 16A**
Cekon-Kragenwandsteckdose a.P.

Nennspannung 400 V, EN 60309, VDE 0623,
Schutzart IP 44, mit Isolierstoffeinsatz und
Isolierstoffgehäuse, Isolierstoffverschraubung, einschl. Befestigungsmaterial,
Anschluß der Kabel mittels Steckkabelschuhen.
Lieferung, Montage und betriebsfertiger An-
schluß.

Ausführung  : 5polig 16 A
Menge: 1,000 Stck

**01.03.07.0160 Geräte-Anschlußdose u.P.**
Geräte-Anschlußdose u.P.

230 / 400 V, komplett mit Abdeckplatte,
5poliger Klemme und Zugentlastung inkl.
Gerätedose.
Lieferung und betriebsfertige Montage einschl.
Anschließen der abgehenden und ankommenden
Kabel.
Menge: 1,000 Stck

**01.03.07.0170 Geräte-Anschlußdose a.P.**
Geräte-Anschlußdose a.P.

230 / 400 V, komplett mit Abdeckplatte,
5poliger Klemme und Zugentlastung.
Lieferung und betriebsfertige Montage einschl.
Anschließen der abgehenden und ankommenden
Kabel.
Menge: 1,000 Stck

**01.03.07.0180 Kunststoff-Abzweigkasten 85 x 85 mm**
Kunststoff-Abzweigkasten
(halogenfrei)
Schutzart IP 54, mit selbstdichtenden
Würgenstutzen, komplett mit Zubehör
und schraublosem Abschlußdeckel.

Außenmaß  :85 x 85 mm

Lieferung und betriebsfertige Montage einschließlich Anschließen aller abgehenden
und ankommenden Kabel.
Menge: 25,000 Stck

**01.03.07.0190 Geräte- Verbindungsdose u.P.**
Geräte- Verbindungsdose u.P.
(halogenfrei)
als Abzweigschalterdose oder Schalterklemmdose, Durchmesser 68 mm, Tiefe 62mm,
mit Klemmrippenbefestigung, luftdicht,
Lieferung und betriebsfertige Montage.
Menge: 25,000 Stck

**01.03.07.0200 Hohlwand-Gerätedose u.P.**
Hohlwand-Gerätedose u.P.
(halogenfrei)

kombinierbar untereinander und mit der Geräte-Verbindungsdose.

Tiefe: 62 mm
für Plattenstärken bis: 7 - 40 mm

mit Schraubbefestigung,
Herstellung der erforderlichen
Wandaussparung und Befestigung.
Lieferung und betriebsfertige Montage.
Menge: 50,000 Stck

**01.03.07.0210 Hohlwand-Gerätedose F30-F90 u.P.**
Hohlwand-Gerätedose F30-F90 u.P.
(halogenfrei)
Für Brandschutzwände F30-F90 bzw. EI30-EI90, F30-B bis F90-B.
kombinierbar untereinander und mit der Geräte-Verbindungsdose

Tiefe: 60 mm
für Plattenstärken bis: 7 - 40 mm

mit Schraubbefestigung,
Herstellung der erforderlichen
Wandaussparung und Befestigung.
Lieferung und betriebsfertige Montage.
Menge: 20,000 Stck

**01.03.07.0220 Hohlwand-Gerätedose Schallschutz u.P.**
Hohlwand-Gerätedose Schallschutz u.P.
(halogenfrei)
Für Schallschutzwände bis 77 dB.
kombinierbar untereinander und mit der Geräte-Verbindungsdose.

Tiefe: 54,5 mm
für Plattenstärken bis: 7 - 40 mm

mit Schraubbefestigung,
Herstellung der erforderlichen
Wandaussparung und Befestigung.
Lieferung und betriebsfertige Montage.
Menge: 15,000 Stck

**01.03.07.0230 Dachdurchführungs- Set DN 100**
Dachdurchführungs- Set DN 100

für Energieleitungen, zweisrufige
Ausführung für variable Dämmstoffdicken, bei Bedarf verlängerbar,
Material Hart-PVC, schwarz
witterungs-, frost- und UV-
beständig, Brandverhalten "B"

Liefern zum bauseitigem Einbau.
Menge: 1,000 Stck

##### Abschnitt 01.03.08 POTENZIALAUSGLEICH

*Hinweis: Vorbedingungen*
Vorbedingungen

Dieser Abschnitt umfaßt die Lieferung und
die betriebsfertige Montage aller zum
Potentialausgleich gehörenden Teile entsprechend den Anschlußbedingungen und
den Sondervorschriften nach DIN 57100
Teil 540/ VDE 0100 Teil 540 und DIN 57141/
VDE 0141 einschl. allem Befestigungsmaterial.

Alle Metallkonstruktionen, die die Gebäude durchlaufen, wie Heizungs-, Sanitär- und Lüftungsrohre, Treppengeländer, Unterflursysteme, Aufzugkonstruktionen
usw. sind mit einer Potenzialausgleichsleitung zu verbinden (Querverbindung) und
zu einer zentralen Stelle zu führen und zu bezeichnen.
(Die Längsverbindungen bei den Gewerken
Lüftung, Heizung, Sanitär usw. sind vom AN
des jeweiligen Gewerkes auszuführen).

Es dürfen nur Kabel und Leitungen in halogenfreier Ausführung verwendet werden!

**01.03.08.0010 Potenzialausgleichsschiene**
Potenzialausgleichsschiene

mit Messingklemmschiene und Abdeckhaube
zum Anschluß von:

- 1  Reihenklemme  16-95 qmmm
- 13 Reihenklemmen  16 qmm

nach DIN VDE 0609,
an der Wand befestigen, sowie Anschluß
sämtlicher an- und abgehender Potenzialausgleichsleitungen, einschl. Bezeichnungen dieser.

Liefern und betriebsfertig montieren.
Menge: 3,000 Stck

**01.03.08.0020 Rohranschluss**
Rohranschluss

an Rohre der Heizungs- und Wasserleitungen
mittels Erdungsbandrohrschelle nach VDE 0190,
Material:Ms/gal/Zn;für Rohre 1/4" bis 1 1/2",
maximaler Leiterquerschnitt 4- 25 qmm,
liefern, montieren und anschließen.
Menge: 10,000 Stck

**01.03.08.0030 Anschluss an Konstruktion**
Anschlüsse

an Metallkonstruktionen, Türzargen, Kabelwannen, Kabelrinnen, Metallständerwänderwerk, Verteilern,
Installationswänden u.d.gl.
mittels entsprechenden Verbindungsmaterial bis
zu einem Querschnitt von 16 qmm, komplett
mit allem Zubehör liefern, montieren und anschließen.
Menge: 20,000 Stck

**01.03.08.0040 N2XCH 1 x 6 mm² RRK**
Kabel mit Kunststoffmantel
Nennspannung 0,6 / 1 kV, nach VDE 0271

Lieferung und betriebsfertige Verlegung auf
Kabelrinnen (Kabelwannen, Kabelpritschen,
Gitterrinnen etc.) in Unterflurkanäle,
Leitungsführungskanälen oder in Installationsrohre einziehen.

N2XCH 1 x 6 mm²
Menge: 150,000 m

**01.03.08.0050 N2XCH 1 x 16 mm² RRK**
N2XCH 1 x 16mm²  RRK
Menge: 30,000 m

**01.03.08.0060 N2XCH 1 x 25 mm² RRK**
Menge: 90,000 m

##### Abschnitt 01.03.09 BLITZSCHUTZANLAGE

**01.03.09.0010 Fangleitungen auf Satteldach Kalzip Rd 8mm Alu**
Fangleitungen auf Pultdach

Dachaut: Wellblech

Lieferung und betriebsfertige,
sauber ausgerichtete Montage.

Material
--------
Aluminiumlegierung DIN 48801

Runddraht: Rd 8 mm
Menge: 160,000 m

**01.03.09.0020 Dachleitungshalter Wellblech**
Dachleitungshalter Wellblechdach

für Montage von Rundleitern auf Metalldächern.
Passend zur vorherig beschriebenen Fangleitung.

Lieferung und sauber ausgerichtet
mit den Auffangleitungen verlegen.
Menge: 240,000 Stck

**01.03.09.0030 Fangspitze Rd 8 mm**
Auffangeinrichtung
aus Rundleitung 8 mm
ALMgSi, mittlere Höhe ca. 250 mm, einschließlich Befestigungsklemme aus verzinktem Stahl mit VA-Mutter, Aluminiumüberbrückungsbügel DIN 48801B, einschließlich Niet- oder Schraubbefestigung,
Klein- und Zubehörteilen, liefern und montieren
Menge: 20,000 Stk

**01.03.09.0040 Ableitung aus Kupfer, doppelt isoliert**
Ableitung
aus doppelt isolierter Kupferleitung,
Wandleitungsstützen mit Dübelbefestigung,
Endstück aus verzinktem Kupfer.
Lieferung und betriebsfertige, sauber ausgerichtet, flach hinter der Fassade verlegen,
inkl. Verbinder, Befestigungsmaterial, Klein-
und Zubehörteile liefern und montieren.

N2XH-J 1x25 rm
Menge: 20,000 m

**01.03.09.0050 Ableitung an Wänden Rd 8 mm Alu**
Ableitung an Wänden

Lieferung und betriebsfertige, sauber
ausgerichtet auf der Fassade bzw.
an Regenfallrohren verlegen.

Material
--------
Aluminiumlegierung DIN 48801

Runddraht: Rd 8 mm
Menge: 20,000 m

**01.03.09.0060 Erdeinführungsstange FL 30x3,5 V4A**
Erdeinführungsstange
mit Anschluß- und Verbindungsleitung
zwischen den Ableitungen und dem
Ringerder.
Material:  V4A Werkstoff 1.4571
Abmessungen: FL 30 x 3,5 mm
Erdeinführungsstange: RD 16mm, H 1500mm
mit Anschlußklemmen, liefern
und gemäß Ausführungsplanung mit dem
Ringerder verbinden.
Menge: 3,000 Stck

**01.03.09.0070 Leitungshalter für Befestigung an Mauerwerk Rd 8**
Leitungshalter

für Befestigung an Mauerwerk,
mit einfacher Leitungsführung
Rd 8 aus Kunststoff.

Lieferung und sauber ausgerichtete
mit den Auffangleitungen montieren.
Menge: 36,000 Stck

**01.03.09.0080 Leitungshalter für Befestigung an Mauerwerk FL 30**
Leitungshalter

für Befestigung an Mauerwerk,
mit einfacher Leitungsführung
FL 30 aus Kunststoff.

Lieferung und sauber ausgerichtete
mit den Auffangleitungen montieren.
Menge: 12,000 Stck

**01.03.09.0090 Leitungshalter für Befestigung an Regenfallrohr**
Leitungshalter

für Befestigung an Regenfallrohr,
mit einfacher Leitungsführung
Rd 8 aus Aluminium.

Lieferung und sauber ausgerichtete
mit den Auffangleitungen montieren.
Menge: 36,000 Stck

**01.03.09.0100 Nummernschild**
Nummernschild

aus wetterbeständigem Kunststoff
mit dauerhafter Beschriftung.

Lieferung und Montage.
Menge: 6,000 Stck

**01.03.09.0110 Leitungsverbinder 8-10mm**
Leitungsverbinder
Rd 8-10mm,
aus verzinktem Stahl mit VA-Schraube,
Klein- und Zubehörteilen, liefern und
montieren.
Menge: 20,000 Stk

**01.03.09.0120 Leitungsverbinder 8-10mm Kreuz/ T**
Leitungsverbinder
für Kreuz-, Parallel- und T-Verbindung,
Rd 8- 10mm,
aus verzinktem Stahl mit VA-Schraube,
Klein- und Zubehörteilen, liefern und
montieren.
Menge: 10,000 Stk

**01.03.09.0130 Leitungsverbinder FL30 Kreuz/ T**
Leitungsverbinder
für Kreuz-, Parallel- und T-Verbindung,
Rd 8-10mm, Rd16 oder FL30 mit
Rd 8-10mm, Rd16 oder FL30
aus verzinktem Stahl mit VA-Schraube,
Klein- und Zubehörteilen, liefern und
montieren.
Menge: 10,000 Stk

**01.03.09.0140 Blechanschluß**
Blechanschluß
Klemme aus verzinktem Stahl, Klemmweite
bis 12 mm, mit Schraubbefestigung,
mit Abzweig- und Leitungsverbinder aus
verzinktem Stahl mit VA-Schraube,
Klein- und Zubehörteilen, liefern und
montieren.
Menge: 20,000 Stk

**01.03.09.0150 Flexible Stoßstellenüberbrückung**
Flexible Stoßstellenüberbrückung,
Aluminiumgeflecht 40 mm², mit Niet-
oder Schraubbefestigung, Klein- und
Zubehörteilen, liefern und montieren.
Menge: 1,000 Stk

**01.03.09.0160 Klemmanschluß**
Klemmanschluß
an verschiedenen Dachaufbauten wie
Dunstrohre, Dachfenster,
Entlüftungsrohre, Ortgangsbleche,
Blechverwahrungen, Regenrinnen, Unterkonstruktion PV,
Aluprofile mittels Falzklemmen oder
Regenrinnenklemmen aus Temperguß oder
Flußstahl, feuerverzinkt
liefern und betriebsfertig montieren.
Menge: 10,000 Stck

**01.03.09.0170 Schweißstelle**
Schweißstelle
herstellen von Schweißstellen zum
Anschluß verschiedener Konstruktionen
(Schweißnaht mind. 30 mm) einschließlich
Schutzanstrich.
Menge: 1,000 Stck

**01.03.09.0180 Stahlkonstruktionsanschluß**
Stahlkonstruktionsanschluß
verschiedener Metallkonstruktionen wie
Stahlfenster, Türen, Einfassungen,
Leitern, Träger, Binder, Stahlstützen,
Vordächer, Aufzugsschienen usw. unter
Verwendung von schweren Konstruktionsklemmen,
liefern und betriebsfertig montieren.
Menge: 5,000 Stck

**01.03.09.0190 Trennstelle**
Trennstelle
zur Verbindung der
Ableitungen mit den Auffangeinrichtungen.
komplett liefern
und betriebsfertig montieren.
Menge: 3,000 Stck

**01.03.09.0200 Trennstellenkasten UP**
Trennstellenkasten inkl. Abstandshalter zur Unterputzmontage.
Zum Einbau in Dämmungebene für Dämmstärken zwischen 90mm bis 320mm.
Passend zur vorher beschriebenen Trennstelle.

Komplett liefern und betriebsfertig montieren.
Menge: 3,000 Stck

**01.03.09.0210 Trennstellenkasten UF**
Trennstellenkasten zur Unterflurmontage.
Mit eingebauter und gut zugänglicher Trennstelle.

Werkstoff: Kunststoff.

Komplett liefern und betriebsfertig montieren.
Menge: 1,000 Stck

**01.03.09.0220 Erdungs-Rohrschellen**
Erdungs-Rohrschellen
für Anschlüsse an Rohre und
Rohrleitungen wie Wasser-, Heizungs- und
Gasleitungen, Fernsehantennen usw.
liefern und betriebsfertig montieren.
Menge: 5,000 Stck

**01.03.09.0230 Leitungsverbinder V4A im Erdreich**
Leitungsverbinder für FL30x3,5
aus V4A inkl. VA-Schraube, Korrosionsschutz,  Klein- und Zubehörteilen, liefern und montieren.
Menge: 6,000 Stk

**01.03.09.0240 Wanddurchführung, druckwasserdicht**
Wanddurchführung
druckwasserdicht für weisse Wanne
nach DIN EN 62561-5.
Anschlussstelle für inneren Potentialausgleich mit M10/12 Anschlussgewinde.
Material  :V4A
Wandstärke  :300 - 400mm
liefern, in die Schalung montieren und inkl. Anschlußklemme mit der Erdungsleitung verbinden.

Der Einbau erfolgt in einzelnen Betonierabschnitten.
Menge: 1,000 Stck

**01.03.09.0250 Erstellung eines Prüfbuches**
Erstellung eines Prüfbuches

inkl. der Durchführung von Messungen und Erstellen der Meßprotokolle mit Angaben
aller Meßdaten.
Menge: 1,000 psch

**01.03.09.0260 Bestands- und Revisionszeichnungen**
Bestands- und Revisionszeichnungen
die als "Besondere Leistung" nach
VOB/ C gelten und den letzgültigen
Ausführungsstand in räumlicher und
funktioneller Hinsicht darstellen,
inkl. Messprotokolle, Prüfbuch, etc.

Ausführung und Umfang gemäß ZTV.
Menge: 1,000 psch

##### Abschnitt 01.03.10 JALOUSIENSTEUERUNG KNX

*Hinweis: Vorbedingungen*
Vorbedingungen
==============

Dieser Abschnitt umfaßt die Lieferung und
die betriebsfertige Montage der kompletten
Sonneschutzsteuerung inkl. des erforderlichen Leitungsnetzes und der betriebsfertige Anschluß der bauseitig montierten Motoren.

Die Bedienelemente für die Sonnenschutzanlagen
sind in der Ausführung, Fabrikat, Typ, Farbe  dem Schalterprogramm anzupassen.

Es dürfen nur Kabel und Leitungen in halogenfreier Ausführung verwendet werden!

Es dürfen nur systemzugehörige, zwingend aufeinander abgestimmte Komponenten eines Systemherstellers verwendet werden.

*Hinweis: Allgemeines zu KNX*
Allgemeines zu KNX

Die Steuerung und Überwachung aller nachfolgend spezifizierten Raumfunktionen wird als dezentrales standardisiertes Automatisierungssystem auf Basis der KNX®-Technologie ausgeführt. Das System erlaubt es, alle Funktionen der Raumebene gewerkeübergreifend zu integrieren. Durch die genormte Kommunikation kann das System bei Bedarf mit Schnittstellen (z. B. BACnet oder OPC) ausgestattet werden, um mit anderen Systemen zu kommunizieren oder in die Gebäudeautomation integriert zu werden.

Für die betriebstechnischen Funktionen und Abläufe der Steuerung wird ein prozessnah aufgebautes Kommunikationsnetz in KNX®-Technologie verwendet, welches mithilfe von KNX-TP®-Protokoll Standard ereignisgesteuert arbeitet und die ereignisgesteuerte Kommunikation über das Bussystem gewährleistet.

Die Kommunikation erfolgt über Gruppenobjekte im KNX®-Standard. Die Teilnetze der Raumautomation sind in freier Topologie oder Bustopologie als TP Netzwerke mit einer Übertragungsgeschwindigkeit von 9,6 kbps aufzubauen. Als Busleitung kommt eine verdrillte Zweidrahtleitung (Twisted pair, z. B. J-Y(St)Y 2x2x0,8) zum Einsatz, die sämtliche Teilnehmer des Teilnetzes miteinander verbindet.

Es sind die aktuellen Installationsrichtlinien und einschlägigen KNX® Vorschriften einzuhalten.

Die Teilnetze der Raumautomation sind bei großen Ausdehnungen über geeignete Netzwerkkomponenten zu verbinden, um bei hohen Datenraten eine verzögerungsarme Kommunikation zu gewährleisten.

Das System in KNX®-Technologie besteht im Wesentlichen aus folgenden Komponenten:

- Wetterstation (WAREMA KNX Wetterstation)

- Netzwerkinfrastrukturkomponenten

- Bedienelemente und Sensoren

- örtliche Bedienung durch Serientaster (Jalousietaster)

- Module zur Raumautomation (BAline)

- Motorsteuergeräte für Sonnenschutzantriebe

- Leuchten, Ventile, Klappen, Antriebe für
  z. B. Fenster, Sonnenschutzantriebe

- optional gibt es Sonnenschutzantriebe, die mit Inkrementalgebern ausgerüstet sind, welche über Sensoren Impulse liefern. Durch Zählen dieser Impulse im MIO während des Motorlaufs kann der Stand der Motorwelle sehr exa¿Mokt erfasst werden. Die Behanghöhe und der Lamellenwinkel sind dadurch genauer ansteuerbar als bei Standardantrieben.

- optional gibt es Sonnenschutzantriebe mit SMI Schnittstelle: Über die SMI Schnittstelle der MIO SMI muss eine bidirektionale serielle Kommunikation mit den SMI Antrieben möglich sein. In Verbindung mit handelsüblichen SMI Antrieben, welche Inkrementalgeber beinhalten, ist eine sehr exakte Positionierung und Neigung mit hoher Wiederholgenauigkeit möglich.

GLT-Schnittstelle

Mit diesem Gerät lassen sich die Gruppenobjekte von der KNX® Datenbanken in andere Bussysteme (z. B. BACnet) übersetzen. Dadurch lassen sich z. B. die Messwerte der Wetterstation, Behangstellungen und Fensterkontaktinformation an das Netzwerk der Gebäudeleittechnik übertragen bzw. von der Management und Bedieneinrichtung aus Übersteuerungen des Sonnenschutzes durchführen.

Ebenso können Kommunikationsobjekte aus der Datenbank der Gebäude- bzw. Raumautomation für z. B. Heizen, Kühlen und Präsenz an die Aktoren übermittelt werden, um durch den Sonnenschutz bedarfsgerecht und energieeffizient das Heizen und Kühlen zu unterstützen.

KNX Wetterstation

Sie erfasst Messwerte wie z. B. Außenhelligkeit, Windgeschwindigkeit, Niederschlag, Temperaturen usw. Die Messwerte der einzelnen Sensoren sowie Datum und Uhrzeit werden allen Bus-Teilnehmern zur Verfügung gestellt.

Örtliche Bedienung

Die örtliche Bedienung der Behänge erfolgt durch Drücken der angeschlossenen Serientaster (Jalousiebedienung). Durch einen Lang- bzw. Kurztastendruck wird die Jalousie in die jeweilige Position (AUF / AB / Wendung AUF-ZU) verfahren. Durch einen Doppeltastendruck (AUF / AB gleichzeitig bei Serientaster möglich) kann die Automatik deaktiviert bzw. wieder aktiviert werden.

Gruppenbildung

Mehrere oder alle Aktoren können über Bus zu Gruppen zusammengefasst werden. Durch diese Gruppenbildung besteht die Möglichkeit, Fahrbefehle für z. B. Raumteile, Einzelräume, Raumgruppen oder Fassaden über zentrale oder lokale Bedienelemente auszulösen. Bei Änderungen von Raumaufteilungen ist keine Umverdrahtung nötig, sondern lediglich eine Umprogrammierung bzw. Parametrierung der Gruppenbildung.

Komfortfunktionen

Automatikfreigabe

Die Freigabe der Photoautomatik/Sonnenautomatik und Lamellennachführung erfolgt über ein externes Kommunikationsobjekt für jeden einzelnen KNX® Aktorausgang.

Photo-/Sonnenautomatik

Die Photoautomatik (auch Sonnenautomatik genannt) muss zuerst über die Automatikfreigabe oder von extern über einen Szenenaufruf aktiviert werden.

Ein Fahrbefehl TIEF wird ausgeführt, wenn der obere Photogrenzwert „Sonne“ überschritten ist und während der dann aktiven Einschaltverzögerungszeit nicht mehr unterschritten wird.

Bei Unterschreiten des Grenzwertes "Heiter" länger als die Einschaltverzögerung "Heiter" öffnen die Lamellen zur besseren Tageslichtnutzung auf einen parametrierbaren Lamellenwinkel.

Ein Fahrbefehl HOCH wird ausgeführt, wenn der untere Photogrenzwert „Wolke“ unterschritten ist und während der dann aktiven Ausschaltverzögerungszeit nicht mehr überschritten wird.

Befindet sich die Helligkeit zwischen den Grenzwerten "Sonne" und "Wolke", bleibt die letzte Position/Neigung des Behanges erhalten.

Die Ein- und Ausschaltverzögerungszeiten sind einstellbar in Sekunden oder Minuten, im Bereich von 0 bis 254. Dadurch wird ein sofortiges Reagieren des Sonnenschutzes auf kurzzeitige Beleuchtungsstärkeschwankungen und eine dadurch bedingte Bewegungsunruhen vermieden.

Die definierbaren Photogrenzwerte müssen in einem Bereich zwischen 0 und 100 klx in 1-klx-Schritten liegen.

Automatikwiederkehr

Bei örtlicher Bedienung wird die Photo-/Sonnenautomatik ausgeschaltet.

Nach einer parametrierbaren Zeit nach der jüngsten Handbedienung wird die Photoautomatik wieder zugeschaltet.

Des Weiteren kann die Photoautomatik auch auf unbegrenzte Zeit ausgeschaltet werden, so dass nur ein Timer oder ein externer Szenenaufruf oder über Präsenzmelder abwesend die Photoautomatik wieder aktiviert.

Die Automatik muss auch durch einen direkt angeschlossenen Taster für die manuelle Bedienung wieder zuschaltbar sein.

Temperaturautomatik

Um solare Gewinne im Winter zu ermöglichen, wird bei Unterschreitung einer parametrierbaren Temperatur- die Sonnenautomatik ausgeschaltet und der Sonnenschutz hoch gefahren. Bei Überschreiten einer parametrierbaren Temperatur wird die Sonnenautomatik eingeschaltet. Temperaturabhängig müssen die Lamellennachführungen zwischen "normal" und "Sommer" umschaltbar sein.

Heiz- und Kühlunterstützung durch den Sonnenschutz (Thermoautomatik)

Die Temperaturregler und Präsenzmelder des Gebäudes kommunizieren mit den Controllern der MCM über KNX Kommunikationsobjekte um z. B. bei Abwesenheit bedarfsgerecht das Heizen und Kühlen des Gebäudes durch die entsprechende Sonnenschutzstellung zu unterstützen, bzw. die Lamellennachführungsmodi umschalten zu können.

Lamellennachführung (LNF)

Die Lamellennachführung ist eine Zusatzfunktion zur Sonnenautomatik. Sie ist eine automatische stufenweise Nachführung der Lamellen des Sonnenschutzproduktes oder des Tageslichtsystems in Abhängigkeit des aktuellen Sonnenstandes. Lamellennachführung ist erforderlich für Energieeffizienzklasse A oder B gemäß EN 15232 und VDI 3813 Blatt 2. Sie sorgt für optimale Tageslichtnutzung bei gutem Hitzeschutz, indem die direkten Sonnenstrahlen abgehalten werden und möglichst viel diffuses Tageslicht in den Raum gelangt (Cut-Off).

Aus den von KNX Standard Wetterstationsmodul bereit gestellten Werten für Datum, Uhrzeit berechnet der KNXMCM den Elevations- und Azimutwinkel der Sonne. Jeder Controller muss durch Parametrierung der Azimutausrichtung der Fassade den projizierten Winkel berechnen können. Dadurch werden die Lamellen bei seitlicher Besonnung weiter geöffnet als bei reiner Betrachtung des Elevationswinkels. Es gelangt mehr Tageslicht in den Raum und das Sichtfeld nach draußen wird größer.

Im KNXMCM müssen mehrere unabhängige Nachführungen vorhanden sein, welche den Controller zuordenbar sind. Die Lamellennachführungen müssen bedarfsgerecht umschaltbar sein, z. B. zwischen Sommer/Normal, Arbeitstag/Wochenende, Präsenz, Heizen/Kühlen. Die Lamellennachführungen müssen in den Controllern der KNXMCM gespeichert und einstellbar sein.

Cut-Off Begrenzung

Zur Vermeidung von Überhitzung der Räume durch Falschbedienung der Nutzer kann die manuelle Bedienung auf den Bereich "Cut-Off" (aus Lamellennachführung) bis "geschlossen" begrenzt werden. Dadurch kann die Reserveleistung bei der Kühlungsplanung geringer und somit preiswerter und wirtschaftlicher ausfallen.

Jahresverschattungsdiagramm (JVD)

Die Jahresverschattung ist ein weiterer Baustein zur Optimierung des Sonnenschutzes und/oder des Tageslichtsystems.

Bei Gebäuden mit Schlagschatten ist Jahresverschattung erforderlich für Energieeffizienzklasse A oder B gemäß EN 15232 und VDI 3813 Blatt 2. Sie optimiert die Tageslichtnutzung, die Nutzerakzeptanz und verringert den Energiebedarf für die künstliche Beleuchtung. Es müssen die tages- und jahreszeitlichen Schattenverläufe, abhängig von der Nachbarbebauung, Schenkel und Winkel je Fenster bzw. Raum berechnet werden.

Für die Verschattungskorrektur muss das betroffene Gebäude selbst und die Schatten werfenden Nachbarbebauungen in einer Software als 3D-Modell konstruiert wee wrden. Die Software muss die tages- und jahreszeitliche Schattenverläufe zu jeder am Gebäude vorhandenen Fensterflächenzone errechnen (nicht ausschließlich punktuelle virtuelle Sonnensensorberechnung). Dabei müssen auch die Schattenverläufe von Überhängen, Balkonen, Lisenen und Fensterflächen in tiefen Laibungen berechnet werden können. Hierbei muss der prozentuale Anteil der Besonnung je Zone definierbar sein. Die berechneten Schattenverläufe bewirken im Gerät, dass das jeweilige Sonnenschutzprodukt erst bei tatsächlicher Besonnung in Abschirmstellung fährt. Die dreidimensionale Errechnung erfolgt auf Basis bauseitig zur Verfügung gestellter Daten. Erstellung des 3D-Modells in der Berechnungssoftware.

Diese berechneten Schattenverläufe sind als Daten in den Controllern der MCM hinterlegt und bewirken, dass der jeweilige Behang erst bei tatsächlicher Besonnung in Abschirmstellung fährt bzw. Tageslichtnutzung bei Schatten ermöglicht.

Pro Tag sind 96 Verschattungs- oder Besonnungsphasen einstellbar. Die Verläufe sind im 15-Minuten-Raster zwischen 00:00 Uhr und 24:00 Uhr definierbar. Die Phasen der Verschattung und Besonnung sind für jeweils 15 Tage identisch.

Umliegende Bebauungen können bis zu einer Entfernung von 2500 m vom betreffenden Objekt berücksichtigt werden. Die Verschattungsdaten müssen für beliebige Gebäudegeometrien, auch für Überhänge, Innenhöfe, polygone und runde Fassaden mit einer Gesamthöhe bis zu 999 m ermittelt werden können.

Als Basis werden Pläne des zu berechnenden Gebäudes und der relevanten Schatten werfenden Nachbargebäude, vorzugsweise in digitaler Form im üblichen Format DWG benötigt.
Sicherheitsfunktionen

Windalarm

Ein Fahrbefehl HOCH wird ausgeführt, wenn der Grenzwert Windalarm; länger als die Einschaltverzögerung überschritten ist.

Durch die Einschaltverzögerungszeit, einstellbar in Sekunden oder Minuten, im Bereich von 0 bis 254, wird ein sofortiges Reagieren des Sonnenschutzes auf kurzzeitige Windböen vermieden.

Erst nach Ablauf der Ausschaltverzögerung sind die Behänge wieder bedienbar und die Automatikfunktionen frei gegeben.

Bei Überschreiten des Grenzwerts "Wind" während der Ausschaltverzögerung wird diese erneut gestartet.

Für die Dauer des Windalarms werden andere Automatiken sowie die örtliche Bedienung blockiert.

Durch die Ausschaltverzögerungszeit, einstellbar in Sekunden oder Minuten, im Bereich von 0 bis 254, wird das Auslösen des Thermoschutzschalters eines Motors bzw. eine starke Fahrunruhe durch zu häufige Fahrbewegungen aufgrund von kurzzeitigen Windböen vermieden.

Eisalarm

"Eisalarm" wird in der BAline Wetterstationsmodul aus den Messwerten Außente1mperatur und Regen generiert. Bei Unterschreiten der einstellbaren Eistemperatur (z. B. +3° C) und Niederschlag ändert sich der Wert der Variable "Eisalarm" und bewirkt dadurch einen Fahrbefehl Hoch.

Für die Dauer des Eisalarms sind andere Automatiken sowie die örtliche Bedienung blockiert.

Die automatische Entriegelung des Eisalarms erfolgt unabhängig von Niederschlag bei Überschreiten der Eistemperatur um 2 Kelvin länger als 60 Minuten.

Niederschlagsalarm

Bei Niederschlagsalarm wird ein Fahrbefehl Hoch ausgelöst. Für die Dauer des Niederschlagsalarmes sind andere Automatiken sowie die örtliche Bedienung blockiert. => Niederschlagsalarm ist generell bei außenliegenden Stoffprodukten erforderlich.

Brandmeldung (BMZ)

Der potentialfreie Kontakt (vorzugsweise Öffner) der BMZ oder RWA (bauseitige Anlage) wird an einem Binär-Eingang aufgeschaltet. Solange dieser Kontakt betätigt ist, liegt ein Brandalarm an. Für diese Zeit werden die Behänge in die obere Endlage gefahren und verbleiben dort, bis die Anforderung erlischt. Eine rasche Erkennung von zu rettenden Personen und die Lokalisierung des Brandherds von außen ist somit gewährleistet.

Wartungsschalter (Szenenaufruf)

Um die Behänge für Revisionsarbeiten in eine Endposition zu fahren, können für jede Fassade entsprechende Szenennummern an die KNXMCM gesendet werden. Dadurch fahren die Behänge in eine bestimmte Position. Erst wenn die Szene beendet wird, ist der Automatikbetrieb und die örtliche Bedienung wieder aktiv.

Hinweis:

Für Revisionsarbeiten (z. B. Reinigung) müssen die Behänge je nach Anforderung mithilfe eines Schalters in die obere Endlage gefahren werden. Danach ist die Anlage durch den Hauptschalter abzuschalten und gegen Wiedereinschalten zu sichern.

Sollten die Behänge demontiert oder gar der Motor ausgetauscht werden, so muss, nachdem die oben genannten Punkte erfüllt wurden, die Steckverbindung des Antriebs getrennt werden!

Fernzugriff (via Internet ohne PC – VPN Tunnel)

Der Fernzugriff (ohne PC) verbindet das KNX-Netzwerk mittels VPN Tunnel mit der WAREMA Cloud (Standort Deutschland-Marktheidenfeld). Auf Anforderung des Kunden sind dadurcc»¿h Änderungen in den Einstellungen kurzfristig@ und ohnY„e Fahrtkosten möglich. Der Verbindungsaufbau erfolgt über einen Router und dem bauseitigen LAN mit Zugang zum Internet.

Fernzugriff (via Internet ohne PC – VPN Tunnel)

Der Fernzugriff mit PC und verbundenem KNX-Netzwerk erfolgt über das Internet und Team Viewer. Auf dem PC ist BAline Studio Software, die BAline Automationen und die ETS Datenbank installiert. Auf Anforderung des Kunden sind dadurch Änderungen in der Programmierung BAline als auch ETS effizient, kurzfristig und ohne Fahrtkosten möglich. Der Verbindungsaufbau erfolgt über Team-Viewer und dem bauseitigen LAN mit Zugang zum Internet.

*Hinweis: Kalkulationshinweis*
Kalkulationshinweis:

Die Programmierung der einzelnen KNX- Komponenten, sowie die Erstellung eines Pflichtenheftes (bis max. 3 Ausführungen) ist bei der Kalkulation der nachfolgenden Positionen zu berücksichtigen. Weiter ist zu berücksichtigen, dass bis zu drei Anpassungen der gesamten Programmierung durchzuführen ist.
Die Parametrierungs- und Programmierungs-
Dateien sind dem AG mit den Revisionsunterlagen zu übergeben.

Für alle Komponenten ist ein einheitliches Fabrikat, passend zum Schalterprogramm zu verwenden.

In den Gerätepreisen sind anteilige Klemmen, Beschriftung, Befestigungsmaterial, interne Verdrahtung, Anschluß aller anlageninternen Steuer- und Meldeleitungen inner halb der Verteilungen, sowie der betriebsfertigem Anschluß aller zu- bzw. abgehenden Kabel und Leitungen einzukalkulieren.

**01.03.10.0010 KNX- Sonnenschutzzentrale 4-Kanal**
Sonnenschutzzentale KNX
zur Steuerung von
Raffstoreanlagen mit Motoren.
Wisotronik n-Kanal Sonnenschutzzentrale mit
vorkonfigurierten Steuerungsprogrammen für Raffstoren, Rollladen, Markisen, Markisoletten, Jalousien und Rollos. Dachflächenfenster oder Verdunkelungsanlagen müssen spezifisch angesteuert werden können.
Gehäuse aus kratzfestem Acrylglas.
Farbe schwarz.
Die Anzeige und Menüführung erfolgt in einem grafischen 3,5 Zoll Anzeigefenster in 256 Farben.
Die Bedienung erfolgt über vier Sensor-Funktionstasten und einem verschleißfreien Sensor-Drehrad.

Sicherheits- und Komfortfunktionen müssen den
Sonnen-/Blendschutz vor schädlichen
Witterungseinflüssen schützen und ermöglichen eine bedienerfreundliche automatische Steuerung aller angeschlossenen Sonnenschutzprodukte.
Kundenspezifische Wünsche müssen in Szenen
konfigurierbar sein, für die beliebige Namen vergeben und dann per Tastendruck aufgerufen werden können.
Über das Bediengerät können sowohl die Steuerkanäle manuell bedient als auch frei wählbare Positionen zwischen 0 und 100% der Behanglänge eingestellt werden.
Die einfache und schnelle Inbetriebnahme ist zwingend durch ein Quick-Start Menü zu ermöglichen.

Im Bediengerät sind ein Innentemperatursensor sowie ein Funkempfänger integriert.
Die Steuerausgänge der Zentrale müssen potentialfrei ausgeführt sein.
Aktuelle Wetterdaten müssen im Display angezeigt werden.
Über einen Tastendruck am Bediengerät können alle Automatikfunktionen aktiviert und deaktiviert werden.
Sicherheitsfunktionen sowie produktspezifische
Einstellungen müssen durch ein Passwort geschützt sein.
Über eine Abwesenheitstaste, sowie einen frei
definierbaren Urlaubszeitraum müssen einzelne
Komfortfunktionen deaktivierbar, sowie eine
individuelle einstellbare Position anfahrbar sein.

Zum Anschluss von bauseitigen Brandschutzanlagen u.ä. steht ein Zentraleingang zur Verfügung. Pro Kanal
müssen je ein Eingang für einen Kanaltaster sowie ein Eingang für Verriegelungskontakte vorhanden sein.
Bedien- und Leistungsteil müssen getrennt montierbar und über eine Vierdrahtleitung miteinander verbunden werden können.
Die Kommunikation zwischen Leistungsteil, Bediengerät und Wetterstation muss überwacht werden können, so dass im Störungsfall z.B. eine Warnmeldeleuchte eingeschaltet werden kann.
Alle Kanäle müssen gemeinsam über einen Zentralschalter positionierbar sein.

Der Anschlu@@@ss eines kompakten Messwertgebers über eine 4-adrige Busleitung ist zwingend notwendig.
Zudem muss der Anschluss am Messwertgeber steckbar ausgeführt sein.
Die Funktion der Wetterstation muss überwachbar sein.

In Verbindung mit dem optional erhältlichen
Messwertgeber und Zubehör müssen folgende Funktionen
möglich sein:
- Windüberwachung
- Eisüberwachung
- Niederschlagsüberwachung
- Sonnenautomatik
- Dämmerungsautomatik
- Temperaturautomatik (Innen und Außen)
- Zeitschaltuhr
- Automatikfreigabeuhr
- Wendeautomatik für Lamellenprodukte
- Differenzgesteuerte Temperaturautomatik
- Intervalllüftung
- Kälteschutz
- Manuelle Bedienung
- Funkfernbedienung möglich
- automatische Sommer-/Winterzeit-Umstellung
  Inkl. uP- Dose für Bediengerät.

Anzahl der Kanäle: 4

gebotenes
Fabrikat/Typ  :

................................

Liefern, montieren, parametrieren, dokumentieren und in Betrieb nehmen.
Menge: 1,000 Stck

**01.03.10.0020 KNX-Spannungsversorgung**
KNX- Spannungsversorgung
mit integrierter Drossel

zur Erzeugung und Überwachung der Systemspannung für eine Buslinie. Die integrierte Drossel entkoppelt die Datentelegramme auf der Buslinie.
Durch den eingebauten Resetschalter werden die  Busteilnehmer der versorgten Linie in den Grundzustand gesetzt. Zur Versorgung einer zusätzlichen Linie, kann die unverdrosselte Ausgangsspannung an einem zusätzlichem Klemmenpaar abgegriffen werden.

Eingangsspannung: 230V +10%/-15%, 50...60Hz
Ausgangsspannung: Schutzkleinspannung  SELVDC
  29V +1V/-1V
Ausgangsstrom  :640mA kurzschlußfest

Reiheneinbaugerät im N-Maß, Breite  4TE

Liefern, montieren, dokumentieren,
und in Betrieb nehmen
Menge: 1,000 Stck

**01.03.10.0030 Überspannungsschutz KNX**
Überspannungsschutz

Für den Überspannungsfeinschutz von KNX-Bus-  Geräten. Der Überspannungsschutz ist direkt an die Busklemme der Busgeräte anzuschließen.
Techn. Daten:
Bemessungsspannung: DC 24 V
Bemessungsstrom 6 A
Bemessungsableitstoßstrom: 5 kA
Schutzpegel: 350 V
Liefern und betriebsfertig montieren.
Menge: 1,000 Stck

**01.03.10.0040 Linien- und Busankoppler**
Linien- und Buskoppler

zur Verbindung zweier Buslinien mit galvanischer Trennung.

Liefern, montieren, parametrieren, dokumentieren und in Betrieb nehmen
Menge: 1,000 Stck

**01.03.10.0050 Schnittstelle, USB**
Schnittstelle USB

zur Ankopplung eines PC an das Bussystem
über einen USB-Stecker mit Verbindungskabel.
Die Schnittstelle ermöglicht die Parametrierung und Diagnose des Bussystems.

Liefern, montieren, parametrieren, dokumentieren und in Betrieb nehmen
Menge: 1,000 Stck

**01.03.10.0060 Zubehoer Anschlussleitung USB**
USB Anschlussleitung
Instabus KNX/EIB

Laenge 3 m
Menge: 1,000 Stck

**01.03.10.0070 KNX Raumcontroller**
KNX Raumcontroller

- Farb-Touch-Display mit 2,3 Zoll (59 mm)
- integrierter Temperatursensor mit
  Mischwertberechnung
- integrierte Wochen-Zeitschaltuhr
- Anzeige- und Bedienseiten für:
  * Anzeige des Temperaturmesswertes
  * Busdaten-Anzeige
  (4 universelle Anzeigeplätze)
  * Temperaturregelung
  (einschließlich Modusumschaltung)
  * 3× Sonnenschutz (Raffstoren, Rollläden,
  Markisen bzw. Fenster mit Tasten,
  Schieberegler, Positionsanzeige)
  * 3× Licht Schalten oder Dimmen (mit
  Prozentanzeige)
  * Wochen-Zeitschaltuhr
  * Szenen (4 Szenen mit Aufruf und
  Speicherung)
  * Licht HCL Human-Centric-Lighting-Steuerung
  * Licht Farbtemperatureinstellung
  * Licht RGB Einstellungen
  * 2x Infoseite für je zwei 14 Byte -
  Textobjekte

- Bildschirmschoner
- Tastenton ein-/ und ausschaltbar
- 4 Binäreingänge oder Temperatursensor T-NTC
- 8 UND- und 8 ODER-Logik-Gatter mit
  je 4 Eingängen
- Stellgrößenvergleicher zur Ausgabe von
  Minimal-, Maximal- oder Durchschnittswerten
- PI-Regler für Heizung und Kühlung (ein- oder
  zweistufig)
- Sommerkompensation für Kühlungen
- Konfiguration per ETS
- passend in jedes Standard-Schalterprogramm
  mit Innenmaß 55 mm, Lieferung ohne Rahmen

Farbe: weiß (RAL 9010)
Größe: 55 x 55 x 35 mm
Betriebsspannung: KNX-Busspannung
Konfiguration per ETS
Montageart: Unterputz in Gerätedose

Liefern, montieren, dokumentieren,
beschriften und in Betrieb nehmen
Menge: 1,000 Stck

**01.03.10.0080 KNX Wetterstation**
KNX Wetterstation

Die KNX Wetterstation mit integrierter KNX Busankopplung und Heizung dient zur Messung und Auswertung meteorologischer Daten sowie zur Steuerung von Sonnenschutzeinrichtungen.
Eine Sonnenschutzsteuerung von bis zu 8 Fassaden (inklusive sonnenstandsabhängige Lamellennachführung) ist integriert.
Folgende Größen werden über integrierte Sensoren erfasst:
Windgeschwindigkeit, Windrichtung, Niederschlag, viermal Helligkeit richtungsabhängig, Globalstrahlung, Dämmerung, Temperatur, relative Luftfeuchte und Luftdruck.
Zusätzlich werden weitere Wetterdaten berechnet, um das von Menschen empfundene Wetter besser abbilden zu können:
Absolute Luftfeuchte, gefühlte Temperatur (Wind-Chill-Effekt), Behaglichkeit, Schwüle.
Ein GPS/GLONASS-Empfänger mit Real Time Clock aktualisiert Datum und Uhrzeit und dient zur automatischen Bestimmung des Sonnenstands und der Position (Längen- und Breitengrad, Stationshöhe).
Des Weiteren sind Grenzwertauswertungen, Verknüpfungen und Sperrglieder in der Software implementiert.
Die Montage erfolgt im Außenbereich von Gebäuden, vorzugsweise im Dach- und Fassadenbereich.
Die KNX Wetterstation hat ein sehr kompaktes Gehäuse und kann direkt auf einem Sensormast oder über den mitgelieferten Befestigungsarm an einer Wand oder einem beliebigen Mast installiert werden.

Technische Daten:
Versorgung
Nennspannung: AC 24 V SELV (± 10 %), DC 21 ... 32 V SELV
Umgebungstemperatur: -30 ... +60 °C
Lager-/Transporttemperatur: -25 ... +70 °C
Schutzart: IP 44 (in Gebrauchslage)
Maße (ØxH): 130 x 68 mm

Windrichtungssensor
Messbereich: 1 ... 360°
Auflösung: 1°
Genauigkeit: ± 10 % (bei laminarer Anströmung)

Windgeschwindigkeitssensor
Messbereich: ca. 0 ... 40 m/s
Auflösung: 0,1 m/s
Genauigkeit (= 10 m/s): ± 1 m/s (RMS über 360°)
Genauigkeit (> 10 m/s): ± 5 % (RMS über 360°)

Temperatursensor
Messbereich: -30 ... +60 °C
Auflösung: 0,1 K
Genauigkeit: ± 1 K (bei Windgeschwindigkeit > 2 m/s, Umgebungstemperatur -5 ... +25 °C)

Niederschlagssensor
Messbereich: ja/nein
Genauigkeit: feiner Nieselregen

Helligkeitssensoren
Anzahl: 4
Messbereich: ca. 0 ... 150 klx
Auflösung: 0,1 klx
Genauigkeit: ± 3 %
Spektralbereich: 475 ... 650 nm

Dämmerungssensor
Messbereich: ca. 0 ... 900 lx
Auflösung: 1 lx
Genauigkeit: ± 10 lx

Luftdrucksensor
Messbereich: 300 ... 1100 hPa
Auflösung: 0,01 hPa
Genauigkeit: ± 0,5 hPa (bei Umgebungstemperatur 20 °C)

Feuchtesensor
Messbereich: 0 ... 100 % relative Feuchte (rF)
Auflösung: 0,1 % relative Feuchte (rF)
Genauigkeit: ± % rel. Feuchte (bei Umgebungstemperatur 20 °C)
Absolute Feuchte: 0 ... 400 g/m³
Auflösung: 0,01 g/m³

Globalstrahlung
Messbereich: 0 ... 1300 W/m²
Auflösung: 1 W/m²
Genauigkeit: ± 10 %
Spektralbereich: 350 ... 1100 nm

Vom Bieter angebotenes
Fabrikat/ Typ u.P.  :

........................................

Liefern, montieren, dokumentieren,
beschriften und in Betrieb nehmen
Menge: 1,000 Stck

**01.03.10.0090 Standrohr**
Standrohr

für die Befestigung der Messwertgeber Wind/Photo oder Wetterstation, mit
Adapter für Messwertgeber.
Das Standrohr als Stahlrohr, verzinkt.

Montageart: mit Fußplatte
Länge: 500mm

Liefern, auf Beton-Gewegplatte 40x40x4cm,
mit untergelegter Bautenschutzmatte 6mm, montieren.
Menge: 1,000 Stck

**01.03.10.0100 KNX- Sonnenschutzaktor a.P. 2-fach**
KNX Sonnenschutzaktor a.P.

KNX 2-fach Jalousieaktor im Aufputzgehäuse mit Binäreingängen zum Schalten von Sonnenschutzantrieben 230 V und Anschluss konventioneller Jalousietaster oder Kontakte. Mit integrierter, wechselbarer Feinsicherung zum Schutz der Motorleitung bei Kurzschluss. Bluetooth Notbedienebene zur Bedienung und Diagnose über kostenfreie App (über ETS deaktivierbar).

- Ausgangskanäle individuell parametrier-
  und ansteuerbar
- Gleiche Parametrierung aller Ausgänge per
  Gruppenparametrierung
- Schaltkontakte in Laufrichtung Hoch und Tief
  verriegelt
- Drehrichtungsumkehr per ETS programmierbar
- Mindestpause zwischen Schaltvorgängen aller
  Relais des Aktors zu aktivierbar

- Not-/Handbedienung und Betätigen der
  KNX-Programmiertaste via Bluetooth &
  Smartphone-App (deaktivierbar)
- 4 frei parametrierbare Binäreingänge
  verfügbar (z. B. für Jalousietaster/Kontakte
  etc.)
- Gemeinsamer L-Anschluß
- Wechselbare Feinsicherung für Leitungsschutz
- Spannungseingangsklemme als Schraubklemmen
- Alle anderen Klemmen: Federkraftklemmen
- Schaltleistung pro Kanal bei 230 V AC/cos phi - 0,6: 500 VA
- Schutzart: IP30
- Montage: Aufputz
- Breite: 6 TE (106 mm)

Softwareeigenschaften:
- Vorwahl Ausgang für
  Jalousie-/Raffstorebetrieb,
  Rollladen-/Textiler Sonnenschutz oder
  Fenster-Markise mit ZIP-Führung
- Spezielle Einstellungen für Fenster-Markise
  mit ZIP-Führung mit reagibler
  Hinderniserkennung
- Voreingestellten Grundparametern
- 3 globale Sicherheitsobjekte
  unterschiedlicher Priorität mit zyklischer
  Überwachung
- Ein weiteres Sicherheitsobjekt pro Ausgang
- Zuordnung und einstellbare Reaktion auf
  Sicherheitsobjekte bei Alarm bzw. nach Alarm
- Ausgänge können einzeln gesperrt werden
- Behanglaufzeit und Lamellenwinkel einstellbar
- Automatikabschaltung über Freigabeobjekt, mit
  und ohne automatische Rückkehr (z. B.
  Sonnenautomatik, Lamellennachführung)
- Automatiken – Aufschaltung: Trennung von
  manuellem und Automatik-Eingang bei
  Behanghöhe und Lamellenstellung
- Möglichkeit, manuelle Bedienung durch die
  Automatikobjekte einzuschränken (Cut Off,
  etc.)
- 8 Szenenobjekte pro Ausgang
- Status Behanghöhe, Lamellenwinkel, Haltezeit
  Aktiv und Status Oberer Endlage
- Kriechgang bei Motoranfahrt parametrierbar
- Pausenzeiten bei Fahrtrichtungswechsel
- Korrekturzeiten/Verzögerungszeit bei Anfahrt
  und Weiterfahrt in gleiche Richtung
- Positionsumschaltung für
  Verschattungssteuerung
- Reaktionen auf Bus- bzw.
  Netzspannungsausfall, Bus- bzw.
  Netzspannungswiederkehr einstellbar

Vom Bieter angebotenes
Fabrikat/ Typ:

........................................

Liefern, montieren, parametrieren, dokumentieren und in Betrieb nehmen.
Menge: 1,000 Stck

**01.03.10.0110 KNX- Sonnenschutzaktor a.P. 4-fach**
KNX-Sonnenschutzaktor a.P.
wie vor, jedoch

Schaltausgänge  :4 fach

Liefern, montieren, parametrieren, dokumentieren und in Betrieb nehmen.
Menge: 2,000 Stck

**01.03.10.0120 Drehgriffschalter/ -taster u.P.**
Drehgriffschalter/ -taster u.P.

für die örtliche Bedienung der Sonnenschutzanlagen mit Abdeckrahmen.
Nennspannung: 250V AC
Nennstrom  : 10A
Lieferung, Montage und betriebsfertiger
Anschluß.
Menge: 1,000 Stck

**01.03.10.0130 Schlüsselschalter u.P.**
Schlüsselschalter u.P.
für die örtliche Bedienung der Sonnenschutzes/ Verdunklungsanlage.

250 V/10 A, nach DIN 49 200, mit Schraub-
oder Klemmanschluß, mit rechteckiger, aufsteckbarer Abdeckplatte oder anteilige Kombinationsabdeckung, inkl. Profilhalbzylinder
Lieferung, Montage und betriebsfertiger An-
schluß.
Menge: 7,000 Stck

**01.03.10.0140 KNX- Gateway**
KNX- Gateway

zur Anbindung einer KNX- Anlage mit der Sonnenschutzzentrale,

Das KNX Gateway ist eine Hardware, die den Einsatz eines WAREMA climatronic® Bediengeräts als Zentrale in einem KNX Bussystem ermöglicht.

Die Konfiguration erfolgt über die Programmiersoftware (ETS).

Liefern, montieren, parametrieren, dokumentieren und in Betrieb nehmen
Menge: 1,000 Stck

**01.03.10.0150 BACnet- KNX- Converter**
BACnet- KNX Converter

zur Anbindung einer KNX- Anlage mit der BACnet.
Konverter, mit dem ein BACnet Master (z.B. PC, Überwachungssystem usw.) an ein KNX Netzwerk angeschlossen werden kann, um Daten zwischen Netzwerken auszutauschen.

Liefern, montieren, parametrieren, dokumentieren und in Betrieb nehmen
Menge: 1,000 Stck

**01.03.10.0160 KNX- Busleitung halogenfrei**
KNX- Busleitung 2x2x0,8
halogenfrei

für die Gebäudesystemtechnik. Die Leitung
gewährleistet eine einwandfreie Kommunikation nach DMX- Standard.
Zur Verlegung auf, in und unter Putz, auch in Rohren, in trockenen, feuchten und nassen Räumen.
Techn. Daten:
Leitungstyp : 2 x 2 x 0,8 grün halogenfrei

Lieferung und betriebsfertige Verlegung auf
Kabelrinnen (Kabelwannen, Kabelpritschen,
Gitterrinnen etc.) in Unterflurkanäle,
Leitungsführungskanälen oder in Installationsrohre einziehen.
Menge: 50,000 m

**01.03.10.0170 Kompakt-Steckverbinder**
Kompakt-Steckverbinder
(Buchse und Stecker, verriegelbar,
zur Verbindung der Motoranschlußleitung
H05RN-F 4x0,75 mit Motorsteuereinheit,
Nennspannung 230 V,
Lieferung und betriebsfertiger Anschluß der Buchse und des Steckers.
Menge: 7,000 Stck

**01.03.10.0180 NHXMH-J 3 x 1,5 mm² RRK**
Installationsleitung
Nennspannung 300/500 V, nach VDE 0250/0298
bzw. 0265

Lieferung und betriebsfertige Verlegung in
Leitungsführungskanäle oder in Installationsrohre einziehen.

NHXMH-J 3 x 1,5 mm² RRK
Menge: 75,000 m

**01.03.10.0190 H05RR-F 4 G 0,75 mm² sw RRK**
Gummischlauchleitung
Nennspannung 300/500 V, nach VDE 0295/0293

Lieferung und betriebsfertige Verlegung in
Leitungsführungskanäle oder in Installationsrohre einziehen.

H05RN-F 4 x 0,75 mm² RRK
Menge: 70,000 m

**01.03.10.0200 I-H(ST)H 2 X 2 X 0,8 RRK**
Installationsleitung halogenfrei
nach DIN VDE 0815/ 0816

Lieferung und betriebsfertige Verlegung auf
Kabelrinnen (Kabelwannen, Kabelpritschen,
Gitterrinnen etc.) in Unterflurkanäle,
Leitungsführungskanälen oder in Installationsrohre einziehen.
Das Kabel ist bei waagerechten Kabelpritschen
im Abstand von 3,00 m, bei geneigten Kabelpritschen bzw. in Bögen alle 0,6 m mit Kunststoffbandschellen an der Kabelbahn zu befestigen.

I-H(ST)H 2 X 2 X 0,8
Menge: 100,000 m

**01.03.10.0210 A-2Y(L)2Y 4 X 2 X 0,8 RRK**
Menge: 30,000 m

**01.03.10.0220 Kunststoff-Abzweigkasten 93 x 93 mm**
Kunststoff-Abzweigkasten
(halogenfrei)
Schutzart IP 54, mit Verschraubung Pg 16
oder Würgenippel, komplett mit Zubehör
und aufschraubbarem Abschlußdeckel.

Außenmaß  :93 x 93 mm  7 Einführungen

Lieferung und betriebsfertige Montage einschließlich Anschließen aller abgehenden
und ankommenden Kabel.
Menge: 7,000 Stck

**01.03.10.0230 Bohrungen 15 mm abdichten**
Bohrungen 15 mm

mit Motorleitung belegt, wasserdicht
abdichten.
Menge: 7,000 Stck

**01.03.10.0240 Programmierung/ Inbetriebnahme**
Programmierung/ Inbetriebnahme
der vor beschriebenen KNX-Sonnenschutzsteuerung, Einpegelung der Parameter mit Kontrollmessung und
Erstellung eines Messprotokolls,
Einweisung Bedienerpersonal und Dokumentation.
Menge: 1,000 psch

**01.03.10.0250 Zulage Programmierung Fensteröffnungen**
Zulage Programmierung Fensteröffnungen
Zulage für die Programmierung einer elektrischen Fensteröffnungssteuerung, Einpegelung der Parameter mit Kontrollmessung und Erstellung eines Messprotokolls,
Einweisung Bedienerpersonal und Dokumentation.

Anzahl motorische Fensterantribe: 3
Menge: 1,000 psch

##### Abschnitt 01.03.11 INSTALLATIONEN FÜR TGA

*Hinweis: Ausführungsbeschreibung*
Ausführungsbeschreibung

(vgl. Titel Installationsgeräte)

Es dürfen nur Kabel und Leitungen in halogenfreier Ausführung verwendet werden!

**01.03.11.0010 Schaltaktor, DALI**
Schaltaktor, DALI

Modul zum Umsetzen von Vollautomatischen Bus-Befehlen im Halbautomatischen Betrieb des im Kapitel Installationsgeräte beschriebenen DALI-Präsensmelders.

Busspannung  : 9,5 - 22,5 V
Anzahl Eingänge  : 1
Nennstrom  : 10 A
Schaltleistung  : 2300 W

Liefern und betriebsfertig montieren.
Menge: 2,000 Stck

**01.03.11.0020 Geräte-Anschlußdose u.P.**
Geräte-Anschlußdose u.P.

230 / 400 V, komplett mit Abdeckplatte,
5poliger Klemme und Zugentlastung inkl.
Gerätedose.
Lieferung und betriebsfertige Montage einschl. Anschließen der abgehenden und ankommenden Kabel.
Menge: 5,000 Stck

**01.03.11.0030 Kabelauslass-Dose u.P.**
Kabelauslaßdose u.P.

komplett mit Abdeckplatte,
und Zugentlastung.
Lieferung und betriebsfertige Montage.
Menge: 5,000 Stck

**01.03.11.0040 NHXMH-J 3 x 2,5 mm²RRK**
Menge: 100,000 m

**01.03.11.0050 NHXMH-J 5 x 1,5 mm²RRK**
Menge: 50,000 m

**01.03.11.0060 NHXMH-J 5 x 2,5 mm²RRK**
Menge: 100,000 m

**01.03.11.0070 NHXMH-J 5 x 6 mm² RRK**
Menge: 25,000 m

**01.03.11.0080 Duplex- Datenkabel CAT 7**
Datenkabel

Lieferung und betriebsfertige Verlegung auf
Kabelrinnen (Kabelwannen, Kabelpritschen,
Gitterrinnen etc.) in Unterflurkanäle,
Leitungsführungskanälen oder in Installationsrohre einziehen.

4x2xAWFG 23 CAT 7
Menge: 100,000 m

##### Abschnitt 01.03.12 BRANDSCHUTZ-/ SCHALLSCHUTZMASSNAHMEN

*Hinweis: Vorbedingungen*
Vorbedingungen
==============

Alle zur Verwendung kommenden Materialien müssen den einschlägigen Normen entsprechen. Der Auftragnehmer ist verpflichtet, dem Auftraggeber auf Verlangen die Hersteller und Lieferanten von Baustoffen und Bauteilen mitzuteilen und nachzuweisen.

Alle Baustsoffe und Bauteile müssen hinsichtlich ihrer Eigenschaften und Abmessungen dem Verwendungszweck entsprechen und den zu erwartenden Beanspruchungen genügen.

Dichtstoffe müssen witterungs- und alterungsbe
ständig und je nach der Beanspruchung dauerplastisch oder dauerelastisch sein; sie müssen in ihren übrigen Eigenschaften dem Verwendungszweck entsprechen, insbesondere hinsichtlich der im Einzelfall auftretenden Anforderungen. Im Normal- und Brandfall dürfen die Dichtstoffe keine umweltschädliche Stoffe freisetzen.

Vor Auftragsvergabe sind die Eigenschaften der
angebotenen Materialien durch amtliche Zulassungen oder Prüfzeugnisse und die zugehörigen Chemikaliendatenblätter zu belegen. Diese sind dem Angebot beizufügen und werden Vertragsbestandteil.

Wand- und Deckendurchführungen für Kabel gem. der Feuerwiderstandsklasse abschotten. Das Nachlegen von Kabeln muß durch geringen Aufwand möglich sein.

Alle geforderten Zulassungen und Prüfungen sind Vertragsbestandteil.

Die in der Zulassung ausgewiesenen Größen der Abschottungen dürfen nicht überschritten werden.

Vor dem Schließen der Durchführungen sind die Kabel und Leitungen so auszurichten, daß eine einwandfreie Abschottung gewährleistet ist. Die Bestückung der Durchbrüche mit Kabel und Leitungen ist unterschiedlich.

Sämtliche Brandschottungen sind dauerhaft zu kennzeichnen.
Die Hersteller von Kabelschottungen (Zulassungsgegenstand)muß dem AG eine Werksbescheinigung nach DIN 50049, Abschn.2.1,
ausstellen, mit der er bestätigt, daß die von ihm ausgeführten Kableschottungen den Bestimmungen in den jeweiligen Zulassungsbescheiden entsprechen.

Die Kosten für v.g. Maßnahmen einschl. Lieferung von allem Zubehör sowie Reinigungs- und Putzmaterial und Reinigen der Baustelle sind mit den Einheitspreisen abgegolten.

**01.03.12.0010 Schottung F90 Bohrung bis 50mm**
Schottung für F90 Wände und Decken

Feuerbeständige Abschottung (90 Minuten) für Elektroinstallationen, brennbare und nicht brennbare Rohre in Massivwänden, leichten Trennwänden oder Massivdecken

Die Kabelabschottung / Kombiabschottung wird aus einer Brandschutzmasse sowie, abhängig der durchgeführten Leitungen ggf. Zusatzmaßnahmen mit Brandschutzbändern und/oder Brandschutzmanschetten oder zusätzlichen Schutzisolierungen um Medienleitungen hergestellt.

Die max. Belegung von 60% der Rohbauöffnung erfolgt mit Kabeln, Leitungen oder Installationsrohren.

Das Kennzeichnungsschild nach DIN 4102 ist
neben der Schottung dauerhaft anzubringen.

Feuerwiderstandsdauer: E90.

Lieferung und Einbau einschließlich aller
Nebenarbeiten.

Schottgröße  : Bohrung bis 50 mm
Menge: 10,000 Stck

**01.03.12.0020 Schottung F90 A= 0,01 m²**
Schottung für F90-Wände und Decken
wie vor, jedoch
Schottgröße  : 0,01 m²
Menge: 4,000 Stck

**01.03.12.0030 Schottung F90 A= 0,02 m²**
Schottung für F90-Wände und Decken
wie vor, jedoch
Schottgröße  : 0,02 m²
Menge: 4,000 Stck

**01.03.12.0040 F90 -Schottung öffnen**
F90 -Schottung öffnen

Schottmaterial in Kabeldurchführung entfernen und ordnungsgemäß entsorgen. Die kabelanlagen
bleiben bei den Arbeiten in Betrieb.
Mit entsprechender Sorgfalt muss gearbeitet werden.
Menge: 3,000 Stck

**01.03.12.0050 Schallbarriere A= 0,01 m²**
Schallbarriere zur Schalldämmung in Wanddurchbrüchen
Schalldämmzöpfe, zur Luftschalldämmung in Wanddurchbrüchen, halogenfrei, nicht brennbar nach DIN 4102, Baustoffklasse A1.
Dämpfung ca. 40 db.

Erforderliche Einzelzöpfe liefern, zuschneiden und in freien Querschnitt der Kabelwand- durchführung mit Schallschutzanforderungen zur geforderten Dämpfung betriebsfertig montieren.

Größe Wanddurchbruch  : 0,01 m²
Belegung  : 50%
Menge: 5,000 Stck

**01.03.12.0060 Schallbarriere A= 0,04 m²**
Schallbariere
wie vor, jedoch
Größe Wanddurchbruch  : 0,04 m²
Belegung  : 50%
Menge: 1,000 Stck

**01.03.12.0070 Brandschutzkleinverteiler F30/E30**
Brandschutzkleinverteiler E30/F30

zur Aufputzmontage, zum Einbau elektrischer Verbindungselemente.
Gemäß den Anforderungen der MLAR. Baustoffe nach den Anforderungen der Klassifizierung A2-s1 d0 der DIN EN 13501-01.

Feuerwiderstandsklasse entsprechend einer Feuerwiderstandsdauer nach DIN 4102-2 (F30) sowie in Anlehnung an DIN 4102-12 (E30) Funktionserhalt elektrischer Leitungen.

Geschlossener Boden, Deckel mit Griffmulde, Befestigungsmaterial und gegenüberliegende Kabeleinführung mit Kabelschott, im Brandfall selbsttätig aufschäumend. Vorgebohrte Locher für einfache Befestigung der Einbauten.

Abmessungen: ca. 350x350x128 mm

einschließlich Klein- und
Befestigungsmaterial liefern und betriebsfertig montieren.
Menge: 4,000 Stck

##### Abschnitt 01.03.13 ÜBERSPANNUNGSSCHUTZ

**01.03.13.0010 Überspannungsableiter Typ 2, 4-polig**
Überspannungsableiter Typ 2
---------------------------
zum Einsatz im Blitz-Schutzzonenkonzept
an den Schnittstellen LPZ 0B und LPZ 1,
nach DIN EN 61463-11,VDE 0675.

Nennspannung  :230/400V
Nennableitstrom  :12,5 kA
Schutzpegel  :< 1,5kV
Ausführung  :vierpolig
Netzform  :TN-S

Im Schutzmodul integrierte Ableiter- vorsicherung,
bestehend aus Basisteil und gesteckte Schutzmodule.

Optische Defekt- und Funktionsanzeige
und potentialfreier Meldekontakt auf
Klemmen verdrahtet, für Hutschienenmontage.

Liefern und betriebsbereit einbauen.
Menge: 4,000 Stck

**01.03.13.0020 Überspannungsableiter Typ 2, 2-polig**
Überspannungsableiter Typ 2
---------------------------
zum Einsatz im Blitz-Schutzzonenkonzept
an den Schnittstellen LPZ 0B und LPZ 1,
nach DIN EN 61463-11,VDE 0675.

Nennspannung  :230/400V
Nennableitstrom  :12,5 kA
Schutzpegel  :< 1,5kV
Ausführung  :zweipolig
Netzform  :TN-S

Im Schutzmodul integrierte Ableiter- vorsicherung,
bestehend aus Basisteil und gesteckte Schutzmodule.

Optische Defekt- und Funktionsanzeige
und potentialfreier Meldekontakt auf
Klemmen verdrahtet, für Hutschienenmontage.

Liefern und betriebsbereit einbauen.
Menge: 2,000 Stck

**01.03.13.0030 Isolierstoffgehäuse**
Isolierstoffgehäuse

Einbaugehäuse 12 TE Einbauraum IGA 12 IP65
mit Steckklemmentechnik für PE und N
Einbaugehäuse für Ableiter
Schutzart: IP 65,
Deckelausführung: Klarsichtdeckel
mit elastischer Dichtmembran zur

Gehäusefarbe: grau
Abmessung: 295 x 333 x 129 mm
verfügbarer Einbauraum: 12 TE, DIN 43880

Liefern, montieren und betriebsfertig anschließen.
Menge: 4,000 Stck

##### Abschnitt 01.03.14 BELEUCHTUNG

*Hinweis: Vorbedingungen*
Vorbedingungen
==============

Dieser Abschnitt umfasst die Lieferung und
betriebsfertige Montage der Beleuchtungs- anlagen.

Die in der Leistungsbeschreibung geforderten Angaben wie Fabrikate, Typen, Abmessungen
etc. sind unbedingt vom Bieter zu machen.

*Hinweis: Allgemeine Qualitätsbeschreibung*
Allgemeine Qualitätsbeschreibung
================================

Alle Leuchten oder Leuchtenzubehörteile sind
wärmebeständig und anschlußfertig bis zum Klemmstein zu verdrahten. Das Klein-, Befestigungs- und Aufhängematerial, ausgelegt nach DIN VDE 0711 bzw. DIN VDE 0100,
gehört zum Lieferumfang.
Abtransportieren der Verpackungsmaterialien,
Beistellung allen Montage-Kleinmaterials wie Schrauben, Dübel, Deckenschrauben, auch Hilfsmittel wie Montagebühnen  sind vom Bieter selbst beizustellen. Es ist ausschließlich zugelassenes Befestigungsmaterial zu verwenden.

Die Montage der Deckeneinbauleuchten ist mit der Deckenbaufirma abzustimmen.

Die Montage beinhaltet auch den betriebs- fertigen elektrischen Anschluß der Leuchten
und das Einsetzen der LED- Leuchtmittel sowie die Inbetriebnahme und Prüfung.

Die angebotenen Leuchten müssen gemäß VDE
0710 gebaut sein und das VDE-Zeichen tragen.

Alle Leuchten sind betriebsfertig auszurüsten, generell mit Anschlußklemmen für Durch- gangsverdrahtung zu versehen.

Alle Metallteile müssen mit einem Korrosions- schutz und einer stoßfesten, haltbaren Lackierung versehen sein.

Auf Verlangen sind kostenlos Musterleuchten
zu  liefern.

**01.03.14.0010 Anbauleuchte rund 600mm, LED 4000**
Leuchte  : Anbauleuchte rund
Anwendung  : Büro
Montage:  Anbau an Akustikdecke
Leuchtengehäuse  : Aluminiumprofil,
  pulverbeschichtet,
  weiß,
Opt. System  : Micro-Raster für hohe
  Entblendung,
Farbe  : weiss
Abmessungen D/T  : ca.600/75mm
Leuchtenlichtstrom  : 7750 lm
Bestromung  : Medium Power
Leistung  : 49W
Lichtverteilung  : direkt strahlend,
Bestückung  : LED 4000 -840 Dali
  dimmbar
Schutzart  : IP 40, Schutzklasse I
Verdrahtung  : Durchgangsverdrahtung,
Montage  : mit Montagezubehör
  für Aufputzmontage
Effizienz  : min. 100lm/W

einschließlich Klein- und
Befestigungsmaterial liefern und betriebsfertig montieren.

gebotenes
Fabrikat/Typ  :

................................
Menge: 2,000 Stck

**01.03.14.0020 Anbauleuchte rund 400mm, LED 4000**
Anbauleuchte rund
wie vor, jedoch
Abmessungen D/T  : ca.400/75mm
Leuchtenlichtstrom  : 3750 lm

gebotenes
Fabrikat/Typ  :

................................
Menge: 3,000 Stck

**01.03.14.0030 Anbauleuchte rund 300mm, LED 4000**
Anbauleuchte rund
wie vor, jedoch
Abmessungen D/T  : ca.300/75mm
Leuchtenlichtstrom  : 1780 lm

gebotenes
Fabrikat/Typ  :

................................
Menge: 4,000 Stck

**01.03.14.0040 Pendelleuchte rund 500mm, LED 4000**
Leuchte  : Pendelleuchte rund
Anwendung  :Mehrzweckraum/Therapieraum
Montage:  Pendelmontage
Leuchtengehäuse  : Aluminiumprofil,
  pulverbeschichtet,
  weiß,
Opt. System  : Micro-Raster für hohe
  Entblendung,
Farbe  : weiss
Abmessungen D/T  : ca.500/38mm
Leuchtenlichtstrom  : 5950 lm
Bestromung  : High Power
Leistung  : 38W
Lichtverteilung  : direkt/Indirekt
  strahlend,
Bestückung  : LED 4000 -840 Dali
  dimmbar
Schutzart  : IP 40, Schutzklasse I
  IK02
Verdrahtung  : Durchgangsverdrahtung,
Montage  : mit Montagezubehör
  für Pendelmontage mit
  Zentral-Seilabhängung
Effizienz  : min. 100lm/W

einschließlich Klein- und
Befestigungsmaterial liefern und betriebsfertig montieren.

gebotenes
Fabrikat/Typ  :

................................
Menge: 23,000 Stck

**01.03.14.0050 Einbaudownlight 19W LED DALI, 4000**
Decken-Einbaudownlight
Anwendung: Eingang, PuMi, WC
direktstrahlend, Abdeckring reinweiß,
Reflektor aus hochglänzendem Aluminium,
Treiber schaltbar, als Einzelleuchte mit Durchgangsverdrahtung
über 5-polige Steckverbinderklemme,
DA = 200 mm, Einbautiefe 119 mm,
Bestückung: LED 15 W, Lichtfarbe 4000 K, selbstätig nachregelnde Farbstabilisierung,
Farbwiedergabe mind. R80,
breitstrahlende Lichtverteilung,
Leuchtengesamtlichtstrom 2700 lm
Standbyleistung 0,4 W, dimmbar bis 5 %,
Wartungskategorie C mit geschlossenem Reflektor,
LED Lichtkammer, Reflektor und Treiber modular austauschbar,
5 Jahre Herstellergarantie auf die komplette Leuchte einschl. LED, Treiber und Farbstabilität,
Montage in vorhandenem Deckenausschnitt,

Einschließlich Klein- und befestigungs- material liefern und betriebsfertig montieren.

gebotenes
Fabrikat/Typ  :

................................
Menge: 3,000 Stck

**01.03.14.0060 Wandleuchte Außenfassade LED IP 65**
Leuchte  : Wandleuchte Zylinderform
Anwendung  : Außenfassade
Leuchtengehäuse  : Aluminium- Druckguss
Farbe  : grafit
Leuchtenabdeckung  : Kristallglas innen
  weiss
Abmessungen  : BxHxT= 80/500/115 mm
Bestückung  : LED 18,6W 1716lm 3000K
Schutzart  : IP 65

einschließlich Vorschaltgerät, Klein- und Befestigungsmaterial liefern und
betriebsfertig montieren.

gebotenes
Fabrikat/Typ  :

................................
Menge: 2,000 Stck

**01.03.14.0070 Einbaudownlight Außen LED IP 65**
Leuchte  : Einbaudownlight Außen
Anwendung  : Überdachter Außenbereich
Leuchtengehäuse  : Aluminium- Druckguss
Farbe  : grafit
Leuchtenabdeckung  : sSicherheitsglas klar
Abmessungen  : DxT= 145/90 mm
Bestückung  : LED 9,5W 985lm 3000K
Schutzart  : IP 65

einschließlich Vorschaltgerät, Klein- und Befestigungsmaterial liefern und
betriebsfertig montieren.

gebotenes
Fabrikat/Typ  :

................................
Menge: 3,000 Stck

**01.03.14.0080 Anbau-FR-Leuchte 6000-840**
Leuchte  : Anbau-FR-Leuchte
Anwendung  : Anbau an Decke oder
  Wand
  (Technik)
Leuchtengehäuse  : Polycarbonat
Leuchtenabdeckung  : Polycarbonat
  mit innenliegenden
  Prismen
Bestückung  : LED 6000-840
Schutzart  : IP 66
Zusätzliche Angaben : Möglichkeit der
  Tragschienenmontage
  mit serienmäßigen
  Befestigungsmitteln

gebotenes
Fabrikat/Typ  :

................................
Menge: 4,000 Stck

**01.03.14.0090 Spiegelleuchte**
Spiegelleuchte, zur seitlichen Montage als Anbauleuchte

aus hochwertigem Aluminium,
Abdeckung aus Polycarbonat, opal
LED 16,6W
Leuchtenlichtstrom: 2230lm
Effizienz: min. 100lm/W
Ausleuchtung nach oben und unten.
Schutzart: IP44
Maße L/B/T: 908/20/67 mm
Lichtfarbe: 4000K

einschließlich Befestigungsmaterial liefern und betriebsfertig montieren.

gebotenes
Fabrikat/Typ  :

................................
Menge: 1,000 Stck

##### Abschnitt 01.03.15 SICHERHEITSLEUCHTEN

*Hinweis: Vorbedingungen*
Vorbedingungen
==============

Es gelten die Vorbedingungen des Abschnitt "Innenbeleuchtung".

*Hinweis: Hinweis*
Das Gebäude ist bauseits mit einer
Zentralbatterieanlage Fabrikat CEAG ZB-S/2C3 ausgerüstet. Diese ist im Kellergeschoss 01.-01.012d platziert.

In dieser Anlage sind 6 von 12 Stromkreisen belegt.

Diese Bestandsanlage wird im Zuge der
Baumaßnahme erweitert:

Für den Pavillion werden zwei weitere Stromkreise erforderlich.

**01.03.15.0010 3 Phasen Überwachungsmodul**
3 Phasenmodul Überwachungsmodul

elektronisches Überwachungsmodul als 3-Phasenüberwachung passend zu Zentralbatterieanlage
TYP: CEAG ZB-S/2C3

als Hutschienenmodul zum Einbau in die Unterverteilung.

Einschließlich Klein- und
Befestigungsmaterial liefern und betriebsfertig montieren.
Menge: 1,000 Stck

**01.03.15.0020 Rettungszeichenleuchte, 22 m Deckenanbau**
Rettungszeichenleuchte Deckenmontage
zum Anschluss an eine Zentralbatterieanlage
für Dauer- oder Bereitschaftsschaltung,
Ausführung gem. VDE 0108 und DIN EN 60598

Ausführung mit:

- LED-Rettungszeichen-Scheibenleuchte in Aufbauausführung mit rechteckiger, reduzierter Gehäuseform
- Einfache Montage der siebgedruckten Piktogrammscheibe mittels Schnapptechnik
- LED-Converter mit integrierter Einzelleuchtenüberwachung
- Hohe LED-Lebensdauer von bis zu 50.000 Stunden
- CEWA Guard-Technologie zur Reduzierung des Inspektionsaufwands
- Automatische Überwachung von bis zu 20 Leuchten pro Stromkreis
- Frei programmierbarer Mischbetrieb je Leuchte im Stromkreis

Gehäuse  : Kunststoff/ Weiss
Scheibe  : Kunststoff mit Piktogramm
  einseitig
Schutzart  : IP 20
Bestückung  : LED
Batterie  : Lithium- Ionen-
  Batterie, 3 Std
Montage  : Deckenmontage
Erkennungsweite : 22 m

Produktvorgaben:

Aufgrund unterschiedlicher Merkmale von Produkten wären unverhältnismäßige Schwierigkeiten und der Aufwand bei der
Integration zu erwarten.

Festgelegtes Produkt: EATON/CEAG 1903 LED CG-S

einschließlich,
Klein- und Befestigungsmaterial liefern und betriebsfertig montieren.
Menge: 2,000 Stck

**01.03.15.0030 Rettungszeichenleuchte, 22 m Wandmontage**
Rettungszeichenleuchte Wandmontage

wie vor, jedoch inkl. Wandmontageset.
Menge: 2,000 Stck

**01.03.15.0040 Rettungszeichenleuchte, 22 m Pendelmontage**
Rettungszeichenleuchte Pendelleuchte

wie vor, jedoch inkl. Pendelmontageset.
Menge: 1,000 Stck

**01.03.15.0050 Rettungszeichenleuchte, IP44**
Rettungszeichenleuchte min. IP44
zum Anschluss an eine Zentralbatterieanlage
für Dauer- oder Bereitschaftsschaltung,
Ausführung gem. VDE 0108 und DIN EN 60598

Ausführung mit:

wie vor, jedoch mit hoher Schutzart IP44

Gehäuse  : Kunststoff/ Weiss
Scheibe  : Kunststoff mit Piktogramm
  einseitig
Schutzart  : IP 44
Bestückung  : LED
Batterie  : Lithium- Ionen-
  Batterie, 3 Std
Montage  : Deckenmontage
Erkennungsweite : 22 m
Menge: 1,000 Stck

**01.03.15.0060 ZB-Sicherheitsleuchte, asym. Einbau**
ZB-Sicherheitsleuchte asym. Deckeneinbau
zum Anschluss an eine Zentralbatterieanlage
für Dauer- oder Bereitschaftsschaltung,
Ausführung gem. VDE 0108 und DIN EN 60598

Ausführung mit:
- Runde LED-Sicherheitsleuchte für Deckeneinbau
- Lichtpunktabstände bei Deckenhöhe 3m
  Leuchte-Leucht = min. 10m
  Leuchte-Wand  = min. 5m
- Geringer Wartungsaufwand durch LED-Lebensdauer bis zu 50.000 Stunden

Gehäuse  : Kunststoff, weiss
Maße  : D=90mm
Schutzart  : IP 20
Bestückung  : LED, Fluchtweg
Batterie  : Lithium- Ionen-
  Batterie, 3 Std.
Montage  : Einbau in GK- Decke

Produktvorgaben:

Aufgrund unterschiedlicher Merkmale von Produkten wären unverhältnismäßige Schwierigkeiten und der Aufwand bei der
Integration zu erwarten.

Festgelegtes Produkt: EATON/CEAG Micropoint 2 CG-S

Einschließlich Klein- und Befestigungsmaterial,
liefern und betriebsfertig montieren.
Menge: 4,000 Stck

**01.03.15.0070 ZB-Sicherheitsleuchte, sym. Einbau**
ZB-Sicherheitsleuchte
wie vor, jedoch

Bestückung  : LED, sym.
Menge: 1,000 Stck

**01.03.15.0080 ZB-Sicherheitsleuchte, sym. Aufbau**
ZB-Sicherheitsleuchte
wie vor, jedoch

Schutzart  : min. IP20
Montage  : Aufbau
Menge: 4,000 Stck

**01.03.15.0090 Überwachungsmodul mit Umschaltweiche**
Überwachungsmodul mit Umschaltweiche

- Verpolungssicherer Netzanschluss zur Vermeidung von Installationsfehlern
- Universelles Überwachungsmodul für Anschlussleistungen von 13–400 W
- CEWA GUARD- und S+-Technologie für automatisierte Funktionsüberwachung
- Überwachung von bis zu 20 Leuchten pro Stromkreis
- STAR-Technologie mit frei programmierbarem Mischbetrieb je Leuchte im Stromkreis
- Keine zusätzliche Datenleitung zu den Leuchten erforderlich
- Erweiterter Umgebungstemperaturbereich für flexible Einsatzbedingungen
- Integrierte Umschaltweiche zum Anschluss externer Spannungsquelle

Technische Daten:

- Anschlussspannung 220–240 V, 50/60 Hz / 176–275 V DC
- Standby-Verlustleistung < 0,8 W (bei 230 V / 50 Hz)
- Anschlussleistung 13 W bis 400 W
- Max. zulässiger Stoßstrom 80 A
- Maximale Leitungslänge (Modul – Leuchte): 50 m
- Montageart: Einbau in Leuchten der Schutzklasse I
- Schutzart IP20
- Umgebungstemperaturbereich ta = -20 °C bis +60 °C
- Max. Testpunkttemperatur tc = 75 °C
- Anschlussklemmen: Steckklemmen 2,5 mm², verpolungssicher
- Abmessungen (H x L x B): 28 x 242 x 40 mm
- Gehäusematerial/Farbe: Stahlblech / weiß
- Gewicht: 0,14 kg
- Steuereingang: 0–240 V, 50 Hz

Produktvorgaben:

Aufgrund unterschiedlicher Merkmale von Produkten wären unverhältnismäßige Schwierigkeiten und der Aufwand bei der
Integration zu erwarten.

Festgelegtes Produkt: EATON/CEAG V-CG-SUW

einschließlich Modulgehäude mit Zugentlastung,
Klein- und Befestigungsmaterial liefern und betriebsfertig montieren.
Menge: 2,000 Stck

**01.03.15.0100 Messung der Beleuchtungsstärke**
Messung der Beleuchtungsstärke
in einem Referenzflur als Nachweis für die
Einhaltung der Beleuchtungsstärke nach DIN
VDE 0108 bzw. EN 12464- 1 inkl. Protokol- lierung der Messergebnisse. Die Lage und Anzahl der Messpunkte wird vor Ort festgelegt.
Menge: 1,000 Stck

##### Abschnitt 01.03.16 MASSNAHMEN IN AUSSENANLAGEN

*Hinweis: Vorbedingungen*
Vorbedingungen
==============

Dieser Abschnitt umfaßt die Lieferung und
betriebsfertige Montage sämtlicher Installationskabel und -leitungen in
den Aussenanlagen.

Es dürfen nur Kabel und Leitungen in halogenfreier Ausführung verwendet werden!

**01.03.16.0010 NYCWY-J 4 x 95/50 mm² Einziehen Kabelschutzrohr**
Kabel mit Kunststoffmantel
Nennspannung 0,6 / 1 kV, nach VDE 0276,
IEC 60502-1

Lieferung, betriebsfertige Verlegung in Kabelschutzrohr.
Einziehen in Kabelschutzrohr DN160.
Inkl. notwendiges Zug und Hilfmaterial.

NYCWY-J  4x 95/50 mm²
Menge: 100,000 m

**01.03.16.0020 NYCWY-J 4 x 35/16 mm² Einziehen Kabelschutzrohr**
Kabel mit Kunststoffmantel
Nennspannung 0,6 / 1 kV, nach VDE 0276,
IEC 60502-1

Lieferung, betriebsfertige Verlegung in Kabelschutzrohr.
Einziehen in Kabelschutzrohr DN160.
Inkl. notwendiges Zug und Hilfmaterial.

NYCWY-J  4x 35/16 mm²
Menge: 180,000 m

**01.03.16.0030 N2XH-J 3 x 2,5 mm² Einziehen Kabelschutzrohr**
Kabel mit Kunststoffmantel
Nennspannung 0,6 / 1 kV, nach VDE 0276

Lieferung, betriebsfertige Verlegung in Kabelschutzrohr.
Einziehen in Kabelschutzrohr DN160.
Inkl. notwendiges Zug und Hilfmaterial.

N2XH-J 3 x 2,5 mm²
Menge: 60,000 m

**01.03.16.0040 CAT 7 Aussenkabel, halogenfrei**
CAT 7 Aussenkabel

4x2xAWG 23.1, halogenfrei
doppelgeschirmtes S/FTP Datenkabel

Lieferung, betriebsfertige Verlegung in Kabelschutzrohr.
Einziehen in Kabelschutzrohr DN160.
Inkl. notwendiges Zug und Hilfmaterial.
Menge: 60,000 m

##### Abschnitt 01.03.17 SONSTIGE LEISTUNGEN

**01.03.17.0010 Teilnahme an Sachverständigenabnahme**
Teilnahme an der Sachverständigenabnahme
inkl. Bereitstellung der erforderlichen
Technischen Unterlagen. Ist aufgrund von
Mängeln eine Wiederholungsprüfung
erforderlich, gehen die hierfür
anfallenden Prüfkosten zu Lasten des
Auftragnehmers.
Menge: 1,000 psch

**01.03.17.0020 Bestands- und Revisionszeichnungen**
Bestands- und Revisionszeichnungen
die als "Besondere Leistung" nach VOB/ C
gelten und den letzgültigen Ausführungsstand
in räumlicher und funktioneller Hinsicht
darstellen.

Vor der Abnahme sind alle Revisionsunterlagen zu übergeben. Die Revisionsunterlagen sind in Papier und editierbaren Standarddateiformaten (dxf, dwg, docx, xlsx, pdf, jpg) zu übergeben.
Die Unterlagen müssen den Stand der tatsächlichen bautechnischen Umsetzung wiedergeben.

Ausführung gemäß Ordnerverzeichnis und ZTV :

Die Revisionsunterlagen umfassen:
0. Deckblatt
1. Unterlagenverzeichnis
2. Anlagenbeschreibung / Funktionsbeschreibung
3. Technische Berechnungen
- Spannungsfall, Selektivität, Kurzschlussfestigkeit, Lichtberechnung
- Einstellwerte der Betriebsmittel
4. Fachunternehmererklärung
5.Abnahme -/ Einweisungsprotokoll / Sachverständigenabnahme
6. Brandschutz / Schadstoffe
- Brandschutzkonzept
- Übereinstimmungserklärung
7. Störung und deren Beseitigung
8. Technische Unterlagen der Hersteller
- Stückliste
- Montageanleitungen
- Produktdatenblätter
9. Funktionsschemata, Schaltpläne, Stromlaufpläne
10. Revisionspläne
11. Prüfprotokolle, Messberichte
12. Energieeffizienzklasse / Umwelt
- Nachweis der Energieeffizienzklasse
13. Programmcode in digitaler Form (für z.B. KNX- Steuerung BMA- und EMA- Anlagen Sicherheitsbeleuchtung usw.)
14. Wartungsanforderungen und -intervalle
Menge: 1,000 psch

##### Abschnitt 01.03.18 STUNDENLOHNARBEITEN

*Hinweis: Allgemeines*
Allgemeines

Dieser Abschnitt umfasst die Ausführung besonderer Arbeiten (Stundenlohnarbeiten).
Die Arbeiten bedürfen der ausdrücklichen Genehmigung der Bauleitung/ des Ingenieurbüros und sind arbeitstäglich einzureichen.

Der AN darf für Stundenlohnarbeiten keine
höher qualifizierten Arbeitskräfte in Rechnung stellen, als dies für die Art der Arbeit erforderlich ist.

**01.03.18.0010 Montagehelfer**
Montagehelfer
für zusätzliche Vertragsarbeiten.
Menge: 50,000 Std.

**01.03.18.0020 Monteur**
Monteur
für zusätzliche Vertragsarbeiten.
Menge: 50,000 Std.

#### Bereich 01.04 INFORMATIONSTECHNISCHE ANLAGEN

##### Abschnitt 01.04.01 INSTALLATIONEN FÜR NOTRUF BEH.-WC

*Hinweis: Vorbedingungen*
Vorbedingungen
==============

Es dürfen nur Kabel und Leitungen in halogenfreier Ausführung verwendet werden!

Sämtliche Kabel sind gemäß Verlegungsart, in Teillängen einschl. Klein- und Befestigungs- material wie Schrauben, Nägel, Dübel, Schellen und Registerschienen usw. anzubieten und zu verlegen.

**01.04.01.0010 Ruf-Taster mit Zugbetätigung**
Ruf-Taster mit Zugbetätigung

zum Einbau in eine Schalterdose,
mit Abdeckplatte 89 x 89 mm, enthält
1 Zugkontakt mit 1,6 m Schnur und Griff,
mit Beruhigungslampe.

einschl. Einbaudose, Abdeckplatte und Abdeckrahmen,
passend zum Schalterprogramm,
liefern, einschl. der erforderlichen Stemmarbeiten
montieren und betriebsfertig anschließen.
Menge: 2,000 Stck

**01.04.01.0020 Ruf-Abstell-Taster**
Ruf-Abstell-Taster
zum Einbau in eine Schalterdose, mit Abdeckplatte
80 x 80 mm, enthält:

  1 Ruftaster rot
  1 Beruhigungslampe,
  1 Abstelltaste grün,

einschl. Einbaudose, Abdeckplatte und Abdeckrahmen,
passend zum Schalterprogramm,
liefern, einschl. der erforderlichen Stemmarbeiten
montieren und betriebsfertig anschließen.
Menge: 1,000 Stck

**01.04.01.0030 Elektronikmodul**
Elektronikmodul
mit integrierter Kolbenlampe und Elektronik,
Netzgerät, Anschlussträger und u.P.- Dose.
einschließlich Leuchtmittel, Klein- und
Befestigungsmaterial liefern und betriebsfertig
montieren.
Menge: 1,000 Stck

**01.04.01.0040 Signalhupe**
Signalhupe
Kunststoffgehäuse aus schlagfestem Thermoplast
(ABS), ausgelegt für Dauerbetrieb,
liefern, montieren und betriebsfertig
anschließen.

Betriebsspannung  : 24 V DC
Schallpegel in
1 m Abstand  : ca. 95 dB(A)
Einschaltdauer  : 100 %
liefern, montieren und betriebsfertig anschließen.
Menge: 1,000 Stck

**01.04.01.0050 NHXMH-J 3 x 1,5 mm²RRK**
Installationsleitung
Nennspannung 300/500 V, nach VDE 0250/0298
bzw. 0265

Lieferung und betriebsfertige Verlegung auf
Kabelrinnen (Kabelwannen, Kabelpritschen,
Gitterrinnen etc.) in Unterflurkanäle,
Leitungsführungskanälen oder in Installationsrohre einziehen.
Das Kabel ist bei waagerechten Kabelpritschen
im Abstand von 3,00 m, bei geneigten Kabelpritschen bzw. in Bögen alle 0,6 m mit Kunststoffbandschellen an der Kabelbahn zu befestigen.

NHXMH-J 3 x 1,5 mm²RRK
Menge: 50,000 m

**01.04.01.0060 IH(St)H 2x2x0,6mm² RRK**
Fernmelde-Installationskabel ISDN

gemäß DIN/VDE 0815, halogenfrei, doppelt geschirmt,
bündelverseilt, mit Beidraht.

Typ u. Dimension  : JH(St)H 2 x 2 x 0,6

Dämpfung bei  10MHz : 11 dB/100m bei 0,6 mm
  Leiterdurchmesser

Betriebskapazität  : 52 nF/km bei 0,6 mm
bei 800 Hz  Leiterdurchmesser

Lieferung und betriebsfertige Verlegung auf
Kabelrinnen (Kabelwannen, Kabelpritschen,
Gitterrinnen etc.), in Unterflurkanäle oder
in Rohr einziehen.
Menge: 30,000 m

**01.04.01.0070 JH(St)H 4 x 2 x 0,6 RRK**
JH(St)H 4 x 2 x 0,6
Lieferung und Verlegung wie vor.
Menge: 30,000 m

##### Abschnitt 01.04.02 MEDIENAUSRÜSTUNG DIGITALE TAFEL

*Hinweis*
Installation Digitale Tafeln

**01.04.02.0010 HDMI-Anschlusskabel 10m Winkel**
HDMI-Anschlusskabel
zur digitalen Videoübertragung
als vollständiger Kabelsatz zum Anschluss eines
digitalen Receivers an eine Videoeinheit.

Systemspezifisches Kabel HDMI Anschluss
beidseitig vergoldet.

Lieferung und betriebsfertige Verlegung
auf Kabelrinnen (Kabelwannen, Kabelpritschen, Gitterrinnen), in Unterflurkanäle
oder in Rohr einziehen. Auf Kabelrinnen und
in Kanälen müssen die Kabel sauber ausgerichtet
sein und parallel verlaufen.
Betriebsfertiger Anschluss an die Endgeräte:

Kabellänge  : ca. 10m

Ausführung  : Winkelstecker 1-seitig
  für UP-Dosenanschluss
Menge: 2,000 Stck

**01.04.02.0020 HDMI-Anschlußdose Kanal**
HDMI Anschlussdose u.P. Winkelstecker

komplett mit Abdeckplatte, und Zugentlastung inkl. Gerätedose.
einschliesslich steckbarem Anschluss
für HDMI-Kabel mit Winkelstecker
Position versteht sich inkl. liefern, anschließen, beschriften und betriebsbereit einschließlich Einbauschale u.P. in Fensterbank- kanal oder vorgefrästem Mauerwerk
montieren.

Incl. Rahmen und Abdeckung entsprechend dem
angebotenen Schalterprogramm.

Anschlusstecker  : HDMI-Standard
Menge: 4,000 Stck

**01.04.02.0030 Kabel-Auslassdose u.P.**
Kabel-Auslassdose u.P.

Fabrikat und Typ entsprechend dem angebotenen Schalterprogramm komplett mit Abdeckplatte,
und Zugentlastung inkl. Gerätedose.
Lieferung und betriebsfertige Montage einschl.
Anschließen der abgehenden und ankommenden
Kabel.
Menge: 2,000 Stck

##### Abschnitt 01.04.03 ELA ANLAGE

*Hinweis: Vorbedinungen*
Gefahrenmeldeanlagen

Systemkonformität

Es dürfen ausschliesslich nur zugelassene
Komponenten nach EN54 Teil 24 angeboten
werden.
Bei beantragter Zulassung ist eine entsprechende
Bescheinigung vorzulegen.

Besonders zu beachtende Vorschriften

Es sind alle zutreffenden Vorschriften und
Richtlinien zu beachten, insbesondere die
DIN 14 675, die VDE 0800, VDE 0833 Teil 4,
und VDE 0828, jeweils in der neuesten
Fassung.

*Hinweis: Hinweis*
Das Gebäude ist bauseits mit einer
ELA-Anlage Fabrikat Dynacord ausgerüstet.

Im Kopierraum im EG des Bestandsgebäudse ist
bereits eine ELA-Zentrale vorhanden. Über diese wird das Bestandsgebäude alarmiert.

Diese Bestandsanlage wird im Zuge der
Baumassnahme erweitert:

Die Bestandsanlage wird für den Pavillion  mit neuen Lautsprechern nach EN54-24 ausgerüstet.
Die Lautsprecher für den Pavillion werden nur für Durchsagen und den Pausengong verwendet.
Die Alarmierung erfolgt über die neue HA-Anlage.

**01.04.03.0010 Erweiterung ELA-Zentrale**
Erweiterung der ELA-Zentrale
zur Verteilung der Lautsprechersignale
für Rufdurchsagen und nachrangige
Audiosignale,
Erweiterung um 1 weitere Lautsprecher-Linien,

Automatische und manuelle Kreisaktivierung,

Klemmleisten für alle Lautsprecher-
und Steueranschlüsse, incl. Relais für
Lautsprecherkreise.
Menge: 1,000 Stck

**01.04.03.0020 Wandaufbaulautsprecher 6W**
Wandaufbaulautsprecher

mit Gehäuse und Frontabdeckung für
Aufputz- Montage, in 100 V - Technik

Lautsprecherchassis ca. 165mm

Technische Daten

Balastbarkeit  6 W
Transformatoranzapfung  6W - 3W - 1,5W
Maximaler SPL  105,3 dB
Übertragungsbereich  125 - 15.000 Hz
Abstrahlwinkel  180°(H)
Gewicht  1,8 kg
Material  Stahlblech
Farbe  weiß
Abmessung (BxHxT)  ca. 252 x 192 x 82 mm

Einschliesslich Montagezubehör liefern,
an Wand oder Befestigungseinrichtung
montieren, beschriften und
betriebsfertig anschließen.

gebotenes
Fabrikat/Typ  :

................................
Menge: 5,000 Stck

**01.04.03.0030 Deckeneinbaulautsprecher 6W**
Deckeneinbaulautsprecher 6W

Einbauzarge,mit Federschnappverschluss und Frontabdeckung (Ring) in 100 V - Technik

Lautsprecherchassis ca. 165mm

Technische Daten

Balastbarkeit  6 W
Transformatoranzapfung  6W/3W/1,5W
Maximaler SPL/1m  105,7 dB
SPL 1W /1m  97,9 dB
Übertragungsbereich  100 - 16.000 Hz
Abstrahlwinkel  180°(H)
Gewicht  1,3 kg
Farbe  weiß
Abmessungen (Durchm.x T)  ca.180 x 110 mm
Deckenausschnitt (Durchmesser): ca.170mm
Max. Deckenstärke:  50 mm

Farbe:  Weiss

Einschliesslich Fräs-, Stemmarbeiten,
Tragringverstärkung und Montagezubehör
liefern, in der Decke montieren, beschriften
und betriebsfertig anschließen.

gebotenes
Fabrikat/Typ  :

................................
Menge: 5,000 Stck

*Hinweis: Kabelanbindung Bestand*
Kabelanbindung Bestand

Die Verkabelung zur bestehenden ELA-Anlage
Kapierraum Bestandsgebäude zum Pavillion
erfolgt über mittels Erdkabel 4x2x0,8mm²
über eine bestehende Leerrohranbindung im
Aussenbereich.
Gebäudeeintritt und Gebäude austritt
werden jweils mit einem Überspannungschutz ausgerüstet.

*Hinweis: Vorbedinungen*
Vorbedingungen
==============

Dieser Abschnitt umfaßt die Lieferung und
betriebsfertige Montage sämtlicher Installationskabel
und -leitungen, das Herstellen von Anschlüssen an
bauseitige
Geräte und die Bezeichnung der Kabel an den Enden.

Es dürfen nur Kabel und Leitungen in halogenfreier
Ausführung verwendet werden!

Sämtliche Kabel sind gemäß Verlegungsart einschl.
Klein- und Befestigungsmaterial wie Schrauben, Nägel,
Dübel, Schellen und Registerschienen usw. anzubieten.

Das Herstellen von Bohrungen in Mauerwerks-, Gips- und
Leichtbauwänden für die Durchführung von bis zu drei
Einzelleitungen ist mit den
Einheitspreisen abgegolten.

**01.04.03.0040 A2Y(L2)Y 4x2x0,8 mm² RRK**
Fernmelde-Aussenkabel ISDN

gemäß DIN/VDE 0815, doppelt geschirmt,
bündelverseilt, mit Beidraht.

Typ u. Dimension  : A2Y(L2)Y 4x 2 x 0,8

Lieferung und betriebsfertige Verlegung auf
Kabelrinnen (Kabelwannen, Kabelpritschen,
Gitterrinnen etc.), in Unterflurkanäle oder
in Rohr einziehen.
Menge: 70,000 m

**01.04.03.0050 IH(St)H 2 x 2 x 0,8 RRK**
Fernmelde-Installationskabel ISDN

gemäß DIN/VDE 0815, halogenfrei, doppelt geschirmt,
bündelverseilt, mit Beidraht.

Typ u. Dimension  : JH(St)H 2 x 2 x 0,8

Dämpfung bei  10MHz : 11 dB/100m bei 0,8 mm
  Leiterdurchmesser

Betriebskapazität  : 52 nF/km bei 0,8 mm
bei 800 Hz  Leiterdurchmesser

Lieferung und betriebsfertige Verlegung auf
Kabelrinnen (Kabelwannen, Kabelpritschen,
Gitterrinnen etc.), Bündelschellen, in
Unterflurkanäle oder in Rohr einziehen.
Menge: 350,000 m

**01.04.03.0060 IE-H(St)H 2x2x0,8 mm² / E 30 RRK**
IE-H(St)H 2x2x0,8 mm² /  E 30

Für Kabelanlagen mit integriertem Funktionserhalt gemäß DIN 4102 Teil 12, in Anlehnung
an VDE 0266.
Nennspannung 0,6/1 kV, nach VDE 0207 Teil 24.

Funktionserhalt  :  E 30

Mantelfarbe  :  orange

Lieferung und betriebsfertige Verlegung auf
Kabelrinnen (Kabelwannen, Kabelpritschen,
Gitterrinnen etc.), in Unterflurkanäle oder
in Rohr einziehen.
Das Kabel ist mit den im Prüfzeugnis aufgeführten Tragevorrichtungen oder Befestigungsmitteln so zu installieren, daß der Funktions
erhalt E 30 gewährleistet wird.
Menge: 70,000 m

**01.04.03.0070 IE-H(St)H 2x2x0,8 mm² / E 30 Einzelverlegung**
JE-H(St)H 2 x 2 x 0,8 E30
Einzelverlegung
mit

* Integriertem Funktionserhalt (Isolationserhalt) nach DIN 4102, Teil 12, von
  30 Minuten
* Mantelfarbe orange
* Zugelassenes Befestigungsmaterial

Typ u. Dimension  : JE-H(St)H 2 x 2 x 0,8
  ST III Bd E 30 FRNC

einschl. Zulassungsbescheid für Kabel und
Schellen.
Lieferung und betriebsfertige Verlegung auf
Putz, an Betondecke oder an Tragekonstruktionen
als Einzelverlegung nach DIN 4702 einschliesslich Schellen, Haltewinkeln und Schwerlastankern
im Abstand von 30cm.
Menge: 100,000 m

*Hinweis: Dienstleistungen*
DIENSTLEISTUNGEN

**01.04.03.0080 Inbetriebnahme nach Umbau**
Inbetriebnahme
Teilnahme an der Inbetriebnahme der Anlage
durch den AN ELA- Anlage.
Menge: 1,000 psch

**01.04.03.0090 Schallpegelmessung**
Schallpegelmessung

aller akustischen Alarmierungseinrichtungen
entsprechend den aktuellen Vorgaben der
Schulbaurichtlinie.

Die Pegelmessung (Vormessung) ist vor Montage
in allen Räumen durch Auslösung provisorisch
installierter Alarmierungseinrichtungen
durchzuführen.

Nach Abschluss der Inbetriebnahme ist die
Pegelmessung (Nachmessung) bei Betrieb der fest
installierten Alarmierungseinrichtungen erneut
durchzuführen und anhand eines Prüf- und
Messprotokolls nachzuweisen.
Menge: 1,000 psch

**01.04.03.0100 Ergänzung Revisionspläne**
Ergänzung der Revisionspläne
3-fach auf den Ist-Zustand passende
Revisionspläne mit eingetragenen Geräten und
dem Leitungsnetz einschl. aller Verteiler und
deren Belegung.
Eintrag der Ergebnisse der Schallpegelmessung
je Raum im Normal- und Alarmfall.
Menge: 1,000 St

##### Abschnitt 01.04.04 HAUSALARMANLAGE

**01.04.04.0010 Hausalarmzentrale 1 Ringbusleitungen**
Hausalarmzentrale als Kompaktanlage

mit 1 Ringbusleitung für 127 Teilnehmer

Kompakter mikroprozessorgesteuerter,
notbetriebsredundanter Brandmelde-
Computer mit integrierter Ring- /
Stichleitungstechnik nach DIN EN 54,
DIN 14675, VDS und VDE 0833.
Leistungsmerkmale:
-Integrierte Ring-/Stichleitungs-
 technik
-Länge der Ringleitung bis zu 3,5 km
-Bis zu 127 Busteilnehmer
(Brandmelder bzw. Handmelder)
-Bis zu 127 Meldergruppen
-Betrieb von busversorgten, synchron
 gesteuerten Alarmgebern (optisch /
 akustisch / Sprache) in verschiedenen
 Alarmierungsbereichen
-Betrieb von busversorgten, synchron
 gesteuerten automatischen Brandmeldern
 mit integrierten Alarmgebern (optisch /
 akustisch / Sprache) in verschiedenen
 Alarmierungsbereichen
-Betrieb von verschiedenen Eingangs-/
 Ausgangs-Buskopplern
-konzentriertes Bedienfeld mit Tastatur und
 LCD-Anzeige zur Bedienung und zur klaren und
 übersichtlichen Darstellung von einlaufenden
 Meldungen (Einzelmelderidentifizierung)
-Schnittstelle für die Anbindung zusätzlicher
 Parallelanzeigen und Bediengeräte an die
 Hausalarmzentrale.
-4 Relais, frei programmierbar
 potenzialfrei, 30V DC/2A oder 60V DC/1A
-2 Ausgänge zum Anschluss akustischer
 bzw. optischer Signalgeber gem.
 EN 54-13 (je 29 V DC/max. 500 mA)
-1 Schnittstelle zu einer
 Übertragungseinrichtung (AÜE) für
 Brandmeldungen (12 V DC / max. 200mA)
-1 Schnittstelle zu einer
 Übertragungseinrichtung (ÜE) für
 Störungsmeldungen (12 V DC / max. 200mA)
-1 Standard-Schnittstelle Löschen für
 Brandfallsteuerung Typ C gem.
 DIN EN 54-2
-RS485-Schnittstelle zum Anschluss von
 Feuerwehrbedienfeld und
 Feuerwehranzeigetableau
-1 Ausgang ext 29 V / 0,5 A-, zur
 Spannungsversorgung externer Teilnehmer
-bis zu 72 h Notstromüberbrückung
-Meldergruppeneinzelanzeige integriert
-Funktion "Verzögerung der Weiterleitung"
 (gem. DIN VDE 0833-2)
-Funktion "Zwei-Meldungs-Abhängigkeit"
 (gem. DIN VDE 0833-2 zur Vermeidung von
 Falschalarmen),
-Alarmzwischenspeicherung, Mehrgruppen-

abhängigkeit oder Mehrmelderabhängigkeit
Alarmzähler/Ereignisspeicher für min.
 1.000 Auslösungen
Technische Daten:
Nennspannung: 230 V AC
Ruhestrom 24 V DC max. 100 mA
(ohne Peripherie)
Akkukapazität max. 2 x 12 Ah
bis zu 72 h Notstromüberbrückung
Anschlussklemmen 0,6 mm ...1,5 mm2
Umgebungstemperatur: -5°C . 45°C
Schutzart: IP30

Abmessungen (BxHxT) ca. 450x320x185 mm

Liefern und betriebsfertig montieren.

gebotenes
Fabrikat/Typ  :

................................
Menge: 1,000 Stck

**01.04.04.0020 Brandschutz-Wandgehäuse F30 L**
Brandschutz-Wandgehäuse F30

Belüftetes F30 Brandschutz-Hängegehäuse
zur Aufnahme zuvor beschriebene Hausalarmzentrale.
Die Montage der Zentrale im Brandschutz-Wandgehäuse F30 Schutzgehäuse erfüllt die
Anforderungen der MLAR bzw.LAR nach DIN
4102 Teil 12, wenn die HAZ zur
Alarmierung im Schadensfall verwendet
wird.
Kabelbündeleinführung durch Kabelschott
von unten oder oben.
Montage der HAZ auf flexiblem
Tragschienensystem.Türverschluß erfolgt
durch Schwenkhebel über eine Schubstange
mit 2-Punkt-Verriegelung inkl.
Blind-Profilhalbzylinder
Technische Daten
Farbe: lichtgrau, ähnlich RAL 7035

Gewicht ca.160 kg
Abmessungen (BxHxT)
ca. 650 x 1350 x 450 (außen)
ca. 500 x 1200 x 340 (innen)

Liefern und montieren.
Menge: 1,000 Stck

**01.04.04.0030 Druckknopfmelder Hausalarm**
Druckknopfmelder Hausalarm

in Prozeßanalogtechnik, mit Mikroprozessorauswertung im schlagfesten Kunststoffgehäuse,

"Farbe Blau"

mit der Aufschrift

"Hausalarm"

- Mehrfachabfrage zur Reduzierung der Falschalarme, die durch elektromagnetische Beeinflussung des Melders und des Leitungsnetzes
  verursacht werden können

- automatische Inspektionsschaltung. Damit
  läßt sich der Melder zu jedem Zeitpunkt
  vor  Ort prüfen, ohne daß an der Zentrale
  Inspektionseinstellungen notwendig werden.

- Mit eingebauter roter Leuchtdiode zur
  Anzeige der erfolgten Alarm- bzw. Inspektionsauswertung in der Zentrale

- Anzeige der Melder-Nr. im Alarmfall zur
  schnellen Brandbekämpfung
  (Einzelidentifizierung)

- Anzeige der Melder-Nr. bei Melderstörung zur
  schnellen Lokalisierung der Störung
  (Einzelidentifizierung)

liefern, montieren und betriebsfertig anschließen.

gebotenes
Fabrikat/Typ  :

................................
Menge: 3,000 St

**01.04.04.0040 Multifunktionsmelder programmierbar**
Multifunktionsmelder programmierbar

mit 2 integriertem optischen Rauchmelder und
Thermomelder mit zeitlicher Signalanalyse und
Verknüpfung beider Meldefunktionen, in Prozeßanalogtechnik, mit Mikroprozessorauswertung zur
Früherkennung von Bränden
Frei programmierbare Verknüpfung der Auslöse- kriterien
als UND/ODER Funktion einschliesslich programmierbarer
Unterdrückung einer Funktion (zB. optische Auslösung
über externen Schlüsselschalter).

- Mit Thermodifferenzial oder Maximalwertauslösung (Auslösetemperatur: ca. 58(+-4)°C),
- Es wird das Prinzip der Rückwärtssteuerung
  gefordert, damit gleichmäßige Ansprechempfindlichkeit bei allen Bränden mit
  sichtbarerRauchentwicklung
- Summensignalauswertung zur Reduzierung der
  Fehlalarme, die durch elektromagnetische
  Beeinflussung des Melders und des Leitungsnetzes verursacht werden können
- Ruhewertnachführung zur Eliminierung von Verschmutzungs- und Umgebungseinflüssen, damit
  gleichmäßige Ansprechempfindlichkeit während
  der gesamten Betriebszeit.
  Die Anzeige eines Trend`s bzw. einer Diagnose
  ist nicht ausreichend.
- Anzeige der Melder-Nr. im Alarmfall zur
  schnellen Brandbekämpfung
  (Einzelidentifizierung)
- Anzeige der Melder-Nr. bei Melderstörung zur
  schnellen Lokalisierung der Störung
  (Einzelidentifizierung)
- LED-Anzeige am Melder
- Überwachung der elektronischen Meßwerte
- vergossene Elektronik zum Schutz gegen
  Verschmutzung und Feuchtigkeit

Meldereinsatz einschl. Melderfassung
liefern, montieren und betriebsfertig anschließen.

gebotenes
Fabrikat/Typ  :

................................
Menge: 2,000 St

**01.04.04.0050 Multifunktionsmelder programmierbar akustisch**
Multifunktionsmelder programmierbar

als Kombinationsmelder programmierbar mit
integriertem optischen Rauchmelder und
Thermomelder wie vorstehend beschrieben,
jedoch mit:

- Integriertem Alarmtongeber, alternativ
  in Meldereinheit oder Meldersockel
- Schalldruck im Abstand ca. 96 dB (A)
- Betriebsspannung über Ringbussystem 42V=
- Stromaufnhame max. 10 mA

Meldereinsatz einschl. Melderfassung
liefern, montieren und betriebsfertig anschließen.

gebotenes
Fabrikat/Typ  :

................................
Menge: 15,000 Stck

**01.04.04.0060 Sockeladapter a.P**
Sockeladapter a.P

für Aufputzmontage vorstehend beschriebener Melder.
Zur Vormontage mit Installationsrohren  einschliesslich
Verschraubungen NG11

liefern, montieren und betriebsfertig anschließen.
Menge: 2,000 St

**01.04.04.0070 Montagewinkel**
Melder-Montagewinkel

zur variabelen Montag an Dachschrägen für lotrechten Positionierung der Melder.

liefern, montieren und betriebsfertig anschließen.
Menge: 4,000 St

**01.04.04.0080 Adressierbare Elekronische Warntonsirene**
Elekronische Warntonsirene, adressierbar

zur Anbindung an die BMZ über das Ringbussystem
für AP-Montage im Innenbereich,

- Schalldruck im Abstand ca. 96 dB (A)
- Betriebsspannung über Ringbussystem 42V=
- Stromaufnhame max. 10 mA
- Schutzart IP 65
- Verschiedene Tonfrequenzen einstellbar
- 2 getrennte Eingänge zur Ansteuerung
  unterschiedlicher Alarmtonsignale.
- kurzschluss und unterbrechungsfreie
  Verdahtung einschliesslich
  Überwachungseinrichtung.
- integrierter Trenner

Liefern, montieren und betriebsfertig anschließen.
Menge: 1,000 St

**01.04.04.0090 Melderschilder HDM**
Melderschilder

für Handdruckknopfmelder oder Melderparallelanzeigen

- zur Kennzeichnung der Melder, entsprechend
  DIN 14 675  mit Meldergruppe und Melder-Nr.
- Ausführung als Resopal Schild graviert,
  Ausführung  rechteckig, weisse Schrift auf
  rotem Grund.
- Abmessungen:  15 x 35 mm
- Schriftgrösse:  10mm

Die Ziffern müssen gut erkennbar und lesbar sein.
Liefern und montieren.
Menge: 3,000 St

**01.04.04.0100 Melderschilder**
Melderschilder

- zur Kennzeichnung der Melder, entsprechend
  DIN 14 675 mit Meldergruppe und Melder-Nr.
- Ausführung als Resopal Schild graviert,
  Ausführung rund, weisse Schrift auf rotem
  Grund.

- Durchmesser:  35mm  Raumhöhe <= 2,5m
  70mm  Raumhöhe > 2,5m
- Schriftgrösse:  10mm  Raumhöhe <= 2,5m
  min. 15mm  Raumhöhe > 2,5m

Die Ziffern müssen gut erkennbar und lesbar sein.
liefern und montieren.
Menge: 15,000 St

**01.04.04.0110 Empfangsbaustein für Ringbustechnik**
Empfangsbaustein

für Ringbustechnik ausgelegt,
zum Anschluß von Meldekontakten
(z. B. Sprinkler- Alarmkontakte)
für die Weiterleitung von Meldungen an die
BMZ. Alle Leitungen -auch die zwischen dem
Empfangsbaustein und den Kontakten- müssen auf
Drahtbruch und Kurzschluß überwacht werden,
mit:

- Mehrfachabfrage zur Reduzierung der Fehlalarme, die durch elektromagnetische
  Beeinflussung des Empfangsbausteins und des
  Leitungsnetzes verursacht werden können.

- Eingebaute rote Leuchtdiode (LED) zur
  Anzeige der erfolgten Alarm- bzw. Inspektionsauswertung in der Brandmeldezentrale.

- Anzeige der Melder-Nr. des Empfangsbausteins im Alarmfall zur schnellen Brandbekämpfung.

- Anzeige der Melder-Nr. des Empfangsbausteins zum schnellen Lokalisieren von
  Störungen.

- Stromversorgungseinheit

- Kunststoffgehäuse IP42

- graviertes Bezeichnungsschild, ca.
  30 x 20 mm groß, Material aus Resopal,
  dauerhaft auf der Frontseite befestigt,
  mit Kennzeichnung der Meldergruppe

Liefern, montieren und betriebsfertig
anschließen.
Menge: 1,000 Stck

**01.04.04.0120 Steuerbaustein für Ringbustechnik**
Steuerbaustein
mit Funktion nach dem Ringbussystem in
2-Draht-Technik, zum melderabhängigen Steuern
von gebäudetechnischen Betriebsmitteln (z. B.
Türsteueranlagen, Ventilatoren etc.) mit:

- Potentialfreiem Wechselkontakt,
  Belastbarkeit 30V/1A
- Mehrfachsteuerimpulslogik zur Vermeidung von
  Fehlauslösungen, die durch elekrtomagnetische
  Beeinflussung des Steuerbausteins und des Leitungsnetzes verursacht werden können
- Anzeige der Melder-Nr. bei Störung des
  Steuerbausteins zur schnellen Lokalisierung
  der Störung
- Stromversorgungseinheit
- Kunststoffgehäuse IP42

Liefern, montieren und betriebsfertig
anschließen.
Menge: 1,000 Stck

*Hinweis: Vorbedingungen*
Vorbedingungen

Dieser Abschnitt umfaßt die Lieferung und
betriebsfertige Montage sämtlicher Installationskabel und -leitungen, das Herstellen von Anschlüssen an bauseitige
Geräte und die Bezeichnung der Kabel an den
Enden.

Sämtliche Kabel sind gemäß Verlegungsart einschl. Klein- und Befestigungsmaterial
wie Schrauben, Nägel, Dübel, und Schellen
usw. anzubieten.

Es dürfen nur Kabel und Leitungen in halogenfreier Ausführung verwendet werden!

Das Herstellen von Bohrungen in Mauerwerks-, Gips- und Leichtbauwänden für die Durchführung
von bis zu drei Einzelleitungen ist mit den
Einheitspreisen abgegolten.

*Hinweis: Kabel und Leitungsverlegung*
Kabel und Leitungsverlegung

Sämtliche Kabel und Kabelwege sind halogenfrei
auszuführen.

Die Verkabelung der Ringbusleitungen erfolgt
mittels Brandmeldekabel J-H(St)H 2x2x0,8
gemäß DIN/VDE 0815.
Ringbusleitungen, die gleichzeitig als Alarmierungsleitungen dienen, dürfen jeden
Brandabschnitt nur einmal durchlaufen.
Ist dies aus baulichen Gründen nicht möglich,
muss mindestens 1 Ringbusleitung in diesem
Brandabschnitt mit Integriertem Funktionserhalt (Isolationserhalt) nach DIN 4702,
Teil 12, von 30 Minuten verlegt werden.

Besonders zu beachtende Vorschriften

Es sind alle zutreffenden Vorschriften und
Richtlinien zu beachten, insbesondere die
DIN 14 675, die VDE 0800, VDE 0828-2 und
VDE 0804, jeweils in der neuesten Fassung.

**01.04.04.0130 NHXMH-J 3x2,5mm² Leitung halogenfrei RRK**
NHXMH-J 3x2,5 mm² Leitung halogenfrei

Lieferung und betriebsfertige Verlegung auf
Kabelrinnen (Kabelwannen, Kabelpritschen,
Gitterrinnen, etc.), in Unterflurkanälen,
Doppelboden, Steigetrassen incl. Befestigung
oder in Rohr einziehen.
Menge: 15,000 m

**01.04.04.0140 Netzanschluß 230 V**
Netzanschluß 230 V
für externe Netzteile und die Brandmeldezentrale mit
roter Kennzeichnung
kompl. mit Absicherung in der Unterverteilung
liefern und montieren.
Menge: 1,000 St

**01.04.04.0150 Brandmeldekabel J-H(St)H 2x2x0,8 RRK**
Brandmeldekabel J-H(St)H 2x2x0,8
gemäß DIN/VDE 0815, halogenfrei, geschirmt,
lagenverseilt, PVC-Mantel, mit Beidraht, mit
dem roten Aufdruck "Brandmeldekabel".

Typ u. Dimension  : J-H(St)H 2 x 2 x 0,8

Lieferung und betriebsfertige Verlegung auf
Kabelrinnen (Kabelwannen, Kabelpritschen,
Gitterrinnen, etc.), in Unterflurkanälen,
Doppelboden, Steigetrassen incl. Befestigung
oder in Rohr einziehen.
Menge: 150,000 m

**01.04.04.0160 Brandmeldekabel J-H(St)H 2x2x0,8 ZD**
Brandmeldekabel J-H(St)H 2x2x0,8 aP
gemäß DIN/VDE 0815, halogenfrei, geschirmt,
lagenverseilt, mit Beidraht, mit
dem roten Aufdruck "Brandmeldekabel".

Typ u. Dimension  : J-H(St)H 2 x 2 x 0,8

Lieferung und betriebsfertige Verlegung und Be-
festigung in Zwischendeckenbereichen (vor deren
Montage) an der Rohdecke. Die Befestigung
hat alle 30 cm zu erfolgen. Bei mehreren Kabeln
ist eine betriebssichere Bündelung zulässig.
Menge: 50,000 m

**01.04.04.0170 Brandmeldekabel J-H(St)H 2x2x0,8 ST**
Brandmeldekabel J-H(St)H 2x2x0,8 uP
gemäß DIN/VDE 0815, halogenfrei, geschirmt,
lagenverseilt, mit Beidraht, mit
dem roten Aufdruck "Brandmeldekabel".

Typ u. Dimension  : J-H(St)H 2 x 2 x 0,8

Mit KSV-Schellen liefern und auf Steigetrassen
im Steigeschacht betriebsfertig geordnet verlegen. Befestigung an jeder Sprosse mit KSV-Schellen.
Menge: 10,000 m

**01.04.04.0180 Brandmeldekabel J-H(St)H 6x2x0,8 RRK**
Brandmeldekabel J-H(St)H 6x2x0,8
gemäß DIN/VDE 0815, halogenfrei, geschirmt,
lagenverseilt, mit Beidraht, mit roten Aufdruck
"Brandmeldekabel".

Typ u. Dimension  : J-H(St)H 6 x 2 x 0,8

Lieferung und betriebsfertige Verlegung auf
Kabelrinnen (Kabelwannen, Kabelpritschen,
Gitterrinnen, etc.), in Unterflurkanälen,
Doppelboden, Steigetrassen incl. Befestigung
oder in Rohr einziehen.
Menge: 30,000 m

**01.04.04.0190 Brandmeldekabel E30 2x2x0,8 EV**
Brandmeldekabel E30 Einzelverlegung
mit Funktionserhalt zur Ringbusverkabelung

* Integriertem Funktionserhalt (Isolationserhalt) nach DIN 4702, Teil 12, von
  30 Minuten

* Mantelfarbe rot

* Aufdruck auf dem Mantel
  BRANMELDEKABEL E 30

* Zugelassenes Befestigungsmaterial für
  Holzbauweise

Typ u. Dimension  : JE-H(St)H 2 x 2 x 0,8
  ST III Bd E 30 FRNC

einschl. Zulassungsbescheid für Kabel und
Schellen.
Lieferung und betriebsfertige Verlegung
mittels zugelassenen Tellerkopfschrauben
entsprechender Länge an Decken
oder Bindern nach DIN 4702 einschliesslich Schellen, im zulässigen Abstand.
Menge: 150,000 m

**01.04.04.0200 Brandmeldekabel E30 6x2x0,8 EV**
Brandmeldekabel E30 Einzelverlegung
mit Funktionserhalt zur FAT-Verkabelung

* Integriertem Funktionserhalt (Isolationserhalt) nach DIN 4702, Teil 12, von
  30 Minuten

* Mantelfarbe rot

* Aufdruck auf dem Mantel
  BRANMELDEKABEL E 30

Typ u. Dimension  : JE-H(St)H 6 x 2 x 0,8
  ST III Bd E 30 FRNC

einschl. Zulassungsbescheid für Kabel und
Schellen.
Lieferung und betriebsfertige Verlegung
mittels zugelassenen Tellerkopfschrauben
entsprechender Länge an Decken
oder Bindern nach DIN 4702 einschliesslich Schellen, im zulässigen Abstand.
Menge: 30,000 m

**01.04.04.0210 H07V-K 1 x 10 mm² RRK**
Isolierte Starkstromleitung
nach VDE 0250, als Kunststoffaderleitung
nach DIN 47702, flexibel, als Potentialausgleichsleitung für Verteilerschränke

Typ und Dimension  : H07V-K 1 x 10 mm²
  grün/gelb

Lieferung und betriebsfertige Verlegung auf
Kabelrinnen (Kabelwannen, Gitterrinnen,
Kabelpritschen, etc.), in Unterflurkanäle
oder in Rohr einziehen.
Menge: 15,000 m

*Hinweis: Dienstleistungen*
DIENSTLEISTUNGEN

**01.04.04.0220 Einweisung und Unterweisung Hausalarmanlage**
Einweisung und Unterweisung Hausalarm

des Bedien- und Wartungspersonals für
Programmier- und Serviceleistungen der gesamten
Hausalarm anlage.
Der AN verpflichtet sich während der Montage und der
Probebetriebsabläufe das Wartungs- und
Bedienungspersonal des AG ausreichend zu
unterweisen.

Für die Einweisung des Betriebspersonals sind
spätestens 2 Wochen vor der Inbetriebsetzung
zusätzlich ausführliche Funktions- und
Betriebsbeschreibungen für alle Geräte und Anlagenteile
in 2- facher Ausfertigung zur Verfügung zu stellen.

Zum Abschluß der Einweisung wird ein Protokoll
angefertigt, mit dem das Bedienungspersonal
bestätigt, daß die ausreichende Einweisung
erfolgt ist.
Menge: 1,000 psch

**01.04.04.0230 Inbetriebnahme Hausalarmanlage**
Inbetriebnahme Hausalarmanlage

Kompl. Inbetriebnahme der Anlage mit Er-
stellung sämtlicher Prüf- und Meßprotokolle.
Menge: 1,000 psch

##### Abschnitt 01.04.05 EINBRUCHMELDEANLAGE

*Hinweis: Hinweis*
Das Gebäude ist bauseits mit einer
EMA-Anlage Fabrikat Siemens ausgerüstet.

Im Kopierraum im EG des Bestandsgebäude ist
bereits eine EMA-Anlage vorhanden.

Diese Bestandsanlage wird im Zuge der
Baumaßnahme erweitert:

Bei der Anlage handelt es sich um eine Strangverkabelung. Die Anlage muss für den Pavillion um einen Strang erweitert werden.

**01.04.05.0010 Erweiterungsmodul**
Erweiterungsmodul

Mit dem Erweiterungsmodul
lässt sich das SPC-System via X-BUS um 8
drahtgebundene Meldergruppen und 2 frei
programmierbare Relaisausgänge
erweitern.
Die Ausgänge sind spannungsfreie Relais,
die jeweils über Schliesser- und Öffner-
Klemmen verfügen.
Das Erweiterungsmodul ist in ein
sabotagegeschütztes Gehäuse eingebaut.
Es verfügt über eine X-BUS-Status-LED
und einen integrierten Summer für die
Geräteidentifizierung.

Technische Daten:
-Spannungsversorgung 9,5 - 14VDC
-Stromaufnahme Aktiv: max.80mA bei 12VDC
-Stromaufnahme Ruhe:  max.40mA bei 12VDC
-Betriebstemperatur: -10° bis +50°C
-Farbe: RAL 9003 (Signalweiss)
-Gewicht: 0,350kg
-Abmessungen (BxHxT): 200x153x47mm
-Gehäuse: Kunststoffgehäuse (ABS)
-Zulassung: VdS G112127, Klasse C

Lieferung und betriebsfertige Montage.

Produktvorgaben:

Aufgrund unterschiedlicher Merkmale von Produkten wären unverhältnismäßige Schwierigkeiten und der Aufwand bei der
Integration zu erwarten.

Festgelegtes Produkt: Vanderbilt SPCE652.100
Menge: 2,000 Stck

**01.04.05.0020 IR-Bewegungsmelder 15m**
Der Infrarot-Bewegungsmelder dient der Raum- oder
Objektsicherung in Innenräumen.
Die XTRAP-Signalauswertung bietet eine
zuverlässige Detektion von Eindringlingen bei hoher Falschalarmsicherheit.
Ein passiver Unterkriechschutz dient zur
Überwachung des Bereichs unterhalb des
Melders.
Eigenschaften:
- Abmessungen (BxHxT): 73 x 146 x 54 mm
- Farbe: verkehrsweiß (RAL 9016)
- Versorgungsspannung: 9 bis 15 V/DC
- Betriebstemperatur: -10 °C bis +50 °C
- XTRAP-Signalauswertung
- Digitales Pyroelement
- Anschluss in konventioneller
 Linientechnik
- Mikroprozessorgesteuerte Signalverarbeitung
- Erfassungsbereich: 15 m
- Unterkriechschutz
- Manuelle Empfindlichkeitseinstellung
- Multifunktionelle Anzeige
- Alarmspeicherfunktion
- Gehtestfunktion
- Separate Relaisausgänge für Sabotage
 und Alarm
- Überwachung auf Unterspannung
- Abdecküberwachung (2 Betriebsarten)
- Automatischer 24h-Selbsttest
- Integrierte Wandabreißsicherung
- Separater Relaisausgang für Störung
- Umweltklasse nach VdS 2110: Klasse II
- Schutzart: IP30
- VdS-Klasse: C
- VdS-Anerkennung: G114112
- EN 50131-2-2: Grad 3

Produktvorgaben:

Aufgrund unterschiedlicher Merkmale von Produkten wären unverhältnismäßige Schwierigkeiten und der Aufwand bei der
Integration zu erwarten.

Festgelegtes Produkt: Comstar VAYO pro C15
Menge: 7,000 Stck

**01.04.05.0030 Magnetkontakt ws 10m**
Magnetkontakt

Der Einbaumagnetkontakt  ist
zum Anschluss an Differenziallinien
geeignet.
Der Kontakt und der Magnet können
parallel oder stirnseitig zueinander
montiert werden.
Zur stirnseitigen Montage werden
2 Einbauflasche mitgeliefert. Zur
parallelen Montage stehen die
Aufbauteile EMK-AT6/8 und Einbaugehäuse
EMK-EG6/8 als Zubehör zur Verfügung.
-Schaltspannung: max.100VDC
-Schaltstrom: max.0,5A
-Abmessungen Magnet(ØxL): 8x40mm
-Abmessungen Kontakt (ØxL): 8x32mm
-Schutzart: IP67
-Schaltkontakt: 1-poliger Schließer
-Anschlusskabel: 4m LIYY 4x0,14 CU,
verzinnt
-Farbe: Weiß
-VdS-Anerkennung: G191564
-VdS-Klasse: B

Produktvorgaben:

Aufgrund unterschiedlicher Merkmale von Produkten wären unverhältnismäßige Schwierigkeiten und der Aufwand bei der
Integration zu erwarten.

Festgelegtes Produkt: Siemens EMK 48 ws LSA
Menge: 3,000 Stck

**01.04.05.0040 Riegelschaltkontakt ws 10m**
Riegelschaltkontakt

Der Riegelschaltkontakt mit 10m
Anschlusskabel ist zur Montage im
Türschließblech von Innen- und
Aussentüren geeignet und dient zur
elektrischen Überwachung des
mechanischen Riegelschlosses auf
Verschluss.

-Schaltspannung max. 30 VDC
-Schaltstrom max. 300 mA
-Kontaktbelastung max. 3 W
-Schutzart: IP67
-Kabeltyp: LIYY 3 x 0,14mm²
-Umgebungstemperatur fest verlegtes
Kabel: -25°C bis +70°C
-Umgebungstemperatur flexible verlegtes
Kabel: -5°C bis +50°C
-VdS-Anerkennung : G107060
-VdS-Klasse : C

Produktvorgaben:

Aufgrund unterschiedlicher Merkmale von Produkten wären unverhältnismäßige Schwierigkeiten und der Aufwand bei der
Integration zu erwarten.

Festgelegtes Produkt: Siemens RS C
Menge: 3,000 Stck

**01.04.05.0050 Montage- Werkplanung**
Montage- Werkplanung
Erstellen einer Montage- Werkplanung auf
Basis der übergebenen
Ausführungsplanung, mit
Abstimmung aller vor Ort festgestellten
Besonderheiten, für die eine
System- und Anlagenspezifische Anpassung
und/oder Verbesserung
möglich/erforderlich ist.
Menge: 1,000 psch

**01.04.05.0060 Verkabelungsübersicht**
Verkabelungsübersicht
Erstellen einer Verkabelungsübersicht,
auf Basis der Ausführungsplanung und
Übergabe an die für die
Verkabelung beauftragte Elektrofirma,
mit Einweisung und Angabe aller für die
Verkabelung erforderlichen
Angaben.
Menge: 1,000 Stck

**01.04.05.0070 Projektleitung und Koordination**
Projektleitung und Koordination
Überwachung der Realisierung des
Projekts, Teilnahme an Besprechungen
Koordination der Termine
Projektabwicklung und Koordination des
gesamten Liefer- und Leistungsumfanges
bestehend unter anderem aus:
- Teilnahme an vereinbarten gewerkespezifischen
Baustellenbesprechungen
- Abstimmung und Festlegung von Art und
Umfang von Vorleistungen.
- Mitwirkung zur Terminplanerstellung
- Ressourcenplanung intern /extern
- Koordination der Bestellprozesse
- Projektfortschrittsüberwachung
- Reporting intern/ extern
Menge: 1,000 Stck

**01.04.05.0080 Dokumentation**
Dokumentation
Dokumentation für die Einbruchmeldeanlage.
Grundvoraussetzung für die Erstellung
der Dokumentation ist die Übergabe eines
Datenträgers mit den aktuellen
Zeichnungen in dem Format
Auto CAD R14 oder Auto CAD2000.
inklusive
Bedienungsanleitung
Versorgungsausdruck
Meldegruppenverzeichnis
Blockdiagramm
Liste der Anlagenteile
Revisionszeichnung
Ausführung gemäß ZTV.
Menge: 1,000 Stck

**01.04.05.0090 Gesamtinbetriebnahme**
Gesamtinbetriebnahme
Inbetriebnahme Gesamtanlage
Pauschalbetrag für die erforderliche
Inbetriebnahme der Gesamt-Anlage
und der Durchführung der notwendigen
Funktionsüberprüfungen.
Die Erstinbetriebnahme ist
in Abstimmung mit dem Auftraggeber
durchzuführen.
Die Inbetriebnahme beinhaltet alle
erforderlichen Leistungen wie Messungen,
Abstimmung der Funktionen,
Programmierung der Funktionen und der
Anzeigetexte,
Programmierung der zugehörigen
Koppelmodulansteuerungen für
Brandfallsteuerungen bezogen auf die
gesamte Anlage, Funktionstest aller
Komponenten, Eintrag ins Betriebsbuch,
etc.
Menge: 1,000 psch

**01.04.05.0100 Einweisung und Übergabe Betreiber**
Einweisung und Übergabe Betreiber
Einweisung und Übergabe des Kunden
(Bauherren-Vertretung)
in die errichteten Anlagentechnik,
einschl. Begehung und Darstellung der
Funktionsprüfung in Abhängigkeit
aller praxisorientierten
Abläufe/Darstellungen.
Erstellunge eines
Übergabeprotokolls.
Menge: 1,000 Stck

##### Abschnitt 01.04.06 VERKABELUNG EINBRUCHMELDEANLAGE

*Hinweis: Technische Vorbedinungen*
Technische Vorbedingungen

Die Ausführung der  Einbruchmeldeanlage erfolgt gemäß
VDE 0833 Teil 1 und 2 gemäß VDS Klasse A.

*Hinweis: Kabelanbindung Bestand*
Kabelanbindung Bestand

Die Verkabelung zur bestehenden EMA-Zentrale im
Kapierraum Bestandsgebäude zum Pavillion
erfolgt über Erdkabel 4x2x0,8mm²
über eine bestehende Leerrohranbindung im
Aussenbereich.
Gebäudeeintritt und Gebäude austritt
werden jweils mit einem Überspannungschutz ausgerüstet.

*Hinweis: Vorbedinungen*
Vorbedingungen
==============

Dieser Abschnitt umfaßt die Lieferung und
betriebsfertige Montage sämtlicher Installationskabel und -leitungen, das
Herstellen von Anschlüssen an bauseitige
Geräte und die Bezeichnung der Kabel an
den Enden.

Es dürfen nur Kabel und Leitungen in
halogenfreier Ausführung verwendet werden!

Sämtliche Kabel sind gemäß Verlegungsart
einschl. Klein- und Befestigungsmaterial
wie Schrauben, Nägel, Dübel, Schellen und
Registerschienen usw. anzubieten.

**01.04.06.0010 A2Y(L2)Y 4x2x0,8 mm² RRK**
Fernmelde-Aussenkabel

gemäß DIN/VDE 0815, doppelt geschirmt,
bündelverseilt, mit Beidraht.

Typ u. Dimension  : A2Y(L2)Y 4x 2 x 0,8

Lieferung und betriebsfertige Verlegung auf
Kabelrinnen (Kabelwannen, Kabelpritschen,
Gitterrinnen etc.), in Unterflurkanäle oder
in Rohr einziehen.
Menge: 70,000 m

**01.04.06.0020 IH(St)H 2x2x0,8mm² RRK**
Fernmelde-Installationskabel ISDN

gemäß DIN/VDE 0815, halogenfrei, doppelt geschirmt,
bündelverseilt, mit Beidraht.

Typ u. Dimension  : JH(St)H 2 x 2 x 0,8

Dämpfung bei  10MHz : 11 dB/100m bei 0,8 mm
  Leiterdurchmesser

Betriebskapazität  : 52 nF/km bei 0,8 mm
bei 800 Hz  Leiterdurchmesser

Lieferung und betriebsfertige Verlegung auf
Kabelrinnen (Kabelwannen, Kabelpritschen,
Gitterrinnen etc.), in Unterflurkanäle oder
in Rohr einziehen.
Menge: 20,000 m

**01.04.06.0030 JH(St)H 4 x 2 x 0,8 RRK**
JH(St)H 4 x 2 x 0,8
Lieferung und Verlegung wie vor.
Menge: 250,000 m

**01.04.06.0040 JH(St)H 6 x 2 x 0,8 RRK**
JH(St)H 6 x 2 x 0,8
Lieferung und Verlegung wie vor.
Menge: 10,000 m

##### Abschnitt 01.04.07 INSTALLATION DATENNETZE

*Hinweis: Vorbedingungen*
Vorbedingungen
==============

Es dürfen nur Kabel und Leitungen in halogenfreier Ausführung verwendet werden!

Sämtliche Kabel sind gemäß Verlegungsart, in Teillängen einschl. Klein- und Befestigungs- material wie Schrauben, Nägel, Dübel, Schellen und Registerschienen usw. anzubieten und zu verlegen.

Es dürfen nur Kabel und Leitungen in halogenfreier Ausführung verwendet werden!

**01.04.07.0010 Netzwerk-Wandschrank 21 HE 600x600**
19"- Gestellschrank - 21 HE 3-teilig

als Wandschrank, beidseitig mit variablen Laschen in Befestigungsprofilen, front- und rückseitig, zur Aufnahme aktiver und passiver
19"-Einheiten, als Wand- und Schwenkteil Kabeleinführung von unten oder oben mit Schutzlasche.

Sichttür mit Glaseinsatz, blendfreier  Glasscheibe und Sicherheitsschloss.

Schutzart IP 43 / 54.

Türen sind abschließbar, Schließsystem nach  Angaben des Bauherrn, jeweils mit Profil-Halbzylinder in Schwenkhebelgriff, einschl. Montagesprossen und Multifunktion (hinten und vorne) zur Kabelführung.

Für die Führung / Kabelverlegung der Patchkabel sind in ausreichender Zahl folgende Komponenten vorzusehen:

-  Rangierbügel zur Vertikalführung,
-  HE Klemmleisten über und unter den aktiven
  Komponenten sowie Patchpanelblechen.
-  1 Stück sep. abgesicherter Stromkreis 230V,
  Anbindung an SV-Netz, mit sep. Potentialausgleichsschienen sowie Klemmen.

Anbindung über 16 mm² CU-Leitung.

Alle metallischen Verteilerschrankteile sind über Potential- ausgleichkabel zur Potential-Ausgleichschiene im Schrank anzubinden.

1x6-fach Steckdosenleiste mit Betriebsanzeige mit integriertem Überspannungsschutz und Netzfilter.

Blindplatten
als 19"-Abdeckplatten  / 4 mm Alu-Blech, pauschal für alle o.g. 19"-Gestelle, mit Einzelgrößen bis 6 HE zum Verfüllen
der noch freien Gestellplätze.

Feld-Außenmaße ca. :  Höhe  1050 mm
  Breite  600 mm
  Tiefe  600 mm

Türanschlag  : rechts oder links, entspr.
  der Fluchtrichtung

Kabelführung Abgänge: oben oder unten, entspr.
  den Erfordernissen der
  Kabelinstallation

Lieferung und betriebsbereite Montage.

gebotenes
Fabrikat/Typ  :

................................
Menge: 2,000 Stck

**01.04.07.0020 Patchfeld 24 RJ-45 CAT6, geschirmt,**
Patchfeld 24 RJ-45 CAT6a,

geschirmt,mit 24 Stck vollgeschirmten und
einzelisolierten Keystone RJ-45 Buchsen.

19 Zoll Patchfeld, symmetrisch, eine Höheneinheit, 24 x 8, modular, Kategorie 7 Index A tiefgestellt DIN EN 50173-1, Link-Klasse F Index A tiefgestellt DIN EN 50173-1, Potentialausgleich DIN EN 50310 (VDE 0800-2-310), RJ45-Buchse DIN EN 60603-7-51.

Liefern, montieren, beschriften und betriebsfertig anschließen.

gebotenes
Fabrikat/Typ  :

................................
Menge: 5,000 Stck

**01.04.07.0030 Rangierpanel 19" 1HE**
Rangierpanel 19" 1HE
zur Führung der Rangierkabel einschliesslich
mindestens 5 Stck Bügelhalter liefern und montieren.
Menge: 6,000 Stck

**01.04.07.0040 KAT6 2xRJ45 Anschlussdose, Einbau**
2xRJ-45 KAT6a Anschlussdose,
in UP-Ausführung zum Einbau in Gerätekanal

als 2 x 8-polige  RJ-45 Armatur mit 2 Stck
Keystone Modulen mit schrägem Auslass
mit getrennter, zum Einbau isolierter
Masse. Mit staubgeschütztem Beschriftungsfeld,
Staubschutz für nicht belegte RJ-45-Anschlüsse.
Eine 500 MHz - Zertifizierung aller Anschlusspaare ist nachzuweisen.

Die Anschlussarmatur muss gemäß EIA/TIA 568
die Forderungen auf Nahnebensprechen, Wellenwiderstand und Rückflussdämpfung nach Kategorie 6 übertreffen.

Position versteht sich inkl. liefern, anschließen, beschriften und betriebsbereit einschließlich Einbauschale u.P. in Fensterbank- kanal, Bodentank oder vorgefrästem Mauerwerk montieren und allen Rangierungen bis zur Zentraleinheit.

gebotenes
Fabrikat/Typ  :

................................
Menge: 24,000 Stck

**01.04.07.0050 KAT6 2xRJ45 Anschlussdose, Aufbau**
2xRJ-45 KAT6 Anschlussdose, Aufbau

als 2 x 8-polige  RJ-45 Armatur mit 2 Stck
Keystone Modulen mit schrägem Auslass
mit getrennter, zum Einbau isolierter
Masse. Mit staubgeschütztem Beschriftungsfeld,
Staubschutz für nicht belegte RJ-45-Anschlüsse.
Eine 500 MHz - Zertifizierung aller Anschlusspaare ist nachzuweisen.

Die Anschlussarmatur muss gemäß EIA/TIA 568
die Forderungen auf Nahnebensprechen, Wellenwiderstand und Rückflussdämpfung nach Kategorie 6 übertreffen.

Position versteht sich inkl. liefern, anschließen, beschriften und betriebsbereit
rangieren.

gebotenes
Fabrikat/Typ  :

................................
Menge: 2,000 Stck

**01.04.07.0060 RJ-45 Patchkabel, farbig**
RJ-45 Patchkabel, farbig

als Verbindungskabel mit voll verschweißten RJ-45
Datensteckern, Knickschutz, voll geschirmt, besser
Kategorie 7, mit selbstreinigenden Kontakten, 360°
Kabelauflage, gecrimpt mit max. 0,8 cm konstant
parallele, adernkonzentrisch aufgelegt.
Die Kabel sowie die Stecker sind in den Farben rot,
grün und blau farblich für die verschiedenen
Übertragungsdienste zu trennen.

Länge nach Vorgabe.

Inkl. liefern mit betriebsbereit montierten Steckern.
Menge: 10,000 Stck

**01.04.07.0070 CAT7 Duplex-Datenkabel, RRK**
CAT7 Duplex-Datenkabel S/STP halogenfrei

zur Verlegung im Tettiärbereich, Aufbau:

* 2 verbundenen Kabel, bestehend aus
* 2 verseilte Doppeladern, Durchmesser 1,0 mm
* Je eine Abschirmung pro Doppelader (Metallfolie)
* Gesamtverseilung 4 Paare zur Seele
* Gemeinsame Abschirmung (CU-Geflecht verzinnt)

Kabeltyp z.B. : KS-02YSCH
Dimension  : 2x(4x2AWG 23/1) PiMF-100Ohm

Wellenwiderstand
bei 100 MHz  : 100 +-5 Ohm

Leitungsdämpfung
bei 100 MHz  : < 18 dB/100m

Lieferung und betriebsfertige Verlegung auf
Kabelrinnen (Kabelwannen, Kabelpritschen,
Gitterrinnen etc.) in Unterflurkanäle,
Leitungsführungskanälen oder in Installationsrohre einziehen.
Das Kabel ist bei waagerechten Kabelpritschen
im Abstand von 3,00 m, bei geneigten Kabelpritschen bzw. in Bögen alle 0,6 m mit Kunststoffbandschellen an der Kabelbahn zu befestigen.
Menge: 600,000 m

**01.04.07.0080 CAT7 Duplex-Datenkabel, ST**
CAT7 Duplex-Datenkabel S/STP halogenfrei

zur Verlegung im Tettiärbereich, Aufbau:

* 2 verbundenen Kabel, bestehend aus
* 2 verseilte Doppeladern, Durchmesser 1,0 mm
* Je eine Abschirmung pro Doppelader (Metallfolie)
* Gesamtverseilung 4 Paare zur Seele
* Gemeinsame Abschirmung (CU-Geflecht verzinnt)

Kabeltyp z.B. : KS-02YSCH
Dimension  : 2x(4x2AWG 23/1) PiMF-100Ohm

Wellenwiderstand
bei 100 MHz  : 100 +-5 Ohm

Leitungsdämpfung
bei 100 MHz  : < 18 dB/100m

Mit KSV-Schellen liefern und auf Steigetrassen
im Steigeschacht betriebsfertig geordnet verlegen. Befestigung an jeder Sprosse mit KSV-Schellen.
Menge: 50,000 m

**01.04.07.0090 Messung 8-Draht-Segment KAT 6**
Messung eines 8-Draht-Segmentes bis 200 MHz

mit einem Time-Domain-Reflektometer zur Darstellung der
Leitungsverluste und der Übersprechdämpfung über den
gesamten Streckenverlauf einer sternförmig verlegten
Leitung vom Patchfeld bis zur Anschlussdose, mit
Protokoll in 3-facher Ausfertigung.

Anforderung:  Kategorie 6

Die Ergebnisse sind auf Datenträger (.doc-Format MS)
dem Betreiber mit Unterschrift zu überreichen und der
Dokumentation beizuheften.
Menge: 52,000 Stck

**01.04.07.0100 LWL-Patchfeld Modular 6 LC Duplex MM Grundausbau**
LWL-Patchfeld 6 LC Duplex MM Grundausbau
in modularer Bauweise als 19"-Spleißkassette

mit 1 Modul 6 x LC-Duplex
einschl. LC Duplex-Frontkupplungen und
dazugehörigen Pigtails inkl. Spleißkasten
mit Spleißablage als verlustarmer Übergang
von dem mehrpaarigen Lichtwellenleiter auf
die Einzelanschlüsse, mit Beschriftung.
Farbgebung entsprechend dem 19"-Gestell.

1 St. Spleißkassette für je 12 Fasern,
einschl. Spleißhalter und eingelegten
Sandwich-Spleißschutz je Modul,
LC Duplex-Kupplungen Pigtail LC

Faser:  Multimode OM4
Dämpfung:  max. 0,6 dB

komplett konfektioniert, 0,5 m abgesetzt
und zum Spleißen vorbereitet, inkl.
Messprotokoll je Pigtail sowie am Pigtail
angebrachter Messprotokollnummer.

12 Durchführungskupplungen LC
  1 Höheneinheit

Beschriftungsfeld je Port an der Frontseite,
Abdeckung für oberste Spleißkassette.

Liefern, montieren, beschriften und
betriebsfertig anschließen.
Menge: 4,000 Stck

**01.04.07.0110 LWL halogenfrei 12 Fasern**
Lichtwellenleiter 12 Fasern

OM4 als Außenkabel
Bündeladerkabel, 1 Bündel mit 12 Fasern,
farblich unterschiedlich gekennzeichnet,

Gradientenindex 50/125 um für 850 nm und 1300 nm,

Dämpfung bei  850 nm <= 3 db/km,
Dämpfung bei 1300 nm <= 1 db/km,

Bandbreite (MHz x km) >= 600 bei  850nm
Bandbreite (MHz x km) >= 1200 bei 1300nm

Mindestanforderung:  Bandbreite im 2. Fenster

hohe Zugfestigkeit und gute Verlegbarkeit,

Lieferung und betriebsfertige Verlegung.
Menge: 250,000 m

**01.04.07.0120 LWL Konfektionierung Verteiler**
LWL Konfektionierung Verteiler
Auflegen des Gradientenglasfaserkabel auf die
Verteilgehäuse mittels Konfektionierung von
LWL-Steckern mit keramischer Ferrule 1,25mm
und Knickschutz farbig einschliesslich Pigtail.
Faserlänge min. 1,5 m zur Ablage in Spleisskassette
inkl. aller Verbrauchsmaterialien und haltbarer
Beschriftung in Prägeschrift.

1 Faseranschluß
Menge: 24,000 Stck

**01.04.07.0130 Messung LWL-Faser**
Messung einer LWL-Faser

als Time-Domain-Reflektionsdämpfungsmessung einer LWL-Faser im 1. und 2. Wellenlängenfenster zur Darstellung der Leitungsverluste über den Streckenverlauf mit Protokoll und Kurvenbilddarstellung in 3-facher Ausfertigung.
Menge: 24,000 Stck

**01.04.07.0140 H07V-K 1 x 10 mm² RRK**
Isolierte Starkstromleitung
nach VDE 0250, als Kunststoffaderleitung
nach DIN 47702, flexibel, als Potentialausgleichsleitung für Verteilerschränke

Typ und Dimension  : H07V-K 1 x 10 mm²
  grün/gelb

Lieferung und betriebsfertige Verlegung auf
Kabelrinnen (Kabelwannen, Gitterrinnen,
Kabelpritschen, etc.), in Unterflurkanäle
oder in Rohr einziehen.
Menge: 15,000 m

##### Abschnitt 01.04.08 ÜBERSPANNUNGSSCHUTZ

**01.04.08.0010 Wandverteiler für LSA+**
Wandverteiler für LSA+

ausgeführt als Rangierverteiler montiert
auf Grundplatte aus Stahlblech zum Einbau
nachstehend beschriebener Komponenten
einschliesslich Blitzschutz
und Überspannungseinrichtungen.

Der Verteiler wird bestückt mit:

Montagewannen für LSA+ Leisten 10 DA
2  Stck LSA+ Anschlussleisten 10 DA
1  Stck LSA+ Erdungsleiste

Maße (BXHXT): max.  330 X 330 X 125 mm

Schutzart IP 65.

inkl. aller Befestigungs und Montagematerialien
sowie Sicherheitsschloss komplett liefern und montieren
Menge: 2,000 St

**01.04.08.0020 Blitzstrom Überspannungs-Ableiter 1-2 LSA+**
Überspannungs-Ableiter 10-fach LSA+

Steckmagazin als LSA+ Trennleiste der Bauform
2/10 als Überspannungs-Feinschutzmodul komplett
bestückt mit 10 Stck Schutzsteckern 1 DA.
Zum Einsatz im Blitz-Schutzzonenkonzept an den
Schnittstellen 1-2 und höher.

Einschliesslich Erdungsrahmen und Schilderrahmen
liefern, in vorstehend beschriebenen Verteiler
montieren und betriebsfertig anschließen und
beschriften.
Menge: 6,000 St

##### Abschnitt 01.04.09 SONSTIGE LEISTUNGEN

**01.04.09.0010 Bestands- und Revisionszeichnungen**
Bestands- und Revisionszeichnungen

die als "Besondere Leistung" nach VOB/ C gelten und den letzgültigen Ausführungsstand in räumlicher und funktioneller Hinsicht darstellen.

Ausführung und Umfang gemäß ZTV.
Menge: 1,000 psch

**01.04.09.0020 Teilnahme an Sachverständigenabnahme**
Teilnahme an der Sachverständigenabnahme

inkl. Bereitstellung der erforderlichen
Technischen Unterlagen. Ist aufgrund von
Mängeln eine Wiederholungsprüfung
erforderlich, gehen die hierfür
anfallenden Prüfkosten zu Lasten des
Auftragnehmers.
Menge: 1,000 psch

#### Bereich 01.05 WARTUNGSARBEITEN

##### Abschnitt 01.05.01 WARTUNG HAUSALARMANLAGE

*Hinweis: Hinweis zur Kalkulation der Wartung*
Hinweis zur Kalkulation der Wartung

Gegenstand der Positionen dieses Titels sind
Inspektions-, Wartungs- und Instandsetzungs- arbeiten an den technischen Anlagen und Einrichtungen der im vorstehenden Leistungsverzeichnis beschriebenen Anlagen und Anlagenteile. Zu berücksichtigen sind die herstellerspezifischen Anforderungen und die allgemein anerkannten Regeln der
Technik.
Die einschlägigen Vorschriften und Regelwerke (z. B. VDMA-Richtlinien) sind bei der Wartung einzuhalten.
Mit der Pauschale sind auch alle Nebenkosten, z. B. Fahr- und Transportkosten, Auslösungen, Tage- und Übernachtungsgelder, Schmutz- und Erschwerniszulagen, Überstunden sowie Sonn- und
Feiertagszuschläge abgegolten.
Der Auftragnehmer ist - auch außerhalb der regelmäßigen Wartungstermine - verpflichtet, Störungen zu beseitigen, welche die
Sicherheit oder den Betrieb der Anlage gefährden oder ausschließen.
Dies hat er durch einen Bereitschaftsdienst zu
gewährleisten. Bei Eintreten einer Störung muss er diese unverzüglich innerhalb von 2 Werktagen
beseitigen. Sollte dies aus anlagenspezifischen Gründen nicht möglich sein, muss er, sofern
dies erforderlich ist, einen Notbetrieb mit der Anlage fahren.

Kalkulationsgrundlagen:

Art des Wartungsvertrages: Standard-Wartungsvertrag
Art der Anlage: Hausalarm Anlagen

Die Verjährungsfrist für Mängelansprüche
(Gewährleistungszeit)
beträgt gemäß VOB Teil B §13 4 Jahre für die gesamte Leistung, bei Abschluss des hier ausgeschriebenen Wartungsvertrages.

**01.05.01.0010 Wartung Hausalarmanlage während der Gewährl.**
Instandhaltung und Wartung
Wartung, Inspektion und Instandsetzung dr vollständigen
Hausalarmanlage entsprechend den Vorschriften der VDE 0833 (ohne Feuerwehraufschaltung).
Halbjährliches Inspektionsintervall einschl. alle Nebenkosten, Systemdokumentation, Fahrtkosten etc-.-Störungsbeseitigung zwischen 8:00 Uhr und 16:00 Uhr
(ausgenommen Samstags, Sonntags, und an Feiertagen)
- 2 Inspektionen jährlich,
incl. Lohn und Materialkosten einschl. Batterien, Akkus etc. ausgenommen Vandalismus etc.

während der Gewährleistung pro Jahr.
Menge: 4,000 Jr

**01.05.01.0020 Wartung Hausalarmanlage nach der Gewährl.**
Instandhaltung und Wartung
Wartung, Inspektion und Instandsetzung dr vollständigen Hausalarmanlage entsprechend den Vorschriften der VDE 0833 (ohne Feuerwehraufschaltung).
Halbjährliches Inspektionsintervall einschl. alle Nebenkosten, Systemdokumentation, Fahrtkosten etc-.- Störungsbeseitigung zwischen 8:00 Uhr und 16:00 Uhr
(ausgenommen Samstags, Sonntags, und an Feiertagen)
- 2 Inspektionen jährlich,
incl. Lohn und Materialkosten einschl. Batterien, Akkus
etc. ausgenommen Vandalismus etc.

nach der Gewährleistung pro Jahr.
Menge: 1,000 Jr

USt %: 19,00
